# QKM_Quartier Kirschgarten Münster
Angebotsaufforderung (GAEB DA XML 3.3, DA83)
Projekt: 24223
Währung: EUR
Auftraggeber: Wohn + Stadtbau GmbH, Wohnungsunternehmen der Stadt Münster, Steinfurter Straße 60, 48149 Münster, DE
Ausführungsort: 1.Bauabschnitt Quartier Kirschgarten Mün, Neubau von Reiehn- und Doppelhäusern, Kirschgarten 1, 5, 6a+b, 16a+b, 17a+b
Erstellt mit: BUILDUP, BUILDUP v30.0.0.0, 24.02.2026

## 002 ELT Haus 10A+06A+06B

### 2 ELT Haus 10A+06A+06B

*Hinweis: Baubeschreibung*
Baubeschreibung

Lage der Baustelle:
Die Baustellen befinden sich im Ortsteil Handorf auf dem Grundstück des ehemaligen Sportplatzes. In der weiteren Nachbarschaft finden sich Wohnanlagen, ein Kindergarten, eine Schule, Tennisplätze und ein Kleingartenverein. Im Norden an das Baugebiet angrenzend befindet sich ein Verbindungsweg des angrenzenden Wohngebiets mit Baumbestand, die als solche erhalten bleibt. Im Südwesten befindet sich der Juffernbach. Das gesamte Baugebiet ist mit Bäumen und Sträuchern umsäumt, die erhalten bleiben sollen. Auch auf dem Grundstück selber befinden sich zwingend zu erhaltene Bäume, die entsprechend zu schützen sind.

Baustellen
Los 1:  Haus 10A, Neubau einer Flüchtlingsunterkunft, teilunterkellert.
Das Projekt umfasst 1 Baukörper mit 3 Geschosse in Massivbauweise und einer
Vollklinkerfassade auf einer Teilunterkellerung.
Baufläche: ca. 325 m²
max. Gebäudehöhe: ca. 9,50 m über OK Gelände

Los 2: Häuser 6A und 6B, Neubau von je 3 Mietwohnungen.
Das Projekt umfasst 2 Baukörper mit je 2 Geschossen in Massivbauweise, nicht unterkellert,
WDVS-Fassade
Baufläche: ca. 2 x 230 m²
max. Gebäudehöhe: ca. 6,50 m über OK Gelände

Die Andienung des Baugebiets über die Bauzeit erfolgt ausschließlich über die Hobbeltstraße.
Für die Baustelleneinrichtung steht das Baugrundstück begrenzt zur Verfügung. Sperrige Materialien können evtl. nur in mehreren Chargen angeliefert werden.
Eventuelle Verkehrssicherungsmaßnahmen für Kraftfahrzeug- und Personenverkehr bei Anlieferungen von Baustoffen und dergleichen sind in die Einzelpreise mit einzukalkulieren.
Vorhandene Straßen und Fußwege sind wie z. B. bei Anlieferung durch Schwerlaster vor Beschädigungen zu schützen. Beschädigungen sind unverzüglich durch den AN wieder herzustellen.Das Überfahren mit Fahrzeugen und das Lagern von Baustoffen/-materialien, gefährlichen Stoffen (Ölen, Säuren usw.) sowie das Abstellen von Baufahrzeugen/-maschinen, Baucontainern und Aborten ist auf der gesamten öffentlichen Verkehrsfläche untersagt.
Der AN ist verpflichtet, einen Baustelleneinrichtungsplan vorzulegen (siehe Leistungsverzeichnis). Weiterhin wird darauf hingewiesen, dass das Wohnen und Übernachten auf der Baustelle nicht gestattet ist.

Ansprechpartner/Zuständigkeiten

Auftraggeber, Ausschreibung, Bauleitung, Vergabe und Abrechnung
Wohn + Stadtbau GmbH
Ansprechpartner: Herr Stohl
Steinfurter Str. 60, 48149 Münster
Telefon: 0251 7008 275
Fax: 0251 7008 400
E-Mail: stohl@wohnstadtbau.de

Planung Haus 10A
plan.werk / Gesellschaft für Architektur und Städtebau mbH
Ansprechpartner: Herr Krechting
Schorlemerstr. 12
48143 Münster
Telefon: 0251/89933-19
E-Mail: krechting @plan-werk.de

Planung Haus 6A und 6B
Wohn+Stadtbau GmbH
Ansprechpartner: Frau Backhaus
Steinfurter Straße 60
48149 Münster
Telefon: 0251/7008-367
E-Mail: backhaus@wohnstadtbau.de

Statik und Bauphysik
Funger Phlippen Ingenieure
Ansprechpartner: Frau Yunjia Zhao (Tragwerksplanung), Herr Jered Kampf (Bauphysik)
Blumentalstr. 108, 47798 Krefeld
Telefon 02151 62750
Fax 02151 627522
info@fp-ing.de

Prüfstatik
bvs-NRW GmbH
Rüttenscheider Straße 144
45131 Essen

Haustechnik
Haerkötter & Sahlmann GmbH & Co. KG
Ansprechpartner: Herr Sven Sahlmann
Buchenweg 9-11, 48282 Emsdetten
Telefon 02572 959165 0
Fax 02572 959165 9
mail@hs-tga.de

Baugrundgutachten
Dr. Muntzos & Schaefer GmbH
Heemanns Damm 3, 49536 Lienen
Telefon 05484 9620 0
Fax 05484 9620 20
info@bodengutachter.de

*Hinweis: Termine und Fristen*
Termine und Fristen
Baubeginn spätestens 12 Werktage nach Aufforderung durch den Auftraggeber gemäß
VOB/B § 5, Absatz 2. Als Werktage gelten 6 Tage pro Woche, also einschl. Samstage.
Derzeit ist geplant, die Aufforderung für einen Beginn der Arbeiten zu dem nachstehend genannten Termin zu versenden.
Für die Gewerke dieses Leistungsverzeichnisses erfolgt der Baubeginn:

Los 1 (Haus 10A):
Der Start der Rohinstallation der TGA-Gewerke erfolgt voraussichtlich in der 45. KW 2026
Beginn ersten Betoneinlegearbeiten ab KW 20 2026 fortlaufend

Los 2 (Haus 6A+B):
Der Start der Rohinstallation der TGA-Gewerke erfolgt voraussichtlich in der 33. KW 2026
Beginn ersten Betoneinlegearbeiten ab KW 20 2026 fortlaufend

Einzelfristen und Fertigstellungsfristen werden in einem gesonderten Bauzeitenplan bei Auftragsvergabe festgelegt und werden Vertragsbestandteil.

*Hinweis: Vertragliche Hinweis*
Hinweis:
Für die Leistungen dieses Gewerks gelten die den Vergabeunterlagen beiliegenden Vertragsbedingungen. Ergänzend hierzu gelten folgende Besondere Vertragsbedingungen:

1. Sicherheitsleistungen - Vertragserfüllung
gem. VOB/B-Bauvertrag (s. Anlage)

2. Sicherheitsleistungen - Gewährleistung
gem. VOB/B-Bauvertrag (s. Anlage)

3. Sicherheitsleistungen - Vorauszahlungen
gem. VOB/B-Bauvertrag (s. Anlage)

4. Umlage Bauleistungsversicherung
Der AG schließt für das gesamte Bauvorhaben eine Bauleistungsversicherung ab.
Der AG wird hierfür 0,3 % der Schlussrechnungssummen (netto) in Abzug bringen.

5. Umlage Baustrom / Bauwasser
Baustrom- und Bauwasseranschlussmöglichkeiten werden vom Bauunternehmer hergestellt, vorgehalten und unterhalten. Für die Nutzung wird nach Umlageschlüssel 0,2 % von der Brutto-Schlussrechnungssumme in Abzug gebracht.

6. Umlage Sanitäre Anlagen
Sanitäre Anlagen werden vom Bauunternehmer hergestellt, vorgehalten und unterhalten. Hierfür wird bei jeder Firma eine Umlagebeteiligung von 200,00€ brutto für WC-Container und bei Errichtung von Wasch- und Sanitärcontainer 400 € brutto von der Schlussrechnung in Abzug gebracht.

7. Preisbindung
Die im Angebot genannten Preise des AN sind unabänderliche Festpreise und haben die Gültigkeit bis zum Ende der vereinbarten Preisbindung.

*Hinweis: Technische Anlagenbeschreibung*
Technische Anlagenbeschreibung

Versorgung:

Niederspannung:
  Die Gebäude werden über einen Niederspannungshausanschluß der
  Stadtwerke Münster / Münster Netz GmbH  versorgt.
  Im Technikraum wird die NSHV installiert.
  Für die Reihenhäuser und Wohnungen werden Drehstromzählern
  installiert.
  Die PV-Anlage und die Wärmepumpe werden von den Stadtwerken
  installiert. Hierfür wird ein Drehstromzähler oder, bei größeren
  PV-Anlagen, ein Wandlerzähler installiert. Hinter diesem befinden sich die
  Abgänge für die PV-Anlage und der Wärmepumpe.
  Die Reihenhäuser erhalten jeweils eine Unterverteilung.

PV:  Durch die Stadtwerke Münster wird eine PV-Anlage installiert

E-Mobilität:  Für die E-Mobilität Wird die Verkabelung zu den Wallbox-
  Positionen vorgesehen.

EDV/Telefon:
  Zur Anbindung an das öffentliche Netz wird die Telekom bzw. die
  Stadtwerke Münster einen FTTH-Glasfaser-Hausanschluss erstellen. Für die
  Anbindung der Wohnungen werden seitens der Telekom LWL-Leitungen bis
  in die Mediennischen der Wohnungen installiert.

TV:  Vodafone wird die Installation von TV-Dosen und Kabeln durchführen.
  Vom AN werden hierfür UP-Dosen und Leerrohre mit Zugdraht installiert.
  Im Haus 10A wird eine SAT-Anlage mit 2 LNBs installiert.

Leitungsführung:

Haupttrassen:
  Die Haupttrassen werden als verzinkte gelochte Kabelrinnen in den Breiten
  200 mm - 500 mm und 60 mm Höhe ausgeführt. Für die Leitungsführung
  der Versorgungstrasse in den Wohnungen sind Kabelrinnen mit
  Trennsteg und Deckel auf dem Rohfußboden zu installieren.
  Die Anschlüsse in Wohnungen sowie die sonstigen Anschlüsse erfolgt
  über Leerrohre.

Leitungsführung auf der Filigrandecke / in der Betondecke:
  Die Leitungen für Leuchten werden als Betonkabel auf der
  Filigrandecke installiert.

Beleuchtung / Beleuchtungssteuerung:

Flure / Treppenhäuser:
  LED-Anbauleuchten, mit intregierten Bewegungsmelder

In den Wohnungen:
  Wand- und Deckenanschlüsse ohne Leuchten.

Technikräume:
  Für die Beleuchtung der Technikräume sind LED-Wannenleuchten,
  geschaltet über Aus- oder Wechselschalter vorgesehen.

Außenbeleuchtung:
  An den Eingängen werden Wandanbauleuchten mit Sensor oder
  Deckeneinbauleuhten mit Bewegungsmeldern installiert.
  Terrassen erhalten schaltbare Steckdosen IP44 und Außenwandleuchten.
  Zuleitung für Beleuchtung in den Freianlagen (Mastleuchte vom GALA-
  Bauer) geschaltet über Zeitschaltuhr und Dämmerungsschalter

Rauchwarnmelder / Brandmeldeanlage:
  In den Wohnungen: Nach DIN 14676 durch einen vom Bauherrn
  beauftragten Dienstleister.
  Im Haus 10A wird eine BMA errichtet.

Überspannungsschutz:
Niederspannungshauptverteilung:
  Es ist ein Kombiableiter zu installieren.

Unterverteilungen:
  Es sind Überspannungsableiter zu installieren.

Brandmeldeanlage Haus 10A:
  Das Gebäude wird mit einer Brandmeldeanlagen nach
  DIN 14675 / DIN VDE 0833-2 überwacht und alarmiert,
  mit Auffschaltung auf die Feuerwehr

#### 2.1 Los 1 - Haus 10A

##### 2.1.1 Verteiler

*Hinweis: Vorbemerkung Verteilungen*
Vorbemerkung Verteilungen
Jede Verteilung erhält an der Türinnenseite eine
Tasche zur Aufnahme der gültigen Schaltpläne, aus dem
eindeutig bei jedem Stromkreis der angeschlossene
Bereich, Verbraucher und die Raumbezeichnung
hervorgeht. Die Verteilungen sind mit einer
Platzreserve von 30% für Erweiterungen auszuführen.
Niederspannungsverteilungen mit Zählerplätzen und
Verteilungen sind gemäß den geltenden
VDE-Bestimmungen den Bestimmungen des EVU und den
TABs (Technischen Anschlussbedingungen) komplett
zusammengebaut und verdrahtet zu liefern und zu
montieren. Sämtliche Einbauteile sind komplett
montiert und verdrahtet, einschl. Klein- und
Befestigungsmaterial sowie Sicherungszubehör und
Vorsicherung. Beschriftung der Geräte nach
Schaltplan; Verteilung liefern, montieren und
sämtliche Kabel einführen, absetzen und anklemmen.
Äußere Feldbeschriftung mit Resopalschilder. Alle
Einbauteile wie Traggerüst, Hutschiene, Abdeckungen,
Abdeckstreifen, Sicherungszubehör und Klemmleisten
sind anteilmäßig mit einzukalkulieren.
Die TAB Niederspannung des Netzbetreibers
Münster Netz GmbH sind einzuhalten.

**2.1.1.10 Zählerhauptverteilung**
*** EP-Aufgliederung gefordert
Zählerhauptverteilung
Schrankgehäuse nach DIN VDE 0603/1, Maßnorm DIN 43 870 zur Aufputz, Unterputz oder teilversenkter Montage.
Bestehend aus Schrank mit Tür aus pulverbeschichtetem, eingebranntem, stabil profiliertem 1 mm dickem Stahlblech.
Innenauskleidung komplett aus Kunststoff. Leitungseinführungen oben und unten durch eingebaute
Kunststoffflanschplatten. Rückseitige Vorprägung im Kunststoffteil. Sammelschienendurchführungen als beidseitige seitliche Vorprägung im unteren Bereich als Möglichkeit zur Sammelschienenverbindung von verschiedenen Schränken oder in Verbindung mit einem Kabelanschlusskasten und Anschlusssatz. Tür frontbündig mit innenliegenden, justierbaren Scharnieren, wahlweise rechts oder links anschlagbar mit 110° Öffnungswinkel.
Türverschluss mit Vorreiber. Türverschluss durch andere Schließungen austauschbar. Schrank nebeneinander und
übereinander anflanschbar. Schrankgröße 1- bis 5-feldrig mit 72 bis 540 Platzeinheiten (PLE).
Hinweis: Die Hauptleitung ist nach VDE-AR-N 4100:2019-04 unten oder seitlich in den unteren Anschlussraum
des Zählerschrankes einzuführen und dort anzuschließen.

Höhe: 1.400mm
Breite: 2.100mm gesamt
Tiefe: 205mm, RAL-Farbe: 9010
Schutzart IP44, Schutzklasse II
Nennstrom des Sammelschienensystems <= 125A
Ausführung nach VDE-AR-N 4100:2019-04

Zähleranlage für 1x Wandlermessung + 6x Direktzähler

Bestehend aus:
  1 St  Zählerschrank, univers Z, 1400x1050x205 mm,
  Schutzklasse II, 324 Platzeinheiten
  1 St  Wandler-Feld, universN, bis 125 A, 1-feldig,
  1350 mm
  1 St  Sammelschienenklemme 16mm²-120mm², für
  Sammelschienen 12x5mm, für Cu-Leiter
  1 St  Kombiableiter T1+T2+T3 4P Iimp 7,5kA TT/TNS
  1 St  Kabelanschlusskasten, univers,
  324x307x149mm, IP54, SKII, unten leer
  1 St  Wandlermessfeld universN, 1 ZP,NAR
  Sas-40mm,WzR-150mm,APZ-300mm, 1350mm
  1 St  Wandlermessfeld universN, 1 ZP,NAR
  Sas-40mm,WzR-150mm,RfZ-300mm, 1350mm
  1 St  Wandlerzubehör, universN,
  Wandlermessleitungssatz
  1 St  Sammelschienenverbinder, Feld/Feld, universZ,
  5-polig, CU 12x5mm, 250A
  1 St  KIT, Vorsicherung Sekundärkreis Wandler
  1 St  Bestückungspaket für Spgsversorgung
  APZ/RfZ, f. Bauhöhe 1400mm, LS 6A im NAR
  1 St  Patch-Leitung mit 2xRJ45 Stecker für
  WAN-Anwendung, Farbe blau, Länge 1 m
  1 St  RJ45-Buchse in Patch/Patch Ausführung 180°
  für WAN-Anwendung, IP20, CAT 6A
  1 St  Verteilerfeld, univ.Z, Höhe 1350mm, 9-reihig,
  1-feldig, PE/N senkrech
  1 St  Zählerschrank, univers Z, 1400x1300x205 mm,
  Schutzklasse II, 540 Platzeinheiten
  1 St  Komplettfeld, univers Z, 6 Zählerplätze, 3P.,
  H=1350mm, 3-feldig
  1 St  Komplettfeld, univ.Z, 1350mm, 1ZP, VT-3rh,
  1-feld 5-polig, mit Verdrahtung 16qmm
  1 St  Verteilerfeld, univ.Z, Höhe 1350mm, 9-reihig,
  1-feldig, PE/N senkrecht
  1 St  Kabelrangierkanal, 5-feldig, aufsteckbar,
  H x B x T176 x 1300 x 135mm, RAL9010
  1 St  SLS Schalter 3 polig Cs-Charakteristik 50A für
  Sammelschiene QuickConnect
  6 St  SLS-Schalter 3 polig E-Charakteristik 50A für
  Sammelschiene QuickConnect
  1 St  Einspeiseadapter (ESA), universZ, 1-25mm²,
  5-polig, SaS 12x5mm
  9 St  Abdeckstreifen, univers Z, 219 mm, für 12 PLE,
  brechbar
  1 St  Sammelschienenverbinder Feld/Feld 5polig
  CU12x5mm 250A isoliert wartungsfrei

- Verteilerfelder bestückt mit:
  9 St  Sicherungs-Lasttrennschalter Neozed
  25-35A D02  3-pol. als Lasttrennschalter
  inkl. Sicherungen
  4 St  FI 3-pol. 40A  0,03 A
  2 St  FI 3-pol. 40A 0,3A Typ B Allstomsensitiv
  2 St  FI/LS 2-pol. B10A 0,03 A
  7 St  FI/LS 2-pol. B16A 0,03 A
  1 St  Leitungsschutzautomat 1-pol B 6A
  18 St  Leitungsschutzautomat 1-pol B 16A
  1 St  Leitungsschutzautomat 3-pol B 16A
  2 St  Leitungsschutzautomat 3-pol C 20A
  1 St  Astronomische Zeitschaltuhr 2 Kanal
  1 St  Dämmerungsschalter - Sensor extern
  1 St  Wahlschalter H-0-A
  1 St  12 PLE Einbaureserve für Türsprechanlage

Mit Trageschienen, Reihenklemmen mit Neutralleiter-Trennklemmen, Montageplatten, Zählertragplatte, Sammelschienen, Schienenklemmen, Abschottungen,
Sicherungslasttrenner NH00 3x100A
Steckdose 230V
Sicherungsunterteil D01 3 x 16A
Sicherungsunterteil D01 16A
4 St. Sicherung 6A

Nach den technischen Anschlussbedingungen (TAB) der Stadtwerke Münster

Alle Abgänge werden über Abzweigklemmen  im oberen Bereich des Schrankes geführt. Die Klemmen und deren Anschluss sind mit einzukalkulieren.

Der untere Anschlussraum (UAR) ist mit einem 5-poligen Sammelschienensystem auszustatten.

Die Zähler- und Verteilungsschränke sind vorverdrahtet und kompl. zu liefern, montieren und betriebsfertig anzuschließen.
Einschl. evtl. benötigter Verbindungsätze, Sicherungseinsätze, Sammelschienenverbinder, Kabelrangierkanälen, Klein-, Klemm- und Befestigungsmaterialien

liefern und betriebsbereit montieren
Menge: 1,000 St

**2.1.1.20 UV-Wohnung 5-reihig**
*** EP-Aufgliederung gefordert
UV-Wohnung 5-reihig
Installationsverteiler 5-reihig für Hohlwandeinbau aus Kunststoff, nach DIN EN 61 439 Teil 3. Zum Einbau von Geräten bis 63 A mit 70 mm Einbautiefe nach Maßnorm DIN 43 880, Bemessungsspannung 400 V /50 Hz. Schutzart IP30, Schutzklasse II schutzisoliert. Bestehend aus Kunststoff-Mauerkasten mit serienmäßigem Leitungsabfang und ausbrechbaren Leitungseinführungsschiebern mit Schnappbefestigung mit integrierter Wasserwaage. Hohlwandbefestigung mit Schnellfixierungshebel, seitlich oder oben/unten montierbar. Geräteträger aus verzinktem Stahlblech, Hutschienen einzeln isoliert einbaubar. Geräteabdeckung aus Kunststoff mit 46 mm Geräteschlitz, Schnellverschlussbefestigung mit 90° Drehung, serienmäßig plombierbar. Verdrehbarer Blendrahmen mit Tür aus Stahlblech, pulverbeschichtet und eingebrannt, mit 15 mm Putzausgleich. Tür, frontbündig mit innenliegenden handbedienbaren Scharnieren. Türverschluss mit frontbündiger Griffmulde und selbsttätig zurückklappendem Griff. Türanschlag rechts oder links ohne Blendrahmendemontage. Serienmäßige Schaltplanbefestigung in der Tür, sowie integrierter seitlicher Leitungsführungskanal mit Kabelhalteklammern. Fingersichere PE/N-Klemme mit Stecktechnik in montagefreundlicher Schnapptechnik. N-Klemme für FI-Kreise serienmäßig.

Montage: Hohlwand
Anzahl der Schienen: 5
Anzahl Reihen: 5
Anzahl Felder: 1
Anzahl Module: 60
Höhe: 880,50 mm
Breite: 348 mm
Tiefe: 94,50 mm
Anzahl Schranktüren: 1
Werkstoff: Kunststoff
Schutzklasse: Schutzklasse II
Schließungstyp: Schnappverschluss

Bestückt mit:
  1 St  Überspannungsschutz Typ 2
  1 St  Hauptschalter
  3 St  FI 4-pol. 40A  0,03 A
  12 St  Leitungsschutzschalter 1-pol B 16A
  2 St  Leitungsschutzschalter 3-pol B 16A

Die Verteilung ist kompl. zu liefern, montieren und
betriebsfertig anzuschliessen.
Einschl. Hauptabzweigklemme, N- und PE-Klemmstellen Klein-, Klemm-,  und Befestigungsmaterial.
Menge: 5,000 St

**2.1.1.30 UV-Sozialamt 5-reihig**
*** EP-Aufgliederung gefordert
UV-Sozialamt 5-reihig
Installationsverteiler 5-reihig für Hohlwandeinbau aus Kunststoff, nach DIN EN 61 439 Teil 3. Zum Einbau von Geräten bis 63 A mit 70 mm Einbautiefe nach Maßnorm DIN 43 880, Bemessungsspannung 400 V /50 Hz. Schutzart IP30, Schutzklasse II schutzisoliert. Bestehend aus Kunststoff-Mauerkasten mit serienmäßigem Leitungsabfang und ausbrechbaren Leitungseinführungsschiebern mit Schnappbefestigung mit integrierter Wasserwaage. Hohlwandbefestigung mit Schnellfixierungshebel, seitlich oder oben/unten montierbar. Geräteträger aus verzinktem Stahlblech, Hutschienen einzeln isoliert einbaubar. Geräteabdeckung aus Kunststoff mit 46 mm Geräteschlitz, Schnellverschlussbefestigung mit 90° Drehung, serienmäßig plombierbar. Verdrehbarer Blendrahmen mit Tür aus Stahlblech, pulverbeschichtet und eingebrannt, mit 15 mm Putzausgleich. Tür, frontbündig mit innenliegenden handbedienbaren Scharnieren. Türverschluss mit frontbündiger Griffmulde und selbsttätig zurückklappendem Griff. Türanschlag rechts oder links ohne Blendrahmendemontage. Serienmäßige Schaltplanbefestigung in der Tür, sowie integrierter seitlicher Leitungsführungskanal mit Kabelhalteklammern. Fingersichere PE/N-Klemme mit Stecktechnik in montagefreundlicher Schnapptechnik. N-Klemme für FI-Kreise serienmäßig.

Montage: Hohlwand
Anzahl der Schienen: 5
Anzahl Reihen: 5
Anzahl Felder: 1
Anzahl Module: 60
Höhe: 880,50 mm
Breite: 348 mm
Tiefe: 94,50 mm
Anzahl Schranktüren: 1
Werkstoff: Kunststoff
Schutzklasse: Schutzklasse II
Schließungstyp: Schnappverschluss

Bestückt mit:
  1 St  Überspannungsschutz Typ 2
  1 St  Hauptschalter
  2 St  FI 4-pol. 40A  0,03 A
  1 St  D02 Lasttrennschalter
  7 St  Leitungsschutzschalter 1-pol B 16A
  1 St  Leitungsschutzschalter 3-pol B 16A
  6 St  FI/LS 2-pol. 16A / 0,03A

Die Verteilung ist kompl. zu liefern, montieren und
betriebsfertig anzuschliessen.
Einschl. Hauptabzweigklemme, N- und PE-Klemmstellen Klein-, Klemm-,  und Befestigungsmaterial.
Menge: 1,000 St

**2.1.1.40 UV-Mobilität**
UV-Mobilität
Schrankgehäuse nach DIN VDE 0603/1, Maßnorm DIN 43 870 zur Aufputz, Unterputz oder teilversenkter Montage. Bestehend aus Schrank mit Tür aus pulverbeschichtetem, eingebranntem, stabil profiliertem 1 mm dickem Stahlblech. Innenauskleidung komplett aus Kunststoff. Leitungseinführungen oben und unten durch eingebaute Kunststoffflanschplatten. Rückseitige Vorprägung im Kunststoffteil. Sammelschienendurchführungen als beidseitige seitliche Vorprägung im unteren Bereich als  Möglichkeit zur Sammelschienenverbindung von verschiedenen Schränken oder in Verbindung mit einem Kabelanschlusskasten und Anschlusssatz. Tür frontbündig mit innenliegenden, justierbaren Scharnieren, wahlweise rechts oder links anschlagbar mit
110° Öffnungswinkel. Türverschluss mit Vorreiber. Türverschluss durch andere Schließungen austauschbar. Schrank  nebeneinander und übereinander anflanschbar.
Höhe: 1100 mm
Breite: 550 mm
Tiefe: 205 mm,
Schutzart IP44, Schutzklasse II
Nennstrom des Sammelschienensystems 250 A
Zähler mit 3-Punktbefestigung (3HZ)
2 Verteilerfelder, 2 Sammelschienen zur Einspeisung
Spannungsabgriff für Spannungsversorgung Zusatzgeräte nach VDE-AR-N 4100:2019-04

1  St  ZB32S Zählerschrank, univ.Z, 1100x550x205 mm,
  Schutzklasse II, 168 Platzeinheiten
2  St  ZH3ES5 Verteilerfeld, universZ, 1050mm, 5-reihig,
  mit SaS, 5-polig 12x5mm
1  St  FZ442N Kabelrangierkanal, 2-feldig, aufsteckbar,
  H x B x T176 x 550 x 135mm, RAL9010,
1  St  K96ESA5 Einspeiseadapter (ESA), universZ, 1-25mm²,
  5-polig, SaS 12x5mm
10 St  S35S Abdeckstreifen, univers Z, 219 mm, für 12 PLE
1  St  ZZ55SAVE Sammelschienenverbinder Feld/Feld 5polig
  CU12x5mm 250A isoliert wartungsfrei

Die Verteilung ist kompl. zu liefern, montieren und
betriebsfertig anzuschliessen.
Einschl. Hauptabzweigklemme, N- und PE-Klemmstellen Klein-, Klemm-,  und Befestigungsmaterial.
Menge: 1,000 St

**2.1.1.50 Multimedia Hohlwandverteiler**
*** EP-Aufgliederung gefordert
Multimedia Hohlwandverteiler
Multimedia Hohlwandverteiler, 5-reihig, mit
geschlitzter Kunststofftür
Installationskleinverteiler für Hohlwandeinbau aus Kunststoff nach DIN VDE 0603/1 und DIN 43871. Bemessungsspannung 400 V/ 50 Hz. Schutzart IP30, Schutzklasse II, schutzisoliert. Bestehend aus Kunststoff-Mauerkasten mit serienmäßigem Leitungsabfang und ausbrechbaren Leitungseinführungsschieber mit Schnappbefestigung sowie integrierter Wasserwaage. Hohlwandbefestigung mit Schnellfixierungshebel, seitlich oder oben / unten montierbar. Verdrehbarer Blendrahmen mit Lüftungstür aus Stahlblech mit geschlitztem Kunststoffeinsatz für ein besseres WLAN-Signal, pulverbeschichtet und eingebrannt mit 15 mm Putzausgleich. Lüftungstür, frontbündig mit innenliegenden handbedienbaren Scharnieren. Türverschluss mit frontbündiger Griffmulde und selbsttätig zurückklappendem Griff. Türanschlag rechts oder links ohne Blendrahmendemontage.
Inkl. Patchpanel 12-fach zur Aufnahme von unterschiedlichen Kommunikationsmodulen ist auf der DIN-Hutschiene isoliert aufgerastet. Für den geforderten Funktionspotentialausgleich nach DIN EN 50310 (VDE 0800-2-310) sind am Patch Panel 2 Schraubbefestigungen vorgesehen. Beschriftungsmöglichkeit mit beiliegendem Bezeichnungsstreifen zur Portbeschriftung. Segmentierte, gelochte Montageplatten aus verzinktem Stahlblech mit 3,2 mm Lochung sind vormontiert. Ein Universalhaltebügel kann für die schraublose Befestigung von VDI-Komponenten direkt auf dem Lochblech eingehängt werden. Die im Mauerkastenschieber integrierte Spannungsversorgung ist mit drei um 90° drehbaren Schutzkontaktsteckdosen bestückt. Über eine Anschlussklemme sind die Steckdosen direkt anschließbar. Die Steckdosen sind mit einer beiliegenden Schutzkontaktabdeckung zur Einhaltung der Schutzklasse II bestückbar. Ein Überspannungsschutzmodul Typ III kann direkt angeschlossen werden.
5-reihig
Höhe installiertes Produkt:  880 mm
Breite installiertes Produkt:  348 mm
Tiefe installiertes Produkt:  98 mm
RAL Farbnummer:  9010
Schutzart:  IP30
Schutzklasse:  Schutzklasse II
Anzahl Türen:  1

Die Verteilung ist kompl. zu liefern, montieren und
betriebsfertig anzuschliessen.
Einschl. Klein-, Klemm-,  und Befestigungsmaterial
Menge: 6,000 St

**2.1.1.60 RJ45 Modul zum Einbau in o.g. Multimediaverteiler**
RJ45 Modul zum Einbau in o.g. Multimediaverteiler
Geschirmtes E-DAT Modul (Buchse) nach Kategorie 6 A, geprüfte Ausführung für Datenübertragungsraten bis 10 GBit geeignet nach IEEE 802.3an. Metallgehäuse aus Zinkdruckguss, Zugentlastung mit Kabelbinder am Modul und Kabelzuführung 180°.
Höhe: 20 mm
Breite: 15,00 mm
Tiefe: 50 mm

liefer und in o.g. Multimediavertiler montieren
Menge: 6,000 St

*Hinweis: Zusätzliche Komponenten für den nachträglichen Einbau*
Zusätzliche Komponenten für den nachträglichen Einbau in Verteiler, sind nachstehende Preise einschl. Montagekosten, Gehäuse- und Verdrahtungskosten und Klemmen anteilig einzusetzen.

**2.1.1.70 FI-LS B16A/ 2-pol., 30 mA**
*** EP-Aufgliederung gefordert
FI-LS B16A/ 2-pol., 30 mA
Fehlerstromschutzschalter B16A/ 2-pol.,
Fehlerstrom 30 mA.

Einschl. Ablängen, Abisolieren und Verdrahten
liefern und betriebsbereit montieren
Menge: 3,000 St

**2.1.1.80 FI-LS B16A/ 4-pol., 30 mA**
*** EP-Aufgliederung gefordert
*** Bedarfsposition ohne GB
FI-LS B16A/ 4-pol., 30 mA
Fehlerstromschutzschalter B16A/ 2-pol.,
Fehlerstrom 30 mA.

Einschl. Ablängen, Abisolieren und Verdrahten
liefern und betriebsbereit montieren
Menge: 1,000 St

**2.1.1.90 Sicherungs-Lasttrennschalter Neozed 63A D02 3-pol. inkl. Sicherungen**
*** EP-Aufgliederung gefordert
Sicherungs-Lasttrennschalter Neozed 63A D02  3-pol. inkl. Sicherungen
Einschl. Ablängen, Abisolieren und Verdrahten
liefern und betriebsbereit montieren
Menge: 1,000 St

**2.1.1.100 Sicherungs-Lasttrennschalter Neozed 25A- D02 3-pol. inkl. Sicherungen**
*** EP-Aufgliederung gefordert
Sicherungs-Lasttrennschalter Neozed 25A D02  3-pol. inkl. Sicherungen
Einschl. Ablängen, Abisolieren und Verdrahten
liefern und betriebsbereit montieren
Menge: 1,000 St

**2.1.1.110 Leitungsschutzschalter 1-pol., B 16 A**
*** EP-Aufgliederung gefordert
Leitungsschutzschalter 1-pol.,  B 16 A
Einschl. Ablängen, Abisolieren und Verdrahten
liefern und betriebsbereit montieren
Menge: 1,000 St

**2.1.1.120 Leitungsschutzschalter 3-pol., B 16 A**
*** EP-Aufgliederung gefordert
Leitungsschutzschalter 3-pol.,  B 16 A

Einschl. Ablängen, Abisolieren und Verdrahten
liefern und betriebsbereit montieren
Menge: 1,000 St

**2.1.1.130 FI 40 A/ 3-pol., 30 mA**
*** EP-Aufgliederung gefordert
FI 40 A/ 3-pol., 30 mA
Fehlerstromschutzschalter 40 A/ 3-pol., Fehlerstrom 30 mA.

Einschl. Ablängen, Abisolieren und Verdrahten
liefern und betriebsbereit montieren
Menge: 1,000 St

**2.1.1.140 FI 40 A/ 3-pol., 30 mA Typ B**
*** EP-Aufgliederung gefordert
FI 40 A/ 3-pol., 30 mA Typ B
Fehlerstromschutzschalter 40 A/ 3-pol., Fehlerstrom 30 mA
Typ B, allstromsensitiv

Einschl. Ablängen, Abisolieren und Verdrahten
liefern und betriebsbereit montieren
Menge: 1,000 St

**2.1.1.150 Stromstoßschalter 1-pol., 16A**
*** EP-Aufgliederung gefordert
Stromstoßschalter 1-pol., 16A

Einschl. Ablängen, Abisolieren und Verdrahten
liefern und betriebsbereit montieren
Menge: 1,000 St

##### 2.1.2 Betoninstallation Elektro

*Hinweis: QNG-Anforderung*
QNG-Anforderung an Kabel, Leitungen, Leerrohre und Kabelkanäle

Kabel, Leitungen, Leerrohre sowie Kabelkanäle und Kabelrinnen aus Kunststoff müssen folgende Anforderungen einhalten:

QNG-Anforderung:
Position 1.1: Deklaration enthaltener SVHC > 0,10% und
Position 13.1:
- Reproduktionstoxische Phthalat-Weichmacher ≤ 0,10 %
- PBB (Polybromierte Biphenyle), PBDE (Polybromierte Diphenylether), Blei und Cadmium ≤ 0,10 %

Diese Anforderungen werden mit diversen Produkten von nachfolgenden Herstellern erfüllt:
Für Leerrohre / Kanäle: z. B. Fränkische Rohrwerke, Niedax-Kleinhuis
Kabel und Leitungen: z. B. Eupen, Prysmian, Waskönig & Walter, XKB-Kabel

Es dürfen Produkte von weiteren Herstellern eingesetzt werden, sofern die Anforderungen eingehalten werden!

**2.1.2.10 Gegenlager, Kunststoff**
Gegenlager, Kunststoff
zum Abstützen von Wanddosen und -kästen,
für Stützrohr DIN EN Durchmesser 20 mm,
bei liegender und stehender Schalung,
Befestigung an der Schalung durch Nägel, Schrauben oder
Spreizdübel

einschl. Klein- und Befestigugsmaterial
Die Arbeiten müssen parallel zu den Rohbauarbeiten erfolgen.
liefern und montieren
Menge: 11,000 St

**2.1.2.20 Stützelement, Durchmesser: 20 mm**
Stützelement, Durchmesser: 20 mm

Länge: 161 - 180 mm

einschl. einführen des Leerrohres und Klein- und Befestigugsmaterial
Die Arbeiten müssen parallel zu den Rohbauarbeiten erfolgen.
liefern und montieren
Menge: 12,000 St

**2.1.2.30 Betonbau Geräte Verbindungsdose EH 77 mm**
Betonbau Geräte Verbindungsdose EH 77 mm
Geräteverbindungsdose DIN VDE 0606-1 und DIN 49073, aus Kunststoff, Durchmesser 60 mm, Tiefe 60 mm, Schutzart IP 3X DIN EN 60529, auf Schalung.

3-teilig, Einbauhöhe 77 mm für Kabel und Rohre bis Durchmesser 25 mm waagerecht und senkrecht anreihbar im Kombinations-abstand von 71 mm vollisolierter Leitungsübergang bei Kombinationen.

einschl. einführen des Leerrohres und Klein- und Befestigugsmaterial
Die Arbeiten müssen parallel zu den Rohbauarbeiten erfolgen.
liefern und montieren
Menge: 11,000 St

**2.1.2.40 Betonbau Geräte-Verbindungsdose, als Electronic-Dose mit seitlichem Einbauraum**
Betonbau Geräte-Verbindungsdose, als Electronic-Dose mit seitlichem Einbauraum
2-teilig, Einbauöffnung Ø 60 mm,  Tiefe 91 mm, mit Flügel-Aufnahme

Betonbaudose, Ausführung als Betonbau-Electronic-Dose nach DIN EN 60670/VDE 0606 und DIN 49073, aus Kunststoff, mit seitlichem Einbauraum, mit Trennwand zur Stromkreistrennung, für Installationen zur Gegenschalung ohne zusätzliche Abstützung, Befestigung an der Bewehrung mit Systemflügelset, mit zwei integrierten Stützelementaufnahmen Ø 20 mm

Installationsöffnung Ø 60 mm, Länge 160 mm, Breite 75 mm, Tiefe 91 mm, integrierte Rohrrückhaltung, Frontteil ausschlagbar mit Signalborste, verdrehungssicher aneinanderreihbar im Kombinationsabstand 71 mm, mit ausbrechbaren Trennstegen für die Installation vorverdrahteter Gerätekombinationen, vollisolierter Leitungsübergang, mit 4 Schraubdomen, ohne Geräteschrauben

Kombinationseinführungen mit Ausbrechöffnungen für Elektroinstallationsrohre (2 x M32/40 und 7 x M20/25) und Einführungsmarkierungen für Kabel und Leitungen (9 Markierungen bis Ø 16 mm), Schutzart IP 30 nach DIN EN 60529, flammwidrig nach DIN EN 60695 bis 650° C, halogenfrei nach DIN VDE 0604-2-100, für Betonbauinstallation Ortbeton

einschl. einführen des Leerrohres und Klein- und Befestigugsmaterial
Die Arbeiten müssen parallel zu den Rohbauarbeiten erfolgen.
liefern und montieren
Menge: 1,000 St

**2.1.2.50 Wand- und Deckenkrümmer 30° für Rohre Durchmesser 25 mm**
Wand- und Deckenkrümmer 30° für Rohre Durchmesser 25 mm
aus Kunststoff, halogenfrei, Feuerbeständigkeit 650°C,
zum Verbinden von Installationsrohren oder als Wand- bzw. Deckenauslass, zur Nagelbefestigung an der Ortbetonschalung, mit Stützelementaufnahme Durchmesser 20 mm für die Installation zur Gegenschalung,
zur Schalungsseite mit Putzhaut verschlossen,
2-teilig, für DIN EN Rohre Durchmesser 25 mm,
Länge x Breite x Höhe: 72 x 35 x 78 mm,
Sichtbare Fläche nach dem Ausschalen Ø 28 mm

einschl. einführen des Leerrohres und Klein- und Befestigugsmaterial
Die Arbeiten müssen parallel zu den Rohbauarbeiten erfolgen.
liefern und montieren
Menge: 12,000 St

**2.1.2.60 Elektroinstallationsrohr, 25mm, Beton**
Elektroinstallationsrohr, 25mm, Beton
DIN EN 61386-22, Maße DIN EN 60423, nicht flammenausbreitend, aus PVC-U mit Kunststoffmantel aus PVC-P, mit hochgleitfähiger Innenschicht, doppelwandig, innen gewellt, außen glatt, biegsam, Außendurchmesser 25mm, Klassifizierungscode 33412, Druckfestigkeit mittel, Schlagfestigkeit mittel, Dauergebrauchs- und Installationstemperatur min. -25°C max. +60°C.

einschl. Klein- und Befestigugsmaterial
Die Arbeiten müssen parallel zu den Rohbauarbeiten erfolgen.
liefern und verlegen
in Teillängen
Menge: 12,000 lfdm

##### 2.1.3 Rohinstallation

*Hinweis: Technische Vorbemerkung Installationsgeräte*
Technische Vorbemerkung Installationsgeräte
Alle Installationsgeräte müssen das VDE-Zeichen
besitzen. Vor Bestellung und Montage sind die
Installationsgeräte- und Materialien mit der
Bauleitung abzustimmen. In den Einheitspreisen sind
alle Schalterabzweigdosen mit den notwendigen
Klemmen, das Einsetzen der Dosen mit einer
Zementmischung einzukalkulieren. Gips als
Befestigungsmaterial ist nicht zugelassen. Das
Verklemmen der jeweiligen Schaltungen ist ebenfalls
mit einzurechnen. Leiterverbindungen sind nur in
geeigneten, an die Leitungsinstallation angepasste Dosen herzustellen.
Beim Schalterprogramm sind die Abdeckungen, Wippen,
Einzel- und Kombinationsrahmen in die Einheitspreise
mit einzukalkulieren.

**2.1.3.10 PVC-Kabel, Typ: NYM-J- 3x1,5 mm2**
*** EP-Aufgliederung gefordert
PVC-Kabel, Typ: NYM-J- 3x1,5 mm2
nach DIN VDE 0281, in Teillängen liefern und in separat
ausgeschriebene Wandschlitze, Schutzrohre, Kanäle, Kabelgräben, sonstige Tragsysteme, an Betondecken oder auf Filigrandecke verlegen.

Einschl. Befestigungsmaterial.
liefern, verlegen und befestigen
Menge: 500,000 lfdm

**2.1.3.20 wie vor beschrieben, jedoch Typ: NYM-J- 5x1,5 mm2**
*** EP-Aufgliederung gefordert
wie vor beschrieben, jedoch Typ: NYM-J- 5x1,5 mm2

liefern, verlegen und befestigen
Menge: 1250,000 lfdm

**2.1.3.30 wie vor beschrieben, jedoch Typ: NYM-J- 5x2,5 mm2**
*** EP-Aufgliederung gefordert
wie vor beschrieben, jedoch Typ: NYM-J- 5x2,5 mm2

liefern, verlegen und befestigen
Menge: 250,000 lfdm

**2.1.3.40 wie vor beschrieben, jedoch Typ: NYM-J- 3x2,5 mm2**
*** EP-Aufgliederung gefordert
wie vor beschrieben, jedoch Typ: NYM-J- 3x2,5 mm2

liefern, verlegen und befestigen
Menge: 2150,000 lfdm

**2.1.3.50 wie vor beschrieben, jedoch Typ: NYM-J- 5x4 mm2**
*** EP-Aufgliederung gefordert
wie vor beschrieben, jedoch Typ: NYM-J- 5x4 mm2

liefern, verlegen und befestigen
Menge: 50,000 lfdm

**2.1.3.60 wie vor beschrieben, jedoch Typ: NYM-J- 5x6 mm2**
*** EP-Aufgliederung gefordert
wie vor beschrieben, jedoch Typ: NYM-J- 5x6 mm2

liefern, verlegen und befestigen
Menge: 50,000 lfdm

**2.1.3.70 wie vor beschrieben, jedoch Typ: NYM-J- 5x10 mm2**
*** EP-Aufgliederung gefordert
wie vor beschrieben, jedoch Typ: NYM-J- 5x16 mm2

liefern, verlegen und befestigen
Menge: 250,000 lfdm

**2.1.3.80 wie vor beschrieben, jedoch Typ: NYM-J- 5x50 mm2**
*** EP-Aufgliederung gefordert
wie vor beschrieben, jedoch Typ: NYM-J- 5x50 mm2

liefern, verlegen und befestigen
Menge: 25,000 lfdm

**2.1.3.90 wie vor beschrieben, jedoch Typ: NYM-J- 1x6 mm2**
*** EP-Aufgliederung gefordert
wie vor beschrieben, jedoch Typ: NYM-J- 1x6 mm2
Erdungsleitung

liefern, verlegen und befestigen
Menge: 50,000 lfdm

**2.1.3.100 wie vor beschrieben, jedoch Typ: NYM-J- 1x16 mm2**
*** EP-Aufgliederung gefordert
wie vor beschrieben, jedoch Typ: NYM-J- 1x16 mm2
Erdungsleitung

liefern, verlegen und befestigen
Menge: 250,000 lfdm

**2.1.3.110 wie vor beschrieben, jedoch Typ: NYY-J- 1x16 mm2**
*** EP-Aufgliederung gefordert
wie vor beschrieben, jedoch Typ: NYY-J- 1x16 mm2
Erdungsleitung

liefern, verlegen und befestigen
Menge: 50,000 lfdm

**2.1.3.120 wie vor beschrieben, jedoch Typ: NYY-J- 3x1,5mm2**
*** EP-Aufgliederung gefordert
wie vor beschrieben, jedoch Typ: NYY-J- 3x1,5mm2
in Teillängen liefern und im Außenbereich verlegen
Typ:  NYY-J  3 x 1,5 mm²

Verlegen im Bauseits erstellten Kabelgraben.
liefern und verlegen
Menge: 100,000 lfdm

**2.1.3.130 wie vor beschrieben, jedoch Typ: NYY-J- 5x1,5mm2**
*** EP-Aufgliederung gefordert
wie vor beschrieben, jedoch Typ: NYY-J- 5x1,5mm2
in Teillängen liefern und im Außenbereich verlegen
Typ:  NYY-J  5 x ,5 mm²

Verlegen im Bauseits erstellten Kabelgraben.
liefern und verlegen
Menge: 250,000 lfdm

**2.1.3.140 wie vor beschrieben, jedoch Typ: NYY-J- 5x2,5mm2**
*** EP-Aufgliederung gefordert
wie vor beschrieben, jedoch Typ: NYY-J- 5x2,5mm2
in Teillängen liefern und im Außenbereich verlegen
Typ:  NYY-J  5 x 2,5 mm²

Verlegen im Bauseits erstellten Kabelgraben.
liefern und verlegen
Menge: 50,000 lfdm

**2.1.3.150 wie vor beschrieben, jedoch Typ: NYY-J- 7x1,5mm2**
*** EP-Aufgliederung gefordert
wie vor beschrieben, jedoch Typ: NYY-J- 7x1,5mm2
in Teillängen liefern und im Außenbereich verlegen
Typ:  NYY-J  7 x ,5 mm²

Verlegen im Bauseits erstellten Kabelgraben.
liefern und verlegen
Menge: 50,000 lfdm

**2.1.3.160 wie vor beschrieben, jedoch Typ: NYY-J- 5x10 mm2**
*** EP-Aufgliederung gefordert
wie vor beschrieben, jedoch Typ: NYY-J- 5x10 mm2
Erdungsleitung

liefern, verlegen und befestigen
Menge: 220,000 lfdm

**2.1.3.170 wie vor beschrieben, jedoch Netzwerkleitung KAT 7 simplex**
*** EP-Aufgliederung gefordert
wie vor beschrieben, jedoch Netzwerkleitung KAT 7 simplex
Das Kabel wird in Leerrohr verlegt.
Bei der Verlegung ist darauf zu achten, dass das Kabel
knickfrei und ohne mechanische Schäden verlegt wird.
Typ: Netzwerkleitung KAT 7 simplex

liefern, verlegen und befestigen
Menge: 100,000 lfdm

**2.1.3.180 wie vor beschrieben, jedoch Netzwerk-Erdeitung KAT 7 simplex**
*** EP-Aufgliederung gefordert
wie vor beschrieben, jedoch Netzwerk-Erdleitung KAT 7 simplex
Das Kabel wird in Leerrohr verlegt.
Bei der Verlegung ist darauf zu achten, dass das Kabel
knickfrei und ohne mechanische Schäden verlegt wird.
Typ: Netzwerk-Erdleitung KAT 7 simplex

liefern, verlegen und befestigen
Menge: 220,000 lfdm

**2.1.3.190 wie vor beschrieben, jedoch Netzwerkleitung KAT 7 duplex**
*** EP-Aufgliederung gefordert
wie vor beschrieben, jedoch Netzwerkleitung KAT 7 duplex
Das Kabel wird in Leerrohr verlegt.
Bei der Verlegung ist darauf zu achten, dass das Kabel
knickfrei und ohne mechanische Schäden verlegt wird.
Typ: Netzwerkleitung KAT 7 duplex

liefern, verlegen und befestigen
Menge: 150,000 lfdm

**2.1.3.200 wie vor beschrieben, jedoch Koaxleitung LCD 111 A+**
wie vor beschrieben, jedoch Koaxleitung LCD 111 A+
Das Kabel wird in Leerrohr verlegt.
Bei der Verlegung ist darauf zu achten, dass das Kabel
knickfrei und ohne mechanische Schäden verlegt wird.
Typ: Koaxleitung

liefern, verlegen und befestigen
Menge: 800,000 lfdm

**2.1.3.210 wie vor beschrieben, jedoch Koaxleitung LCD 115 A+**
wie vor beschrieben, jedoch Koaxleitung LCD 115 A+
Das Kabel wird in Leerrohr verlegt.
Bei der Verlegung ist darauf zu achten, dass das Kabel
knickfrei und ohne mechanische Schäden verlegt wird.
Typ: Koaxleitung LCD 115 A+

liefern, verlegen und befestigen
Menge: 260,000 lfdm

**2.1.3.220 wie vor beschrieben, jedoch Typ: J-Y(St)Y 2x2x0,8 mm**
*** EP-Aufgliederung gefordert
wie vor beschrieben, jedoch Typ: J-Y(St)Y 2x2x0,8 mm

liefern, verlegen und befestigen
Menge: 100,000 lfdm

**2.1.3.230 wie vor beschrieben, jedoch Typ: J-Y(St)Y 4x2x0,8 mm**
*** EP-Aufgliederung gefordert
wie vor beschrieben, jedoch Typ: J-Y(St)Y 4x2x0,8 mm

liefern, verlegen und befestigen
Menge: 300,000 lfdm

**2.1.3.240 wie vor beschrieben, jedoch Typ: A-2Y(L)2Y2×2×0,6mm**
*** EP-Aufgliederung gefordert
wie vor beschrieben, jedoch Typ: A-2Y(L)2Y2×2×0,6mm

liefern, verlegen und befestigen
Menge: 50,000 lfdm

**2.1.3.250 wie vor beschrieben, jedoch Typ: A-2Y(L)2Y2×2×0,8mm**
*** EP-Aufgliederung gefordert
wie vor beschrieben, jedoch Typ: A-2Y(L)2Y2×2×0,8mm

liefern, verlegen und befestigen
Menge: 50,000 lfdm

**2.1.3.260 Betonkabel 3x1,5mm², Betoninstallation**
*** EP-Aufgliederung gefordert
Betonkabel  3x1,5mm², Betoninstallation
in Teillängen liefern und verlegen
Typ:  NI2XY-J  3 x 1,5 mm²

Verlegen parallel zu den Maurerarbeiten auf
Schaltafeln bzw. auf Filigrandecke. Einschl.
Erstellung der Durchführungen für die Kabel durch die
Schalung bzw. Filigrandecke, einschl. Befestigungsmaterialien.
liefern und verlegen
Menge: 750,000 lfdm

**2.1.3.270 Betonkabel 3x2,5mm², Betoninstallation**
*** EP-Aufgliederung gefordert
Betonkabel 3x2,5mm², Betoninstallation
in Teillängen liefern und verlegen
Typ:  NI2XY-J  3 x 2,5 mm²

Verlegen parallel zu den Maurerarbeiten auf
Schaltafeln bzw. auf Filigrandecke. Einschl.
Erstellung der Durchführungen für die Kabel durch die
Schalung bzw. Filigrandecke, einschl. Befestigungsmaterialien.
liefern und verlegen
Menge: 20,000 lfdm

**2.1.3.280 Betonkabel 5x1,5mm², Betoninstallation**
*** EP-Aufgliederung gefordert
Betonkabel 5x1,5mm², Betoninstallation
in Teillängen liefern und verlegen
Typ:  NI2XY-J  5 x 1,5 mm²

Verlegen parallel zu den Maurerarbeiten auf
Schaltafeln bzw. auf Filigrandecke. Einschl.
Erstellung der Durchführungen für die Kabel durch die
Schalung bzw. Filigrandecke, einschl. Befestigungsmaterialien.
liefern und verlegen
Menge: 600,000 lfdm

**2.1.3.290 Betonkabel 5x2,5mm², Betoninstallation**
*** EP-Aufgliederung gefordert
Betonkabel 5x2,5mm², Betoninstallation
in Teillängen liefern und verlegen
Typ:  NI2XY-J  5 x 2,5 mm²

Verlegen parallel zu den Maurerarbeiten auf
Schaltafeln bzw. auf Filigrandecke. Einschl.
Erstellung der Durchführungen für die Kabel durch die
Schalung bzw. Filigrandecke, einschl. Befestigungsmaterialien.
liefern und verlegen
Menge: 50,000 lfdm

**2.1.3.300 wie vor beschrieben, jedoch Typ: J-Y(St)Y 2x2x0,8 mm "BMA" rot**
*** EP-Aufgliederung gefordert
wie vor beschrieben, jedoch Typ: J-Y(St)Y 2x2x0,8 mm "BMA" rot

liefern, verlegen und befestigen
Menge: 550,000 lfdm

**2.1.3.310 wie vor beschrieben, jedoch Typ: J-Y(St)Y 4x2x0,8 mm "BMA" rot**
*** EP-Aufgliederung gefordert
wie vor beschrieben, jedoch Typ: J-Y(St)Y 4x2x0,8 mm "BMA" rot

liefern, verlegen und befestigen
Menge: 200,000 lfdm

**2.1.3.320 wie vor beschrieben, jedoch Typ: J-Y(St)Y 10x2x0,8 mm "BMA" rot**
*** EP-Aufgliederung gefordert
wie vor beschrieben, jedoch Typ: J-Y(St)Y 10x2x0,8 mm "BMA" rot

liefern, verlegen und befestigen
Menge: 50,000 lfdm

**2.1.3.330 Elektroinstallationsrohr, gewellt, 16mm**
*** EP-Aufgliederung gefordert
Elektroinstallationsrohr, gewellt, 16mm
biegsam, nach DIN EN 50086, Maße nach DIN EN 60423, nicht flammausbreitend, aus Polyolefin, einwandig,
Klassifizierungscode 2232, Druckfestigkeit leicht, Schlagfestigkeit leicht, Dauergebrauchs- und Installationstemp. min. -15°C bis max. +90°C.
Verlegen unter Putz, in Betonschalung bzw. auf
Rohdecke.
einschl. Befestigungsmaterialien.
Rohrgröße/Aussendurchmesser: 16 mm

In Teillängen, liefern, verlegen und befestigen
Menge: 150,000 lfdm

**2.1.3.340 Elektroinstallationsrohr, gewellt, 20mm**
*** EP-Aufgliederung gefordert
Elektroinstallationsrohr, gewellt, 20mm
wie vor beschrieben, jedoch Rohrgröße/Aussendurchmesser: 20mm

liefern, verlegen und befestigen
Menge: 450,000 lfdm

**2.1.3.350 Elektroinstallationsrohr, gewellt, 25mm**
*** EP-Aufgliederung gefordert
Elektroinstallationsrohr, gewellt, 25mm
wie vor beschrieben, jedoch
Rohrgröße/Aussendurchmesser: 25mm

liefern, verlegen und befestigen
Menge: 850,000 lfdm

**2.1.3.360 Elektroinstallationsrohr, gewellt, 32mm**
*** EP-Aufgliederung gefordert
Elektroinstallationsrohr, gewellt, 32mm
wie vor beschrieben, jedoch
Rohrgröße/Aussendurchmesser: 32mm

liefern, verlegen und befestigen
Menge: 200,000 lfdm

**2.1.3.370 Elektroinstallationsrohr, gewellt, 40mm**
*** EP-Aufgliederung gefordert
Elektroinstallationsrohr, gewellt, 40mm
wie vor beschrieben, jedoch
Rohrgröße/Aussendurchmesser: 40mm

liefern, verlegen und befestigen
Menge: 50,000 lfdm

**2.1.3.380 Elektroinstallationsrohr, gewellt, 25mm, UV-beständig, schwarz**
*** EP-Aufgliederung gefordert
Elektroinstallationsrohr, gewellt, 25mm, UV-beständig, schwarz
biegsam, nach DIN EN 50086, Maße nach DIN EN 60423, nicht flammausbreitend, aus Polyolefin, einwandig,
Klassifizierungscode 2232, Druckfestigkeit leicht, Schlagfestigkeit leicht, Dauergebrauchs- und Installationstemp. min. -15°C bis max. +90°C.
Verlegen offen, aufputz
einschl. Befestigungsmaterialien.
Rohrgröße/Aussendurchmesser: 25 mm

In Teillängen, liefern, verlegen und befestigen
Menge: 15,000 lfdm

**2.1.3.390 Leerrohr für LWL, D=7**
Leerrohr für LWL, D=7
Wandstärke 1,5 mm
(Toleranzen: 7 mm +0,1; 1,5 mm +0,1)
Farbe weiß
CE-Kennzeichen und VDE-Prüfsiegel
Hochwertiges und nicht flammenausbreitendes Polyethylen
mit optimierten Gleitrippen innen und spezieller Eignung zum Einblasen/Einziehen hochwertiger Glasfaser-Kabel über große Längen
Berstdruck min. 50 bar
Prüfzeugnisse nach:
DIN EN 13501-1 (Brandverhalten von Bauprodukten)
DIN EN 61386-22  (VDE 0605, Anforderungen an Elektroinstallationsrohrsysteme)
DIN EN 60684-2  (Halogenfreiheit)
DIN EN 60332-1-2

System: gabocom
Mikrorohr  indoor Æ 7

In Teillängen, liefern, beschriften, verlegen und befestigen
Menge: 200,000 lfdm

**2.1.3.400 Elektroinstallationsrohr, gewellt, 20mm mit Zugdraht**
*** EP-Aufgliederung gefordert
Elektroinstallationsrohr, gewellt, 20mm mit Zugdraht
biegsam, nach DIN EN 50086, Maße nach DIN EN 60423, nicht flammausbreitend, aus Polyolefin, einwandig,
Klassifizierungscode 2232, Druckfestigkeit leicht, Schlagfestigkeit leicht, Dauergebrauchs- und Installationstemp. min. -15°C bis max. +90°C.
Verlegen unter Putz, in Betonschalung bzw. auf
Rohdecke.
einschl. Befestigungsmaterialien.
Rohrgröße/Aussendurchmesser: 20 mm

In Teillängen, liefern, verlegen und befestigen
Menge: 100,000 lfdm

**2.1.3.410 Elektroinstallationsrohr, gewellt, 25mm mit Zugdraht**
*** EP-Aufgliederung gefordert
Elektroinstallationsrohr, gewellt, 25mm mit Zugdraht
biegsam, nach DIN EN 50086, Maße nach DIN EN 60423, nicht flammausbreitend, aus Polyolefin, einwandig,
Klassifizierungscode 2232, Druckfestigkeit leicht, Schlagfestigkeit leicht, Dauergebrauchs- und Installationstemp. min. -15°C bis max. +90°C.
Verlegen unter Putz, auf Kabelrinnen / -steigleitern, in Betonschalung bzw. auf Rohdecke.
einschl. Befestigungsmaterialien.
Rohrgröße/Aussendurchmesser: 25 mm

In Teillängen, liefern, verlegen und befestigen
Menge: 400,000 lfdm

**2.1.3.420 Endstopfen für Leerrohr Ø 7 mm**
Endstopfen für Leerrohr Ø 7 mm
-  Halogenfrei und schwer entflammbar
-  Gas- und wasserdicht
-  Zugfest = 200 N
-  Lösbar nach Entfernen des Sicherungsringes
-  Berstdruck mind. 30 bar
-  Prüfzeugnisse nach:
DIN EN 13501-1 (Brandverhalten von Bauprodukten)
DIN EN 60684-2 (Halogenfreiheit)
DIN EN 61386-22  (VDE 0605, Anforderungen an Elektroinstallationsrohrsysteme)
DIN EN 60332-1-2

Endstopfen indoor für Mikro-Rohr Æ 7 mm

liefern, verlegen und befestigen
Menge: 12,000 St

**2.1.3.430 Endstopfen für Leerrohr M25**
Endstopfen für Leerrohr M25
-  Halogenfrei und schwer entflammbar
-  Gas- und wasserdicht
-  Zugfest = 200 N
-  Lösbar nach Entfernen des Sicherungsringes
-  Berstdruck mind. 30 bar
-  Prüfzeugnisse nach:
DIN EN 13501-1 (Brandverhalten von Bauprodukten)
DIN EN 60684-2 (Halogenfreiheit)
DIN EN 61386-22  (VDE 0605, Anforderungen an Elektroinstallationsrohrsysteme)
DIN EN 60332-1-2

Endstopfen für Leerrohr M25

liefern, verlegen und befestigen
Menge: 12,000 St

**2.1.3.440 Unterputz-Gerätedose, tief**
Unterputz-Gerätedose, tief
unter Putz, montieren
(Bohrung siehe Titel  Wanddurchbrüche)

liefern, montieren und befestigen
Menge: 445,000 St

**2.1.3.450 Unterputz-Gerätedose, tief, luftdicht**
Unterputz-Gerätedose, tief, luftdicht
unter Putz, montieren
(Bohrung siehe Titel  Wanddurchbrüche)
für die Installation in den Außenwänden

liefern, montieren und befestigen
Menge: 75,000 St

**2.1.3.460 Unterputz-Gerätedose**
Unterputz-Gerätedose
unter Putz, montieren
(Bohrung siehe Titel  Wanddurchbrüche)

liefern, montieren und befestigen
Menge: 5,000 St

**2.1.3.470 Unterputz-Elektronikdose**
Unterputz-Elektronikdose
unter Putz, montieren
(Bohrung siehe Titel  Wanddurchbrüche)

liefern, montieren und befestigen
Menge: 2,000 St

**2.1.3.480 Hohlwand Gerätedose**
Hohlwand Gerätedose
Hohlwand Gerätedose, mit Geräteschrauben, h>=35 mm
Gerätedose, für Hohlwandinstallation,
nach DIN EN 60670/VDE 0606, aus Kunststoff,
Installationsöffnung Ø 60 mm, Einbauöffnung Ø 68 mm, Tiefe 35 mm, für Plattenstärke 7-28 mm, Kombinationsabstand 71 mm mit vollisolierten Verbindungsstutzen, mit 2 Schraubdomen und 2 Plus-Minus-Geräteschrauben,
Ausbrechöffnungen für NYM-Leitungen (4 x 3 x 1,5 mm²), Schutzart IP 30 nach DIN EN 60529, flammwidrig nach DIN EN 60695 bis 850° C, für Hohlwandinstallation,

Einschl. Erstellung der Rohreinführungen, Bohrung mit Hohlwandfräser, Durchm. 68 mm und Entsorgung der Bohrkerne.

liefern und montieren
Menge: 10,000 St

**2.1.3.490 Brandschutzabschottung (Wand/Decke), Schaum, 15 x 15 cm**
*** EP-Aufgliederung gefordert
Brandschutzabschottung (Wand/Decke), Schaum, 15 x 15 cm
Kabel-/Kombiabschottung aus 2-Komponenten-Schaum zur Ausführung von Abschottungen in massiven Wänden und Decken. Nach Aushärtung muss der Brandschutzschaum verrottungsfest, alterungsbeständig und physiologisch unbedenklich sein. Eine zusätzliche Oberflächenbeschichtung ist nicht erforderlich.
Zugelassene Durchführung von Kabeln aller Art (Ausnahme Hohlleiterkabel), Kabeltragsysteme aus Stahl-, Aluminium- oder Kunststoffprofilen, Rohre aus Stahl oder Kupfer sowie diversen Kunststoffen.
Feuerwiderstandsdauer: EI 30 bis EI 120 nach EN 1366-3
Wandtyp: Gebäudetrennwand Holzrahmenbauwand F30
Deckentyp: Holzbalkendecke F30

Einschl. Übereinstimmungsbestätigung und
Ausführungsschild.

Abmessung: 15 x 15 cm

Komplett liefern und verarbeiten
Menge: 1,000 St

**2.1.3.500 Brandschutzabschottung (Wand/Decke), Schaum, 25 x 15 cm**
*** EP-Aufgliederung gefordert
Brandschutzabschottung (Wand/Decke), Schaum, 25 x 15 cm
wie vor beschrieben, jedoch

Abmessung: 25 x 15 cm

Komplett liefern und verarbeiten
Menge: 7,000 St

**2.1.3.510 Brandschutzabschottung (Wand/Decke), Schaum, 30 x 20 cm**
*** EP-Aufgliederung gefordert
Brandschutzabschottung (Wand/Decke), Schaum, 30 x 20 cm
wie vor beschrieben, jedoch

Abmessung: 30 x 20 cm

Komplett liefern und verarbeiten
Menge: 4,000 St

**2.1.3.520 Dichtungseinsatz Ø 150 mm, 13 Kabel 5-20mm**
Dichtungseinsatz Ø 150 mm, 13 Kabel 5-20mm
Ringraumdichtung Mehrfach-Dichtungseinsatz Pressringdichtung für Kernbohrung/Futterrohr 150mm

Dichtungseinsatz für 13 Kabel
mit Außendruchmesser 5-20mm

liefern, montieren und befestigen
Menge: 1,000 St

##### 2.1.4 Feininstallation

*Hinweis: Technische Vorbemerkung Installationsgeräte*
Technische Vorbemerkung Installationsgeräte
Alle Installationsgeräte müssen das VDE-Zeichen
besitzen. Vor Bestellung und Montage sind die
Installationsgeräte- und Materialien mit der
Bauleitung abzustimmen. In den Einheitspreisen sind bei Steinwänden, das Einsetzen der Dosen mit einer Zementmischung einzukalkulieren.
Klemmtechnik: In den Einheitspreisen ist das fachgerechte Verklemmen der Schaltungen mit schraublosen Verbindungsklemmen einzukalkulieren.
Leiterverbindungen: Verbindungen sind ausschließlich in dafür vorgesehenen Verbindungs- oder Gerätedosen herzustellen. Eine fliegende Verklemmung im Wandhohlraum ist unzulässig.
Leitungsführung: Bei der Einführung in die Dosen ist auf eine zugentlastete und bei Luftdichtheitsanforderungen absolut dichte Einführung der Leitungen zu achten.

Beim Schalterprogramm sind die Abdeckungen, Wippen,
Einzel- und Kombinationsrahmen in die Einheitspreise
mit einzukalkulieren.

*Hinweis: Fabrikat des Schalterprogramms Unterputz*
Fabrikat des Schalterprogramms Unterputz
Sämtliche Schalter, Steckdosen, Taster etc. sind von einem  Hersteller und einem Schalterprogramm anzubieten.
Fabrikat:  Gira
Typ:  E2
Farbe:  reinweiß

Sämtliche Einbauten sind inkl. Rahmen, Wippen, Zentralplatten, Zwischenringen, Netzwerkdosen etc. anzubieten.

**2.1.4.10 Schutzkontakt-Steckdose unter Putz**
*** EP-Aufgliederung gefordert
Schutzkontakt-Steckdose unter Putz
als Einzel- oder Kombimontage, montieren, komplett mit SCHUKO Steckdose 16 A 250 V ~ und Rahmenteil.

Einschl. Ablängen-, Abisolieren- und Anschliessen der
Leitungen. Inkl. Klein- und Befestigungsmaterial
liefern und betriebsbereit montieren
Menge: 335,000 St

**2.1.4.20 Kontroll-Ausschalter unter Putz**
*** EP-Aufgliederung gefordert
Kontroll-Ausschalter unter Putz

als Einzel- oder Kombimontage, montieren, komplett mit Ausschalter, Wippe, Rahmenteil und Abdeckung.

Einschl. Ablängen-, Abisolieren- und Anschliessen der
Leitungen. Inkl. Klein- und Befestigungsmaterial
liefern und betriebsbereit montieren
Menge: 1,000 St

**2.1.4.30 Kontroll-Ausschalter unter Putz 2-polig**
*** EP-Aufgliederung gefordert
Kontroll-Ausschalter unter Putz 2-polig
als Einzel- oder Kombimontage, montieren, komplett mit Ausschalter, Wippe, Rahmenteil und Abdeckung.

Einschl. Ablängen-, Abisolieren- und Anschliessen der
Leitungen. Inkl. Klein- und Befestigungsmaterial
liefern und betriebsbereit montieren
Menge: 1,000 St

**2.1.4.40 Ausschalter unter Putz**
*** EP-Aufgliederung gefordert
Ausschalter unter Putz
als Einzel- oder Kombimontage, montieren, komplett mit Ausschalter, Wippe, Rahmenteil und Abdeckung.

Einschl. Ablängen-, Abisolieren- und Anschliessen der
Leitungen. Inkl. Klein- und Befestigungsmaterial
liefern und betriebsbereit montieren
Menge: 37,000 St

**2.1.4.50 Kreuzschalter unter Putz**
*** EP-Aufgliederung gefordert
Kreuzschalter unter Putz
als Einzel- oder Kombimontage, montieren, komplett mit Ausschalter, Wippe, Rahmenteil und Abdeckung.

Einschl. Ablängen-, Abisolieren- und Anschliessen der
Leitungen. Inkl. Klein- und Befestigungsmaterial
liefern und betriebsbereit montieren
Menge: 1,000 St

**2.1.4.60 Serienschalter unter Putz**
*** EP-Aufgliederung gefordert
Serienschalter unter Putz
als Einzel- oder Kombimontage, montieren, komplett mit Ausschalter, Wippe, Rahmenteil und Abdeckung.

Einschl. Ablängen-, Abisolieren- und Anschliessen der
Leitungen. Inkl. Klein- und Befestigungsmaterial
liefern und betriebsbereit montieren
Menge: 7,000 St

**2.1.4.70 Wechselschalter unter Putz**
*** EP-Aufgliederung gefordert
Wechselschalter unter Putz
als Einzel- oder Kombimontage, montieren, komplett mit Ausschalter, Wippe, Rahmenteil und Abdeckung.

Einschl. Ablängen-, Abisolieren- und Anschliessen der
Leitungen. Inkl. Klein- und Befestigungsmaterial
liefern und betriebsbereit montieren
Menge: 2,000 St

**2.1.4.80 Blinddose unter Putz**
*** EP-Aufgliederung gefordert
Blinddose unter Putz
mit Blindabdeckung, als Einzel- oder Kombimontage, montieren, komplett mit Zentralplatte, Rahmenteil und Abdeckung.

Einschl. Ablängen-, Abisolieren- und Anschliessen der
Leitungen. Inkl. Klein- und Befestigungsmaterial
liefern und betriebsbereit montieren
Menge: 2,000 St

**2.1.4.90 Herdanschlussdose**
*** EP-Aufgliederung gefordert
Herdanschlussdose
unter Putz als Einzelmontage montieren, komplett mit Rahmenteil und Abdeckung.
Mit 5 Doppelklemmen 2,5 mm² für Schraub- und Krallenbefestigung als UP Ausführung für UP Dosen.

(Gerätedose und Bohrung sind separat ausgeschrieben)
Einschl. Ablängen-, Abisolieren- und Anschliessen der
Leitungen. Inkl. Klein- und Befestigungsmaterial
liefern und betriebsbereit montieren
Menge: 11,000 St

**2.1.4.100 Schutzkontakt-Steckdose mit Klappdeckel anthrazit**
*** EP-Aufgliederung gefordert
Schutzkontakt-Steckdose mit Klappdeckel anthrazit
als Einzelmontage, unter Putz montieren, komplett mit
Rahmenteil und Klappdeckel.
Wassergeschützt für Außenbereich IP 44
Ausführung: anthrazit

Einschl. Ablängen-, Abisolieren- und Anschliessen der
Leitungen sowie Befestigungsmaterial
liefern und betriebsbereit montieren
Menge: 5,000 St

*Hinweis: Schalterprogramm Aufputz aus einer Serie*
Schalterprogramm Aufputz
Einheitlich von einem Hersteller aus einer Serie

**2.1.4.110 Ausschalter, Feuchtraum, Aufputz**
*** EP-Aufgliederung gefordert
Ausschalter, Feuchtraum, Aufputz

Farbe: Gehäuse grau, Wippe Anthrazit

Einschl. Klein- und Befestigungsmaterial, Ablängen-, Abisolieren- und Anschliessen der Leitungen
liefern und betriebsbereit montieren
Menge: 1,000 St

**2.1.4.120 Ausschalter-Steckdosen-Kombination, senkrecht, Aufputz**
*** EP-Aufgliederung gefordert
Ausschalter-Steckdosen-Kombination, senkrecht, Aufputz
Farbe: Gehäuse grau, Wippe Anthrazit

Einschl. Klein- und Befestigungsmaterial, Ablängen-, Abisolieren- und Anschliessen der Leitungen
liefern und betriebsbereit montieren
Menge: 2,000 St

**2.1.4.130 Steckdose, Feuchtraum, Aufputz**
*** EP-Aufgliederung gefordert
Steckdose, Feuchtraum, Aufputz

Farbe: Gehäuse grau, Wippe Anthrazit

Einschl. Klein- und Befestigungsmaterial, Ablängen-, Abisolieren- und Anschliessen der Leitungen
liefern und betriebsbereit montieren
Menge: 15,000 St

**2.1.4.140 Steckdose, Feuchtraum, Aufputz 2-fach**
*** EP-Aufgliederung gefordert
Steckdose, Feuchtraum, Aufputz 2-fach

Farbe: Gehäuse grau, Wippe Anthrazit

Einschl. Klein- und Befestigungsmaterial, Ablängen-, Abisolieren- und Anschliessen der Leitungen
liefern und betriebsbereit montieren
Menge: 5,000 St

**2.1.4.150 Potentialausgleichsschiene**
*** EP-Aufgliederung gefordert
Potentialausgleichsschiene
VDE 0616, Teil 1, bis 100 A, feuerverzinkt,
Abdeckplatte plombierbar, Schiene für den
Anschluß von:
1 CU-Seil bis 50 mm2
1 Bandstahl bis 40 mm breit
1 Rundstahl bis 10 mm Durchmesser
6 CU-Leiter bis 16 mm2
komplett einschl. Befestigungsmaterialien

liefern und montieren
Menge: 2,000 St

**2.1.4.160 Luftdichtungsmanschette für luftdichte Ausführung 1-fach**
*** EP-Aufgliederung gefordert
Luftdichtungsmanschette für luftdichte Ausführung 1-fach

Ausführung gemäß DIN 18015-5,
dauerhaftes Abdichten bei Durchdringungen
von Leitungen durch luftdichte Schichten,
extrem starke Klebekraft,
Verarbeitungstemperatur ab -5° C, Temperaturbeständigkeit von -30° C bis +90° C, kurzzeitig bis +170° C,
UV-beständig, halogenfrei,
Leitungsmanschette Durchmesser 8 - 12 / 15 - 22 mm

liefern und betriebsbereit montieren
Menge: 10,000 St

**2.1.4.170 Luftdichtungsmanschette für luftdichte Ausführung 2-fach**
*** EP-Aufgliederung gefordert
Luftdichtungsmanschette für luftdichte Ausführung 2-fach

Ausführung gemäß DIN 18015-5,
dauerhaftes Abdichten bei Durchdringungen
von Leitungen durch luftdichte Schichten,
extrem starke Klebekraft,
Verarbeitungstemperatur ab -5° C, Temperaturbeständigkeit von -30° C bis +90° C, kurzzeitig bis +170° C,
UV-beständig, halogenfrei,
Doppel-Leitungsmanschette Durchmesser 8 - 12 / 15 - 22 mm

liefern und betriebsbereit montieren
Menge: 4,000 St

**2.1.4.180 Anschluss an bauseits gestellte Geräte bis 5x2,5m²**
*** EP-Aufgliederung gefordert
Anschluss an bauseits gestellte Geräte bis 5x2,5m²
Einschl. Einführen, Ablängen, Absetzen und
Abisolieren der Leitungen bzw. der Einzeladern
Einschl. Klemm- und Befestigungsmaterialien.

liefern und betriebsbereit montieren
Menge: 50,000 St

**2.1.4.190 Anschluss an bauseits gestellte Lüfter**
Anschluss an bauseits gestellte Lüfter
Bauseits gelieferten Lüfters verdrahten und anschließen.
Einschl. Einführen, Ablängen, Absetzen und
Abisolieren der Leitungen bzw. der Einzeladern
Einschl. Klemm- und Befestigungsmaterialien

liefern und betriebsbereit montieren
Menge: 16,000 St

**2.1.4.200 Erdung Versorgungsleitungen**
*** EP-Aufgliederung gefordert
Erdung Versorgungsleitungen
Komplett, einschl. Erdungsbandschelle und benötigtem
Kleinmaterial.

liefern und montieren
Menge: 5,000 St

**2.1.4.210 Feuchtraum-Abzweigkasten 75x75mm**
*** EP-Aufgliederung gefordert
Feuchtraum-Abzweigkasten 75x75mm
auf Putz montieren und verklemmen. Mit selbstdichtenden
Einführungen und dazugehörigen Klemmenmaterial in wassergeschützter Ausführung aus Duroplast.
Maße:  75x75 mm

liefern, montieren und verklemmen
Menge: 8,000 St

**2.1.4.220 Feuchtraum-Abzweigkasten 100x100mm**
*** EP-Aufgliederung gefordert
Feuchtraum-Abzweigkasten 100x100mm
auf Putz montieren und verklemmen. Mit selbstdichtenden
Einführungen und dazugehörigen Klemmenmaterial in wassergeschützter Ausführung.
Maße: 100x100 mm

liefern, montieren und verklemmen
Menge: 16,000 St

**2.1.4.230 Installationskanal 100x60mm**
*** EP-Aufgliederung gefordert
Installationskanal 100x60mm
Installationskanal, grau, bestehend aus Unterteil und aufschnappbaren Deckel aus Hart-PVC.
Einschl. Kabelhalteklammern und Befestigungsmaterial.
Geeignet zum Einbau von Trennstegen, liefern und auf verlegefertigen Untergrund in Teillängen zu verlegen.
Größe: 100x60 mm

In Teillängen, liefern und montieren
Menge: 3,000 lfdm

**2.1.4.240 Installationskanal 200x60mm**
*** EP-Aufgliederung gefordert
Installationskanal 200x60mm
Installationskanal, grau, bestehend aus Unterteil und aufschnappbaren Deckel aus Hart-PVC.
Einschl. Kabelhalteklammern und Befestigungsmaterial.
Geeignet zum Einbau von Trennstegen, liefern und auf verlegefertigen Untergrund in Teillängen zu verlegen.
Größe: 200x60 mm

In Teillängen, liefern und montieren
Menge: 3,000 lfdm

**2.1.4.250 Stangenrohr 20mm Kunststoff**
*** EP-Aufgliederung gefordert
Stangenrohr 20mm Kunststoff
Elektro-Installationsrohr, Kunststoff-Stangenrohr,
nach DIN EN 50086, Maße nach DIN EN 60423, nicht
flammausbreitend, aus PVC-U, einwandig, glatt, starr,
angeformte Muffe, verlegen offen auf Putz, einschl.
Befestigungsschellen, Montage- und
Befestigungsmaterialien.
Aussendurchmesser: 20 mm

In Teillängen, liefern und montieren
Menge: 50,000 lfdm

**2.1.4.260 Stangenrohr 25mm Kunststoff**
Stangenrohr 25mm Kunststoff
Elektro-Installationsrohr, Kunststoff-Stangenrohr,
nach DIN EN 50086, Maße nach DIN EN 60423, nicht
flammausbreitend, aus PVC-U, einwandig, glatt, starr,
angeformte Muffe, verlegen offen auf Putz, einschl.
Befestigungsschellen, Montage- und
Befestigungsmaterialien.
Aussendurchmesser: 25 mm

In Teillängen, liefern und montieren
Menge: 50,000 lfdm

**2.1.4.270 Stangenrohr 32mm Kunststoff**
*** EP-Aufgliederung gefordert
Stangenrohr 32mm Kunststoff
Elektro-Installationsrohr, Kunststoff-Stangenrohr,
nach DIN EN 50086, Maße nach DIN EN 60423, nicht
flammausbreitend, aus PVC-U, einwandig, glatt, starr,
angeformte Muffe, verlegen offen auf Putz, einschl.
Befestigungsschellen, Montage- und
Befestigungsmaterialien.
Aussendurchmesser: 32 mm

In Teillängen, liefern und montieren
Menge: 30,000 lfdm

**2.1.4.280 Stangenrohr 40mm Kunststoff**
*** EP-Aufgliederung gefordert
Stangenrohr 40mm Kunststoff
Elektro-Installationsrohr, Kunststoff-Stangenrohr,
nach DIN EN 50086, Maße nach DIN EN 60423, nicht
flammausbreitend, aus PVC-U, einwandig, glatt, starr,
angeformte Muffe, verlegen offen auf Putz, einschl.
Befestigungsschellen, Montage- und
Befestigungsmaterialien.
Aussendurchmesser: 40 mm

In Teillängen, liefern und montieren
Menge: 20,000 lfdm

**2.1.4.290 Verteilerdose im Erdreich**
Verteilerdose im Erdreich
Verteilerdose  aus Kunststoff für den Einbau ins Erdreich. Vergussmasse: 2-Komponenten-Kohlenwasserstoffharz 275 ml. Mit sieben Leitungseinführungen mit Einsteckdichtungen für Kabel Ø 5 - 20 mm. 5 Anschlussklemmen 5-polig 0,2 bis 4 qmm. Schutzart IP 68.

liefern und montieren
Menge: 1,000 St

**2.1.4.300 Kabelrinne, 100mm**
*** EP-Aufgliederung gefordert
Kabelrinne, 100mm
in Teillängen liefern, aus Stahl, Korrosionsschutz: Verzinkt
Kante: eingerollte Kante zur Verstärkung und Kabelschutz, inkl erdung.
Materialstärke:  1,00 mm
Seitenhöhe:  60 mm
Breite:  100 mm
Lieferlänge:  3000 mm

Einschl. Systemgebundene Verbindungmaterial wie
Stoßstellenleisten, Längsverbinder, Endstücken,
anteiligem Montagezubehör, Abzweigen, Versprünge in
der Horizontalen und Vertikalen, Höhenversprünge für Unterzüge etc. sind anteilmäßig mit einzukalkulieren.

liefern und montieren
Menge: 3,000 lfdm

**2.1.4.310 Kabelrinne wie vor beschrieben, jedoch Breite: 200mm**
*** EP-Aufgliederung gefordert
Kabelrinne wie vor beschrieben, jedoch Breite: 200mm

liefern und montieren
Menge: 16,000 lfdm

**2.1.4.320 Kabelrinne wie vor beschrieben, jedoch Breite: 300mm**
*** EP-Aufgliederung gefordert
Kabelrinne wie vor beschrieben, jedoch Breite: 300mm

liefern und montieren
Menge: 14,000 lfdm

**2.1.4.330 Kabelrinne wie vor beschrieben, jedoch Breite: 400mm**
*** EP-Aufgliederung gefordert
Kabelrinne wie vor beschrieben, jedoch Breite: 400mm

liefern und montieren
Menge: 6,000 lfdm

**2.1.4.340 Wandausleger, 110mm**
*** EP-Aufgliederung gefordert
Wandausleger, 110mm
aus Stahl, Verzinkt
Für vorbeschriebene Kabelbühnen,
Tragfähigkeit: 1,5 kN
Länge Ausleger  : 110 mm

Einschl. allen Befestigungs-, Verbindungs- und
Kleinmaterialien, Schrauben und Dübel
liefern und montieren
Menge: 2,000 St

**2.1.4.350 Wandausleger wie vor beschrieben, jedoch 210mm**
*** EP-Aufgliederung gefordert
Wandausleger wie vor beschrieben, jedoch 210mm

liefern und montieren
Menge: 16,000 St

**2.1.4.360 Wandausleger wie vor beschrieben, jedoch 310mm**
*** EP-Aufgliederung gefordert
Wandausleger wie vor beschrieben, jedoch 310mm

liefern und montieren
Menge: 10,000 St

**2.1.4.370 Wandausleger wie vor beschrieben, jedoch 410mm**
*** EP-Aufgliederung gefordert
Wandausleger wie vor beschrieben, jedoch 410mm

liefern und montieren
Menge: 4,000 St

**2.1.4.380 Deckenbefestigung 100mm**
Deckenbefestigung 100mm
für vorbescheibene Kabelbühnen 100mm
Länge des Hängestiels 200 mm

Inkl. Klein- und Befestigungsmaterial
liefern und montieren
Menge: 2,000 St

**2.1.4.390 Deckenbefestigung wie vor beschrieben, jedoch 200mm**
Deckenbefestigung wie vor beschrieben, jedoch 200mm

liefern und montieren
Menge: 28,000 St

**2.1.4.400 Deckenbefestigung wie vor beschrieben, jedoch 300mm**
Deckenbefestigung wie vor beschrieben, jedoch 300mm

liefern und montieren
Menge: 8,000 St

**2.1.4.410 Deckenbefestigung wie vor beschrieben, jedoch 400mm**
Deckenbefestigung wie vor beschrieben, jedoch 400mm

liefern und montieren
Menge: 2,000 St

**2.1.4.420 Bogen oder Winkel 90° 100mm**
*** EP-Aufgliederung gefordert
Bogen oder Winkel 90° 100mm
für vorbeschriebene Kabelbühne, aus Stahl,
Verzinkt einschl. Verbindern.
Größe: 100/60 mm

liefern und montieren
Menge: 1,000 St

**2.1.4.430 Bogen oder Winkel wie vor beschrieben, jedoch 200mm**
*** EP-Aufgliederung gefordert
Bogen oder Winkel wie vor beschrieben, jedoch 200mm

liefern und montieren
Menge: 10,000 St

**2.1.4.440 Bogen oder Winkel wie vor beschrieben, jedoch 300mm**
*** EP-Aufgliederung gefordert
Bogen oder Winkel wie vor beschrieben, jedoch 300mm

liefern und montieren
Menge: 3,000 St

**2.1.4.450 T-Stück für Kabelrinne 300 mm mit Abgang 200mm**
*** EP-Aufgliederung gefordert
T-Stück für Kabelrinne 300 mm mit Abgang 200mm
für vorbeschriebene Kabelbühne, aus Stahl,
Verzinkt einschl. Verbindern.
Größe: 200/60 mm mit Abgang 200mm

liefern und montieren
Menge: 1,000 St

**2.1.4.460 Trennsteg**
*** EP-Aufgliederung gefordert
Trennsteg
in Teillängen liefern
Korrosionsschutz: Verzinkt
Ausführung:  Seitenhöhe: 60 mm
Einsch. anteilmäßige Flachrundschrauben und Muttern

Einschließlich Klein- und Befestigungsmaterial
liefern und montieren
Menge: 70,000 lfdm

**2.1.4.470 Kabelrinne auf RFB, 200mm, mit Deckel**
*** EP-Aufgliederung gefordert
Kabelrinne auf RFB, 200mm, mit Deckel
in Teillängen liefern, aus Stahl, Korrosionsschutz: Tauchfeuerverzinkt nach DIN EN ISO 1461
Ausführung: Speziallochung im Boden und Seitenholm
Kante: eingerollte Kante zur Verstärkung und Kabelschutz
Materialstärke:  1,00 mm
Seitenhöhe:  60 mm
Breite:  200 mm

Einschl. Systemgebundene Verbindungmaterial wie
Stoßstellenleisten, Längsverbinder, Endstücken,
anteiligem Montagezubehör, Abzweigen, Versprünge in
der Horizontalen und Vertikalen, Höhenversprünge für Unterzüge etc. sind anteilmäßig mit einzukalkulieren.

Befestigung direkt auf dem Rohfussboden!

liefern und montieren
Menge: 30,000 lfdm

**2.1.4.480 Bogen oder Winkel 90° mit Deckel 200mm**
*** EP-Aufgliederung gefordert
Bogen oder Winkel 90° mit Deckel 200mm
für vorbeschriebene Kabelrinne auf Rohfußboden, aus Stahl,
Verzinkt einschl. Verbindern.
Größe: 200/60 mm

liefern und montieren
Menge: 6,000 St

**2.1.4.490 Kabelleiter 200mm**
*** EP-Aufgliederung gefordert
Kabelleiter 200mm
in Teillängen liefern, Kabelleiter zur Verlegung von Kabeln und Leitungen Gemäß DIN EN 61537.
Mit C-Profil-Sprosse
Werkstoff: Stahl, St
Oberfläche: bandverzinkt
Breite: 200 mm
Höhe: 60 mm

Einschl. Systemgebundenem Zubehör, wie Schutzkappen,
Verbinder. Es sind  auch anteilsmäßig die
systemgebundenen Bügelschellen einzukalkulieren.
Nötige Umlenkungen, Versprünge und Zuschnitte sind
mit einzukalulieren.
Einschl. allen Befestigungs-, Verbindungs- und
Kleinmaterialien, Schrauben und Dübel
liefern und montieren
Menge: 15,000 lfdm

**2.1.4.500 Kabelleiter wie vor beschrieben, jedoch 300mm**
*** EP-Aufgliederung gefordert
Steigeleiter wie vor beschrieben, jedoch 300mm

liefern und montieren
Menge: 2,000 lfdm

**2.1.4.510 Notrufset für Beh.-WC mit USV**
Notrufset für Beh.-WC mit USV
- Rufmodul mit roter LED-Signalleuchte, integriertem potenzialfreien Kontakt, wahlweise zuschaltbarem Summer (Dauerton) sowie der Möglichkeit zur Einstellung von Blinklicht bzw. Dauerlicht.
- Zugtaster mit 2,5 m langer Zugschnur mit rotem Knauf und Beruhigungslicht im Tastergehäuse, für Wand- als auch Deckenmontage geeignet.
- Abstelltaster mit grüner Abstelltaste.
- Netzteil Unterputz 250 mA.
- Einschl. Rahmenteil
- Optional kann das Rufset um eine Dienstzimmereinheit mit integriertem Schallgeber für akustische Rufsignalisierung, grüne Anwesenheitstaste mit Anwesenheitslicht, sowie gelber Summer-Abstelltaste erweitert werden.
Technische Daten:
Netzteil
- Eingangsspannung: AC 100 bis 240 V, 50 bis 60 Hz
- Eingangsstrom: 180 mA
- Ausgangsspannung: DC 24 V
- Ausgangsstrom: 250 mA
Umgebungstemperatur: + 5 °C bis + 40 °C
Länge Zugschnur: 2,5 m
Montage: Gerätedosen
Hinweise:
- Für Installation nach DIN 0834 unterbrechungsfreie Spannungsversorgung verwenden.

Inkl. Rahmenteil passend zum Schalterprogramm

Montageort: Beh.-WC
Farbe: reinweiß

(Gerätedose und Bohrung sind separat ausgeschrieben)
Einschl. Ablängen, Abisolieren und Anschliessen, der Leitungen. Inkl. Klein- und Befestigungsmaterialien.
liefern und betriebsbereit montieren
Menge: 1,000 St

**2.1.4.520 Parallelanzeige für Notrufset für Beh.-WC**
Parallelanzeige für Notrufset für Beh.-WC

Merkmale:
- Zur Erweiterung des Notrufsets.
- Das Rufmodul beinhaltet die Elektronik, die Signalleuchte und den Summer.
- Für die Dauer des Notrufs wird ein potenzialfreier Kontakt zur Verfügung gestellt.
- Das visuelle und akustische Signal kann wahlweise von Dauerlicht bzw
Dauerton auf Blinklicht bzw. Notrufton per Jumper gesetzt werden.

Inkl. Rahmenteil passend zum Schalterprogramm

Farbe: reinweiß

(Gerätedose und Bohrung sind separat ausgeschrieben)
Einschl. Ablängen, Abisolieren und Anschliessen, der Leitungen. Inkl. Klein- und Befestigungsmaterialien.
liefern und betriebsbereit montieren
Menge: 1,000 St

**2.1.4.530 Zusätzlicher Zugtaster**
Zusätzlicher Zugtaster

Merkmale:
- Zur Erweiterung des Notrufsets.

Inkl. Rahmenteil passend zum Schalterprogramm

Farbe: reinweiß

(Gerätedose und Bohrung sind separat ausgeschrieben)
Einschl. Ablängen, Abisolieren und Anschliessen, der Leitungen. Inkl. Klein- und Befestigungsmaterialien.
liefern und betriebsbereit montieren
Menge: 1,000 St

**2.1.4.540 Überspannungsschutz-Modul Typ 3**
Überspannungsschutz-Modul Typ 3
nach DIN EN 61643-11 für 230V Netze.
mit geringer Baugröße zum Einbau hinter einer Steckdose.
SPD nach EN 61643-11: Typ 3 (class III)
Nennspannung: 230 V
Schutzpegel: < 1,3 kV
Signalisierung am Gerät: akustisch

Einschl. Klein- und Befestigungsmaterial, Ablängen-, Abisolieren- und Anschliessen der Leitungen
liefern und betriebsbereit montieren
Menge: 5,000 St

**2.1.4.550 Überspannungsschutz für WP mit Gehäuse**
Überspannungsschutz für WP mit Gehäuse

Überspannungs-Ableiter
4-poliger, modularer, steckbarer Überspannungs-Ableiter
mit hohem Ableitvermögen
für 230/400 V TT-und TN-S-Systeme, Breite 4TE
Ableiter Typ 2 nach EN 61643-11
Defektanzeige
Höchste Dauerspannung: 275 V ac
Schutzpegel: <= 1,5 kV
Nennableitstoßstrom [L-N]: 20 kA
Nennableitstoßstrom [N-PE]: 80 kA
Kurzschlußfestigkeit: 50 kAeff
Energetische Koordination nach DIN EN 62305-4
Inkl. UV-Beständigem Gehäuse mit Kabelverschraubungen

Einschl. Klein- und Befestigungsmaterial, Ablängen-, Abisolieren- und Anschliessen der Leitungen
liefern und betriebsbereit montieren
Menge: 2,000 St

**2.1.4.560 Überspannungsschutz für PV mit Gehäuse**
Überspannungsschutz für PV mit Gehäuse

Überspannungs-Ableiter
4-poliger, modularer, steckbarer Überspannungs-Ableiter
mit hohem Ableitvermögen
für 230/400 V TT-und TN-S-Systeme, Breite 4TE
Ableiter Typ 2 nach EN 61643-11
Defektanzeige
Höchste Dauerspannung: 275 V ac
Schutzpegel: <= 1,5 kV
Nennableitstoßstrom [L-N]: 20 kA
Nennableitstoßstrom [N-PE]: 80 kA
Kurzschlußfestigkeit: 50 kAeff
Energetische Koordination nach DIN EN 62305-4
Inkl. UV-Beständigem Gehäuse mit Kabelverschraubungen

Einschl. Klein- und Befestigungsmaterial, Ablängen-, Abisolieren- und Anschliessen der Leitungen
liefern und betriebsbereit montieren
Menge: 1,000 St

**2.1.4.570 Überspannungsschutz für Datenkabel / LAN-Anschluss mit Gehäuse**
Überspannungsschutz für Datenkabel / LAN-Anschluss mit Gehäuse

Überspannungs-Ableiter Klasse E IP66
Outdoor-Ableiter für GBit Ethernet Applikationen,
Power over Ethernet (bis PoE++ / 4PPoE) und ähnliche
Anwendungen im voll geschirmten IP66 Gehäuse
Ableiterklasse Type 2 / P1
DEHNpatch CLE IP66, geprüft nach
EN 61643-21, universell
einsetzbar nach EN 50173
für alle Datendienste bis 60 V DC (PoE++/4PPoE)
zum Schutz von 4 Adernpaaren
von Datennetzwerk-Schnittstellen
über RJ 45-Buchsen, für den Einsatz im
Indoor- und Outdoorbereich
D1 Blitzstoßstrom (10/350 µs) gesamt: 4 kA
C2 Nennableitstoßstrom (8/20 µs) gesamt: 10 kA
Inkl. UV-Beständigem Gehäuse mit Kabelverschraubungen

Einschl. Klein- und Befestigungsmaterial, Ablängen-, Abisolieren- und Anschliessen der Leitungen
liefern und betriebsbereit montieren
Menge: 1,000 St

##### 2.1.5 Beleuchtungsanlagen

*Hinweis: Die Nr. vor der Leuchte z. B. 01 - dient zur Zuordnung in den Planunterlagen!*
Die Nr. vor der Leuchte z. B. 01 - dient zur Zuordnung in den Planunterlagen, welche dem Auftragnehmer nach Beauftragung übergeben werden!

*Hinweis: Außen*

**2.1.5.10 A1. Außenwandleuchte**
A1. Außenwandleuchte
inkl. 2x  Leuchtmittel E27 ca. 600lm, warmweiß
System wattage: max 2x 15W
Spannung: 220-240V, Max.
Fassung: E27
Schutzklasse: Schutzklasse: Klasse II,
IK Klasse: IK10,
IP Klasse: IP65,
Brandschutzklasse: 850°C - 30s,
Gehäuse: Aluminium, Farbe: Graphit, Werkstoff der Abdeckung: UV-stabilisiertes Polycarbonat,
Montage: Anbau, Innen / Außen,
Anschluss: Anschlussklemme
Größe: Länge (mm) L: 308, Breite (mm) W: 308, Höhe (mm) H: 88

Fabrikat: SG Leuchten
Typ:  Basso Graphit 2xE27
  Art.Nr: 623197

oder gleichwertig: '....................'

Einschl. Ablängen, Abisolieren und Anschliessen, der Leitungen. Inkl. Klein- und Befestigungsmaterialien.
liefern und betriebsbereit montieren
Menge: 1,000 St

**2.1.5.20 A2. Außenwandleuchte mit Sensor**
A2. Außenwandleuchte mit Sensor
inkl. 2x  Leuchtmittel E27 ca. 600lm, warmweiß
System wattage: max 2x 15W
Spannung: 220-240V, Max.
Fassung: E27
Schutzklasse: Schutzklasse: Klasse II,
IK Klasse: IK10,
IP Klasse: IP65,
Steuerungstyp: Sensor
Brandschutzklasse: 850°C - 30s,
Gehäuse: Aluminium, Farbe: Graphit, Werkstoff der Abdeckung: UV-stabilisiertes Polycarbonat,
Montage: Anbau, Innen / Außen,
Anschluss: Anschlussklemme
Größe: Länge (mm) L: 308, Breite (mm) W: 308, Höhe (mm) H: 88

Fabrikat: SG Leuchten
Typ:  Basso Graphit 2xE27 Sensor
  Art.Nr: 623199

oder gleichwertig: '....................'

Einschl. Ablängen, Abisolieren und Anschliessen, der Leitungen. Inkl. Klein- und Befestigungsmaterialien.
liefern und betriebsbereit montieren
Menge: 1,000 St

**2.1.5.30 Wandaufbau-Bewegungsmelder, außen**
Wandaufbau-Bewegungsmelder, außen
Bewegungsmelder mit 200° Erfassungsbereich im modernen Design als "Halbkugel"
Steuerungssystem: ON/OFF
Montageart: Aufbau
Montageort: Wand
Abmessungen: Höhe/Tiefe 55 mm, Ø 110 mm
Gewicht: 290 g
Schutzart: IP55
Schutzklasse: II
Zulässige Umgebungstemperatur: -25 °C...+55 °C
Relative Luftfeuchte: 5 - 95 %, nicht kondensierend
Farbe: schwarz, ähnlich RAL 9005
Nennspannung: 230 V / 50 Hz
Erfassungswinkel: 200° (2 x 100° separat einstellbar)
Erfassungsreichweite quer: Ø 20 m
Erfassungsreichweite frontal: Ø 5 m
Erfassungsbereich: 175 m²
Empf. Montagehöhe: 2,5 m
Max. Montagehöhe: 2,5 m
Helligkeitswert: 2 - 2000 lx
Anzahl Lichtkanäle: 1
Anzahl Schaltkanäle: 0
Slave-Eingang: nein

Einschl. Ablängen, Abisolieren und Anschliessen, der Leitungen. Inkl. Klein- und Befestigungsmaterialien.
liefern und betriebsbereit montieren
Menge: 1,000 St

*Hinweis: Technikraum*

**2.1.5.40 04. Feuchtraum-Wannenleuchte, Sensor**
04. Feuchtraum-Wannenleuchte, Sensor
LED-Feuchtraum-Wannenleuchte, IP66, Premium, L 1175 mm.
Multipower, 3.400 - 5.900 lm, 21,5 - 38 W,
Lichtausbeute 158 Lumen/Watt,
Lichtfarbe 840, neutralweiß, 4000 Kelvin,
Farbwiedergabeindex CRI>80,
Lebensdauer L90/B10 (Tq 25 °C)
70.000 Stunden.
Abdeckung Polycarbonat Nanooptik,
Gehäuse Polycarbonat schwer entflammbar, mit Decken- und Stirnseitigen Prägungen für Netzzu- und
weiterleitung, inkl. zwei seitlich montierter Schnellmontage Durchstecktüllen,
Farbe grau,
Lichtverteilung direkt/indirekt 87% / 13%,
Abstrahlwinkel 145°,
Schutzklasse I,
Stoßfestigkeit IK10,
Schutzart IP66,
Länge 1175 mm, Breite 98 mm, Höhe 84 mm,
Gewicht 1,7 kg,
Umgebungstemperatur Ta -25 °C bis +50 °C.
Wannenverschlüsse aus Polyamid, im Leuchtengehäuse bündig versenkt inkl. Sicherungsschraube. Inkl.
Edelstahl-Deckenbefestiger und Ketten-Seilabhänger. HACCP, D-Kennzeichnung. Begrenzte
Oberflächentemperatur für feuergefährdete Betriebsstätte.
Inkl. LED-Treiber ENEC geprüft.
Inkl. PME Sensor

Fabrikat: FRISCH-Licht®
Typ: WNLP13 9166PC.5984M

oder gleichwertig: '....................'

Einschl. Ablängen-, Abisolieren- und Anschließen der
Leitungen sowie Befestigungsmaterial
Liefern und betriebsbereit montieren
Menge: 2,000 St

**2.1.5.50 04. Feuchtraum-Wannenleuchte, Slave**
04. Feuchtraum-Wannenleuchte, Slave
LED-Feuchtraum-Wannenleuchte, IP66, Premium, L 1175 mm.
Multipower, 3.400 - 5.900 lm, 21,5 - 38 W,
Lichtausbeute 158 Lumen/Watt,
Lichtfarbe 840, neutralweiß, 4000 Kelvin,
Farbwiedergabeindex CRI>80,
Lebensdauer L90/B10 (Tq 25 °C)
70.000 Stunden.
Abdeckung Polycarbonat Nanooptik,
Gehäuse Polycarbonat schwer entflammbar, mit Decken- und Stirnseitigen Prägungen für Netzzu- und
weiterleitung, inkl. zwei seitlich montierter Schnellmontage Durchstecktüllen,
Farbe grau,
Lichtverteilung direkt/indirekt 87% / 13%,
Abstrahlwinkel 145°,
Schutzklasse I,
Stoßfestigkeit IK10,
Schutzart IP66,
Länge 1175 mm, Breite 98 mm, Höhe 84 mm,
Gewicht 1,7 kg,
Umgebungstemperatur Ta -25 °C bis +50 °C.
Wannenverschlüsse aus Polyamid, im Leuchtengehäuse bündig versenkt inkl. Sicherungsschraube. Inkl.
Edelstahl-Deckenbefestiger und Ketten-Seilabhänger. HACCP, D-Kennzeichnung. Begrenzte
Oberflächentemperatur für feuergefährdete Betriebsstätte.
Inkl. LED-Treiber ENEC geprüft.

Fabrikat: FRISCH-Licht®
Typ: WNLP13 9166PC.5984M

oder gleichwertig: '....................'

Einschl. Ablängen-, Abisolieren- und Anschließen der
Leitungen sowie Befestigungsmaterial
Liefern und betriebsbereit montieren
Menge: 4,000 St

**2.1.5.60 05. Feuchtraum-Wannenleuchte, Sensor**
05. Feuchtraum-Wannenleuchte, Sensor
LED-Feuchtraum-Wannenleuchte, IP66, ECO, L 615 mm.
Multipower, 1.150 - 2.000 lm, 8,6 - 15 W,
Lichtausbeute 133 Lumen/Watt,
Lichtfarbe 840, neutralweiß, 4000 Kelvin,
Farbwiedergabeindex CRI>80,
Lebensdauer L80/B10 (Tq 25 °C)
50.000 Stunden.
Abdeckung Polycarbonat Nanooptik,
Gehäuse Polycarbonat schwer entflammbar, mit Decken- und Stirnseitigen Prägungen für Netzzu- und
weiterleitung, inkl. zwei seitlich montierter Schnellmontage Durchstecktüllen,
Farbe grau,
Lichtverteilung direkt/indirekt 87% / 13%,
Abstrahlwinkel 145°,
Schutzklasse I,
Stoßfestigkeit IK10,
Schutzart IP66,
Länge 615 mm, Breite 98 mm, Höhe 84 mm,
Gewicht 0,9 kg,
Umgebungstemperatur Ta -25 °C bis +50 °C.
Wannenverschlüsse aus Polyamid, im Leuchtengehäuse bündig versenkt inkl. Sicherungsschraube. Inkl.
Edelstahl-Deckenbefestiger und Ketten-Seilabhänger. HACCP, D-Kennzeichnung. Begrenzte
Oberflächentemperatur für feuergefährdete Betriebsstätte.
Inkl. LED-Treiber ENEC geprüft.

Fabrikat: FRISCH-Licht®
Typ: WNLE11 9166PC.2084M

oder gleichwertig: '....................'

Einschl. Ablängen-, Abisolieren- und Anschließen der
Leitungen sowie Befestigungsmaterial
Liefern und betriebsbereit montieren
Menge: 3,000 St

**2.1.5.70 05. Feuchtraum-Wannenleuchte, Slave**
05. Feuchtraum-Wannenleuchte, Slave
LED-Feuchtraum-Wannenleuchte, IP66, ECO, L 615 mm.
Multipower, 1.150 - 2.000 lm, 8,6 - 15 W,
Lichtausbeute 133 Lumen/Watt,
Lichtfarbe 840, neutralweiß, 4000 Kelvin,
Farbwiedergabeindex CRI>80,
Lebensdauer L80/B10 (Tq 25 °C)
50.000 Stunden.
Abdeckung Polycarbonat Nanooptik,
Gehäuse Polycarbonat schwer entflammbar, mit Decken- und Stirnseitigen Prägungen für Netzzu- und
weiterleitung, inkl. zwei seitlich montierter Schnellmontage Durchstecktüllen,
Farbe grau,
Lichtverteilung direkt/indirekt 87% / 13%,
Abstrahlwinkel 145°,
Schutzklasse I,
Stoßfestigkeit IK10,
Schutzart IP66,
Länge 615 mm, Breite 98 mm, Höhe 84 mm,
Gewicht 0,9 kg,
Umgebungstemperatur Ta -25 °C bis +50 °C.
Wannenverschlüsse aus Polyamid, im Leuchtengehäuse bündig versenkt inkl. Sicherungsschraube. Inkl.
Edelstahl-Deckenbefestiger und Ketten-Seilabhänger. HACCP, D-Kennzeichnung. Begrenzte
Oberflächentemperatur für feuergefährdete Betriebsstätte.
Inkl. LED-Treiber ENEC geprüft.

Fabrikat: FRISCH-Licht®
Typ: WNLE11 9166PC.2084M

oder gleichwertig: '....................'

Einschl. Ablängen-, Abisolieren- und Anschließen der
Leitungen sowie Befestigungsmaterial
Liefern und betriebsbereit montieren
Menge: 3,000 St

**2.1.5.80 Kettenbefestigung für Abhängung Feuchtraumleuchte**
Kettenbefestigung für Abhängung Feuchtraumleuchte
Zur Montage der Feuchtraumleuchte an den Beton-Decken. Abstand zur Decke ca. 25 cm.

Preis für die Befestigung von eine Feuchtraumleuchte.

Einschl. Ablängen-, Abisolieren- und Anschliessen der
Leitungen sowie Befestigungsmaterial
liefern und betriebsbereit montieren
Menge: 4,000 St

*Hinweis: Treppenhaus / Flure*

**2.1.5.90 02 - LED Anbauleuchte, 2.050 lm**
02 - LED Anbauleuchte, 2.050 lm
LED-Wand- und Deckenleuchte, ECO,
Anbauleuchte
15/18/19,5/21 Watt,
1500/1800/1950/2100 Lumen.
Die Lichtleistung kann am Treiber
eingestellt werden.
Lichtfarbe neutralweiß, 4000 Kelvin,
Farbwiedergabeindex CRI > 80.
LED-Lebensdauer
L80/B10 ca. 50.000 Stunden.
Zylindrische Wanne aus opalem PMMA,
seidenmatt.
Leuchtenkörper aus Stahlblech,
weiß pulverbeschichtet.
Durchmesser: 370 mm,
Höhe: 85 mm.
Schutzart IP 40.
Stoßfestigkeit IK 02.
Inkl. LED-Treiber ENEC geprüft.

Fabrikat der Planung:  FRISCH-Licht
Typ:  DLZE 7520M.2184M

oder gleichwertig: '.......................................'

Einschl. Ablängen-, Abisolieren- und Anschliessen der
Leitungen sowie Befestigungsmaterial
Liefern und betriebsbereit montieren
Menge: 1,000 St

**2.1.5.100 01 - LED Anbauleuchte, 2.050 lm, Sensor**
01 - LED Anbauleuchte, 2.050 lm, Sensor
ekorative runde Anbauleuchte für den Innen- und Außenbereich. Armatur Kunststoff. Diffusor aus Kunststoff (Polycarbonat) opal, schlagzäh. Befestigung des Diffusors mit Federsystem.  Geeignet für Deckenanbau, Wandanbau. Mit integriertem HF-Bewegungsmelder. Funktionsparameter einer Masterleuchte (Deckenhöhe von ca. 2,8 m): HF-Melder 24 GHz mit integrierter Corridor Function. Erfassungsbereich: ca. 130° radial. Einfache Einstellung der Funktionen über 3 zugeordnete Druckschalter. Empfindlichkeit/Reichweite: 0,5-5 m radial, von 10-100% einstellbar. Zeitregelung 1 Sekunde bis 15 Minuten in 8 Stufen einstellbar. Tageslichterkennung über 5 Helligkeitsstufen und Einlernmodus einstellbar. An einer Masterleuchte können bis zu 9 zugehörige Slaveleuchten betrieben werden (max. bis zu 150 W / 230 W). Für den Außeneinsatz wegen sensibler Reaktion auf alle Bewegungen nur bedingt geeignet.  IP 43 Deckenmontage, IP 44 Wandmontage.

Farbe: weiß
Durchmesser: 420 mm
Höhe: 150 mm
Gewicht: 1.78 kg
Lichtquelle: LED tauschbar
Sockel: ohne Sockel
Farbtemperatur: 3000K
Farbwiedergabeindex: 80
Farbtoleranz (McAdam): 3 SDCM
Lebensdauer Lichtquelle: 50000 h (L80/B10)
Bemessungsleistung: 20 W
Bemessungsleuchtenlichtstrom: 2050 lm
Ausstrahlwinkel Down: 117°
Blendungsbewertungsindex RUG (4H 8H): 20
Systemeffizienz: 103 lm/W
Lichtaustritt: vorwiegend direkt
Lichtverteilung: symmetrisch
Betriebsgerät: Betriebsgerät nicht notwendig
Spannung: 220 - 240 V / 50 - 60 Hz
Schutzklasse: I
Leuchten an Sicherung B10A: 82
Leuchten an Sicherung B16A: 132
Leuchten an Sicherung C10A: 82
Leuchten an Sicherung C16A: 132
Einschaltstrom / Einschaltzeit: 0.1 A / 10000 µs
Schutzart: IP 43
Umgebungstemperatur: 25 °C
Schlagschutz: IK10
Glühdrahtprüfung: 850°C - 30 Sekunden
Konformitätszeichen: CE, EAC

Fabrikat der Planung:  RZB
Serie: FLAT POLYMERO IP44
Bestellnummer: 221154.002.19

oder gleichwertig: '.......................................'

Einschl. Ablängen-, Abisolieren- und Anschliessen der
Leitungen sowie Befestigungsmaterial
Liefern und betriebsbereit montieren
Menge: 33,000 St

**2.1.5.110 02 - LED Anbauleuchte, 2.100 lm**
*** Bedarfsposition ohne GB
02 - LED Anbauleuchte, 2.100 lm
LED-Wand- und Deckenleuchte, ECO,
Anbauleuchte
15/18/19,5/21 Watt,
1500/1800/1950/2100 Lumen.
Die Lichtleistung kann am Treiber
eingestellt werden.
Lichtfarbe neutralweiß, 4000 Kelvin,
Farbwiedergabeindex CRI > 80.
LED-Lebensdauer
L80/B10 ca. 50.000 Stunden.
Zylindrische Wanne aus opalem PMMA,
seidenmatt.
Leuchtenkörper aus Stahlblech,
weiß pulverbeschichtet.
Durchmesser: 370 mm,
Höhe: 85 mm.
Schutzart IP 40.
Stoßfestigkeit IK 02.
Inkl. LED-Treiber ENEC geprüft.

Fabrikat der Planung:  FRISCH-Licht
Typ:  DLZE 7520M.2184M

oder gleichwertig: '.......................................'

Einschl. Ablängen-, Abisolieren- und Anschliessen der
Leitungen sowie Befestigungsmaterial
Liefern und betriebsbereit montieren
Menge: 1,000 St

**2.1.5.120 01 - LED Anbauleuchte, 2.100 lm, Sensor**
*** Bedarfsposition ohne GB
01 - LED Anbauleuchte, 2.100 lm, Sensor
LED-Wand- und Deckenleuchte, ECO,
Anbauleuchte
15/18/19,5/21 Watt,
1500/1800/1950/2100 Lumen.
Die Lichtleistung kann am Treiber
eingestellt werden.
Lichtfarbe neutralweiß, 4000 Kelvin,
Farbwiedergabeindex CRI > 80.
LED-Lebensdauer
L80/B10 ca. 50.000 Stunden.
Zylindrische Wanne aus opalem PMMA,
seidenmatt.
Leuchtenkörper aus Stahlblech,
weiß pulverbeschichtet.
Durchmesser: 370 mm,
Höhe: 85 mm.
Schutzart IP 40.
Stoßfestigkeit IK 02.
Inkl. LED-Treiber ENEC geprüft.

Fabrikat der Planung:  FRISCH-Licht
Typ:  DLZE 7520M.2184M
  inkl. PME 3011

oder gleichwertig: '.......................................'

Einschl. Ablängen-, Abisolieren- und Anschliessen der
Leitungen sowie Befestigungsmaterial
Liefern und betriebsbereit montieren
Menge: 1,000 St

*Hinweis: Wohnungen*

**2.1.5.130 02 - LED Anbauleuchte, 2.050 lm**
02 - LED Anbauleuchte, 2.050 lm
Dekorative runde Anbauleuchte für den Innen- und Außenbereich. Armatur Kunststoff. Diffusor aus Kunststoff (Polycarbonat) opal, schlagzäh. Befestigung des Diffusors mit Federsystem.  Geeignet für Deckenanbau, Wandanbau. Slaveleuchte. Nur in Verbindung mit entsprechender Masterleuchte zu betreiben.  IP 43 Deckenmontage, IP 44 Wandmontage.

Farbe: weiß
Durchmesser: 420 mm
Höhe: 150 mm
Gewicht: 1.76 kg
Lichtquelle: LED tauschbar
Sockel: ohne Sockel
Farbtemperatur: 3000K
Farbwiedergabeindex: 80
Farbtoleranz (McAdam): 3 SDCM
Lebensdauer Lichtquelle: 50000 h (L80/B10)
Bemessungsleistung: 20 W
Bemessungsleuchtenlichtstrom: 2050 lm
Ausstrahlwinkel Down: 117°
Blendungsbewertungsindex RUG (4H 8H): 20
Systemeffizienz: 103 lm/W
Lichtaustritt: vorwiegend direkt
Lichtverteilung: symmetrisch
Betriebsgerät: Betriebsgerät nicht notwendig
Spannung: 220 - 240 V / 50 - 60 Hz
Schutzklasse: I
Leuchten an Sicherung B10A: 87
Leuchten an Sicherung B16A: 139
Leuchten an Sicherung C10A: 87
Leuchten an Sicherung C16A: 139
Einschaltstrom / Einschaltzeit: 0.1 A / 10000 µs
Schutzart: IP 43
Umgebungstemperatur: 25 °C
Schlagschutz: IK10
Glühdrahtprüfung: 850°C - 30 Sekunden
Konformitätszeichen: CE, EAC

Fabrikat der Planung:  RZB
Serie: FLAT POLYMERO IP44
Bestellnummer: 221154.002.191

oder gleichwertig: '.......................................'

Einschl. Ablängen-, Abisolieren- und Anschliessen der
Leitungen sowie Befestigungsmaterial
Liefern und betriebsbereit montieren
Menge: 64,000 St

**2.1.5.140 02 - LED Anbauleuchte, 2.100 lm**
*** Bedarfsposition ohne GB
02 - LED Anbauleuchte, 2.100 lm
LED-Wand- und Deckenleuchte, ECO,
Anbauleuchte
15/18/19,5/21 Watt,
1500/1800/1950/2100 Lumen.
Die Lichtleistung kann am Treiber
eingestellt werden.
Lichtfarbe neutralweiß, 4000 Kelvin,
Farbwiedergabeindex CRI > 80.
LED-Lebensdauer
L80/B10 ca. 50.000 Stunden.
Zylindrische Wanne aus opalem PMMA,
seidenmatt.
Leuchtenkörper aus Stahlblech,
weiß pulverbeschichtet.
Durchmesser: 370 mm,
Höhe: 85 mm.
Schutzart IP 40.
Stoßfestigkeit IK 02.
Inkl. LED-Treiber ENEC geprüft.

Fabrikat der Planung:  FRISCH-Licht
Typ:  DLZE 7520M.2184M

oder gleichwertig: '.......................................'

Einschl. Ablängen-, Abisolieren- und Anschliessen der
Leitungen sowie Befestigungsmaterial
Liefern und betriebsbereit montieren
Menge: 1,000 St

*Hinweis: Büro*

**2.1.5.150 03 - LED Anbauleuchte, 4.200 lm**
03 - LED Anbauleuchte, 4.200 lm
Quadratische LED-Anbauleuchte mit mikroprismatischer Abdeckscheibe PW19.  Für die Montage an Decken, Wände und Überhängen in Innenräumen. Das optische System besteht aus einer hocheffizienten PMMA-Abdeckung mit Mikroprismatik. Die mikrostrukturierte PMMA-Prismen-Oberfläche des optischen Systems wirkt entblendend, ist vergilbungsfrei und trübt nicht ein. Mit symmetrisch begrenzt breit strahlender Lichtstärkeverteilung. Blendungsbewertung nach UGR-Einstufung (EN 12464-1) < 19. Bildschirmgerecht gemäß EN 12464-1 durch begrenzte Leuchtdichten L ≤ 3000 cd/m<sup>2</sup> für Ausstrahlungswinkel oberhalb 65° rundum.. Harmonische Lichtwirkung durch gleichmäßig ausgeleuchteten Lichtaustritt. Individuelle Gestaltung der Lichtaustrittsfläche (z.B. durch Druck) und weitere Sonderlösungen auf Anfrage möglich. Leuchtenlichtstrom und Lichtfarbe fest eingestellt. Bemessungslichtstrom 4200 lm, Bemessungsleistung 28 W, maximale Leuchten-Lichtausbeute 150 lm/W. Lichtfarbe warmweiß, ähnlichste Farbtemperatur (CCT) 3000 K, allgemeiner Farbwiedergabeindex (CRI) R<sub>a</sub> > 80. Farborttoleranz (initial MacAdam) ≤ 3 SDCM. Mittlere Bemessungslebensdauer L80 (t<sub>q</sub> 25 °C) = 100.000 h., Mittlere Bemessungslebensdauer L90 (t<sub>q</sub> 25 °C) = 50.000 h. Die Lichtquelle ist entsprechend der Ökodesign-Anforderungen (VO (EU) 2019/2020) austauschbar. Flimmern: Pst LM ≤ 1,0 bei Volllast. Stroboskop-Effekt: SVM ≤ 0,4 bei Volllast. Die Anbauleuchte besteht aus einem Montagekörper mit Anschlusseinheit, Schnellsteckverbindung und dem Betriebsgerät sowie einer aufgesetzten Leuchteneinheit mit LED-System, Abdeckscheibe, Schnellsteckverbindung und Rahmen. Oberfläche weiß beschichtet (ähnlich RAL 9016). Maße (L x B): 607 mm x 607 mm, Höhe 42 mm. Der Rahmen ist 3-dimensional profiliert. Der Hinterschnitt erzeugt eine Schattenfuge und reduziert die wahrgenommene Gesamthöhe. Schutzklasse (EN 61140): I, Schutzart (DIN EN 60529): IP40, Stoßfestigkeitsgrad nach IEC 62262: IK03, Prüftemperatur Glühdrahttest gemäß IEC 60695-2-11: 650 °C. Zulässige Umgebungstemperatur (ta): 25 °C . Gewicht: 7,4 kg. Das Verpackungskonzept der Leuchte ermöglicht die separate Entnahme des Betriebsgeräts zur Vormontage, die weiteren Bestandteile der Leuchte bleiben bis zur Endmontage geschützt. Mit elektronischem Betriebsgerät, schaltbar. Das Betriebsgerät ist entsprechend der Ökodesign-Anforderungen (VO (EU) 2019/2020) austauschbar. Betriebsgerät leerlauffest und vor Fehlanschluss, Kurzschluss, Überlastung und Übertemperatur geschützt. Die ENEC-Zertifizierung durch eine unabhängige Prüfstelle ist in Vorbereitung. Das Produkt erfüllt die grundlegenden Anforderungen der anwendbaren EU-Richtlinien und des Produktsicherheitsgesetzes und trägt die CE-Kennzeichnung.

Fabrikat der Planung: Trilux
Serie: ArimoFit G2 D PW19 42-830 ET 01/01
Bestellnummer: 8160940

oder gleichwertig: '.......................................'

Einschl. Ablängen-, Abisolieren- und Anschliessen der
Leitungen sowie Befestigungsmaterial
Liefern und betriebsbereit montieren
Menge: 5,000 St

##### 2.1.6 Schwachstromanlagen

*Hinweis: Neztwerk*

**2.1.6.10 Netzwerk-Anschlussdose 2-fach Unterputz**
*** EP-Aufgliederung gefordert
Netzwerk-Anschlussdose 2-fach Unterputz
Cat.6A vollgeschirmt mit zwei Anschlussbuchsen RJ45 (8/8)
für Datenübertragungsraten bis 10 Gigabit-Ethernet
gemäß IEEE 802.3an.
Als Einzel- oder Kombimontage montieren, komplett mit
Rahmenteil, Abdeckung.und Beschriftungsfeld.

Passend zum Schalterprogramm aus Titel "Feininstallation"

Einschl. Beschriftung nach Angabe des Bauherrn,
Anschliessen der Leitungen, Ablängen, Abisolieren,
Auflegen und aller Klein- und Befestigungsmaterialien.
liefern und betriebsbereit montieren
Menge: 6,000 St

**2.1.6.20 Netzwerk-Anschlussdose 2-fach Aufputz**
*** EP-Aufgliederung gefordert
Netzwerk-Anschlussdose 2-fach Aufputz
Cat.6A vollgeschirmt mit zwei Anschlussbuchsen RJ45 (8/8)
für Datenübertragungsraten bis 10 Gigabit-Ethernet
gemäß IEEE 802.3an.
Komplett mit Aufputzrahmen

Einschl. Beschriftung nach Angabe des Bauherrn,
Anschliessen der Leitungen, Ablängen, Abisolieren,
Auflegen und aller Klein- und Befestigungsmaterialien.
liefern und betriebsbereit montieren
Menge: 1,000 St

**2.1.6.30 RJ45 Keystone Modul CAT6A**
RJ45 Keystone Modul CAT6A
Aufbau/Normen/Verwendung:
Hochgeschirmtes Cat.6A Keystone Modul. Schnelle und sichere Adernkontaktierung ohne Einsatz von Spezialwerkzeugen. Erlaubt 24 Ports auf einer halben Höheneinheit, UAE kompatibel. Echte Cat.6A Komponenten-Performance nach ISO/IEC.
Geeignet für PoE/PoE+ gemäß IEEE 802.3af/at.
Integrierte Staubschutzklappe.

Erfüllt die Normen:
aktuelle ISO/IEC 11801 am2 Ed. 2.0 (Amendment 2 - Information technology  Generic cabling for customer premises)
aktuelle EN 50173-1 (Information technology - Generic cabling systems)
aktuelle ANSI/TIA-568-C.2 (Balanced Twisted-Pair Telecommunications Cabling and Components Standards)
aktuelle ISO/IEC 60603-7-51 (Connectors for electronic equipment... up to 500MHz)
aktuelle ISO/IEC 60512-99-001 (Test schedule for engaging and separating connectors under electrical load)
GHMT PVP Kat. 6A ISO/IEC

Zertifiziert gemäß Komponentenstandard Cat.6A durch ein unabhängiges Prüflabor. Unterliegt einer kontinuierlichen Fertigungsüberwachung (GHMT PVP).
Übertragungsstrecke (Channel-Link) oder Installationsstrecke (Permanent-Link) nach Klasse EA (ISO/IEC 11801), Verwendbar zum Aufbau von 2 bzw. 4 Connector Cat.6A Channels,
Keystone Abmessungen gemäß Industriestandard, wiederbeschaltbar z. B. bei Fehlbelegung, geeignet für PoE/PoE+ gemäß IEEE 802.3af/at.

Inkl. Beschriftung

Einschl. Ablängen-, Abisolieren- und Anschliessen der
Leitungen inkl. Klein- und Befestigungsmaterial
liefern und betriebsbereit montieren
Menge: 6,000 St

**2.1.6.40 Überprüfung der Netzwerkleitungen**
*** EP-Aufgliederung gefordert
Überprüfung der Netzwerkleitungen
Überprüfung der neu installierten Netzwerkleitungen.
Die Leitungen werden überprüft und die Ergebnisse in
einem Messprotokoll dokumentiert, dass dem Bauherren
übergeben wird.
Alle benötigten Messgeräte, Leitungstester sind mit
einzukalkulieren und beizustellen.

Preis je CAT6a Strecke

überprüfen und dokumentieren
Menge: 24,000 St

**2.1.6.50 19" Wandschrank 18 HE**
19" Wandschrank 18 HE
Montageort: KG HAR
Komplett vormontiert, verschließbar, komplett mit sämtlichen
Zubehör, Deckel, Tür, Wandmontagezubehör, Schließset, Seitenwände, Erdungsschiene.
Abmessungen: BxT: 600x515 mm

Bestückt mit:
1 St.  19" Modulträger für 24 E-Stones (ohne E-Stones)
1 St.  Rangierpanel 19"
1 St.  Steckdosenleiste (5-fach) mit integriertem Typ3 Überspannungsableiter

Einschl. allen Klein- und Befestigungsmaterialien.
Anschliessen der Leitungen, Ablängen, Abisolieren und
Auflegen.
liefern, montieren und beschriften
Menge: 1,000 St

##### 2.1.7 Brandmeldeanlage

*Hinweis: Anforderungen an Ausführung BMA*
Anforderungen an Ausführung BMA
Die Planung, Lieferung, Montage,
Inbetriebnahme und Instandhaltung der
Brandmeldeanlage muss entsprechend der
allgemeinen technischen Vorbemerkungen
und der objektspezifischen Leistungsbeschreibung erfolgen. Jede Abweichung
ist als Alternativangebot anzugeben.

Bei den vorstehend genannten Leistungen
sind die jeweils jetzigen gültigen
Normen zu beachten. Das ist verbindlich
für die allgemeinen technischen Normen
der Elektrotechnik und für die
speziellen Normen und Richtlinien aus
dem Bereich der Brandmeldetechnik.
Nachfolgend einige Normen und
Richtlinien aus dem Bereich der
Brandmeldetechnik.

- DIN 14675
- VDE 0833
- EN 54
- DIN 14661
- DIN 14662
- VdS 2095
- TAB der Feuerwehr und/oder der
  zuständigen Behörde
- LAR des Bundeslandes
- DIBt

Die Baugenehmigung einschließlich der
gesamten Auflagen und das Brandschutzgutachten sind zu beachten.

Die Ausführung der Brandmeldeanlage ist
vor dem Einbau mit dem Auftraggeber, dem
Planungsbüro, der zuständigen Brandschutzdienststelle und der Feuerwehr
abzuklären und in schriftlicher Form
festzuhalten. Alle anfallenden Kosten
zur Klärung von Aufbau und Funktion
sind in den Einheitspreisen einzukalkulieren und werden nicht besonders
vergütet.

Vor Abnahme durch den Auftraggeber sind
die Abnahmen eines Sachverständigen und
der Feuerwehr erforderlich. Die
schriftlichen Bestätigungen der mängelfreien Brandmeldeanlage sind dabei
vorzulegen. Alle für die Abnahmen erforderlichen Leistungen sind in den
Einheitspreisen enthalten und werden
nicht besonders vergütet.

Alle Geräte benötigen eine Prüfbescheinigung des VdS oder einer gleichwertigen Prüfstelle. Jedes Gerät muss in
der Systemanerkennung des
angebotenen Brandmeldesystems gelistet
sein.

Die eingesetzten Geräte benötigen die
Gleichwertigkeit zum europäischen Bauprodukt. Eine Übergangsfrist für schon
verabschiedete EN-Normen ist für die
Auswahl der Geräte nicht zulässig. Die
Konformität der im System verwendeten
Bestandteile und die angewendeten
Optionen müssen nach EN 54 geprüft und
bestätigt werden.

Die Umsetzung der Brandmeldeanlage
entsprechend eines Brandschutzkonzeptes
nach DIN 14675 ist entsprechend der DIN
14675 zu dokumentieren und zur Freigabe
vorzulegen.

Die Erstellung aller Dokumente zur
Ausführungsplanung sowie für die Abnahme
und die Funktionsprüfungen sind
entsprechend DIN 14675 vorzunehmen und
den Unterlagen beizufügen. Nach
Erstellung sind diese dem Auftraggeber
oder seinem Stellvertreter zur Freigabe
vorzulegen. Eine besondere Vergütung für
die zusätzliche Erstellung auf einen
Datenträger - z.B. CD - erfolgt nicht.

Der Anbieter ist vom VdS als Errichter
anerkannt unter der E

für das System:
des Herstellers:

Der Anbieter ist nach DIN 14675 als
Fachfirma zertifiziert unter der F

*Hinweis: Zentrale*

**2.1.7.10 Brandmelderzentrale mit Bedienfeld**
Brandmelderzentrale mit Bedienfeld
Brandmelderzentrale in teilmodularer
Einschubtechnik zum Einsatz als Einzelzentrale, im Zentralenring oder in
Zentralennetzwerken. Ausführung im
geschlossenen Wandschrank mit eingebautem Bedienfeld.

Typenbeschreibung Brandmelderzentrale:
- Entspricht EN 54-2, EN 54-4 und
  EN 54-13
- EMV-Schutzmaßnahmen nach EN 50082-2
- Überspannungskonzept nach VDE 0185/
  VdS 2833
- Hauptrechnereinheit + Netzgerät 3,9 A
- Integrierte USB-Schnittstelle für
  lokale Verbindung
- Integrierte 10/100 Base TX (Ethernet)
  Service-Schnittstelle für
  Fernzugriff-und diagnose (Remote):
  Vollumfängliche Fern-Bedienbarkeit und
  bidirektionale Kommunikation bis auf
  die Programmierebene nach VDE 0833-1
- Automatischer Versand von E-Mails
  über integrierten Client möglich.
- Freie Modbus -Schnittstelle
  (Ethernet)
- Ereignisspeicher für bis zu
  64.000 Ereignisse
- Anschluss von zwei Ringleitungen
  Ausbaufähigkeit auf bis zu 4 Ringe
  mit bis zu 250 Elementen pro
  Ringleitung
- Ringleitungslänge bis zu 3.500 m
- Auch Konfigurationen eine Ringleitung
  /zwei adressierbare Stichleitungen
  oder vier adressierbare Stichleitungen möglich
- Mischbetrieb von Ring- und Stichleitung sowie von Modernisierungsringleitungstechnik möglich
- Steuerung der digitalen Ringkommunikation und Datensicherung
- Überwachung aller angeschlossenen
  Elemente
- Lokalisierung von Drahtbruch und
  Kurzschluss auf dem Ring
- Max. 768 Elemente pro Zentrale, frei
  auf Meldergruppen, Eingänge und
  Steuerungen verteilbar
- Softwaregesteuerte Zuordnung der
  Melder zu Ansteuerkriterien und
  Zweimelder- und/oder Zweigruppenabhängigkeit
- Einzelmelderabschaltung
- Auswertung Melderzustände
  (Verschmutzung)
- Zwei überwachte Ausgänge für Übertragungs- u. Alarmierungseinrichtung
- Zwei überwachte Eingänge
- Schnittstelle für paralleles FBF nach
  DIN 14661
- Schnittstelle zur Ansteuerung eines
  externen Geräte-BUS (max. Länge
  1.200 m) zum Anschluss externer
  Bedien- und Anzeigefelder sowie des
  Feuerwehr-Anzeigetableaus nach
  DIN 14662
- Max. 16 Bedienfelder pro Zentrale
- Max. 3 Drucker pro Zentrale
- Max. 8 Feuerwehr-Bedienfelder pro
  Zentrale
- 5 frei programmierbare Relaisausgänge
- Steckplatz für eine zusätzliche
  Baugruppe
- Einbauplatz für zwei Akkus 12 V/18 Ah
- Inklusive Anschlussstecker
- Zentralen- und ringübergreifende
  Meldergruppenvergabe

Typenbeschreibung Bedienfeld:
- Menügesteuerte Bedienerführung
- Sprachen im laufenden Betrieb
  umschaltbar
- Bereichs- und Summenbedienung
- Schnittstelle für Feuerwehr-Anzeige-
  tableau und Feuerwehr-Bedienfeld über
  separaten Geräte-BUS mit Cat5 Kabel
- Beschriftung über separate Beschriftungsplatte

Typenbeschreibung Zentralenring:
- Bis zu 16 Zentralen vernetzbar:
- Bis zu 100 m mit 100-Base TX
- Bis zu 1.200 m mit RS-485
- Bis zu 30.000 m mit Glasfaser-LWL
- Verwaltung von bis zu 56.000 Brandmeldern
- Aufschaltbar an übergeordnetes
  Zentralennetzwerk

Typenbeschreibung Zentralennetzwerk:
- Bis zu 254 Zentralenringe vernetzbar:
- Bis zu 1.200 m mit RS-485
- Bis zu 30.000 m mit Glasfaser-LWL
- Verwaltung von bis zu 4.000 Zentralen
- Übergeordnete Bedienung möglich
- Möglichkeit der standortübergreifenden,
  informativen Vernetzung über
  bestehende IP-Netze zur flexiblen,
  globalen Verwaltung von bis zu 254
  Zentralen unterschiedlichster
  Generationen über Ethernet.

Technische Daten:
- Netzspannung: 110 bis 230 V AC
- Ausgangsspannung: typ. 27 V DC
- Ausgangsstrom Imaxi:
  2,2 A mit 34 Ah
  2,9 A mit 17 Ah
- Wärmeabgabeleistung:
  max. 20 W (bei Volllast), 10 W typ.
- Schutzart: IP 30
- Zul. Umgebungstemperatur:
  -5 °C bis +50 °C
- Abmessungen: (H x B x T)
  424 × 445,5 × 144,5 mm
- Gehäuse: Stahlblech anthrazitgrau,
  RAL 7016

Fabrikat: Hekatron Vertriebs GmbH
Typ: B9-CP-X2-OB-CO-2

oder gleichwertig: '.......................................'

Einschl. Ablängen-, Abisolieren- und Anschliessen der
Leitungen sowie Befestigungsmaterial
Liefern und betriebsbereit montieren
Menge: 1,000 St

**2.1.7.20 Beschriftungsplatte deutsch**
Beschriftungsplatte deutsch
Beschriftungsplatte in deutscher Ausführung für das Einbau-Bedienfeld
Großzentrale und Kleinzentrale.

Fabrikat: Hekatron Vertriebs GmbH
Typ: OB-TXT DE01

oder gleichwertig: '.......................................'

Einschl. Ablängen-, Abisolieren- und Anschliessen der
Leitungen sowie Befestigungsmaterial
Liefern und betriebsbereit montieren
Menge: 1,000 St

**2.1.7.30 Blindfrontplatte fürM-/ C-Zentralen**
Blindfrontplatte fürM-/ C-Zentralen
Blindfrontplatte zum Einbau in eine
mittlere und große Brandmelderzentrale
zur Abdeckung der nicht benutzten
Einschübe.

Technische Daten:
- Abmessungen: (H x B x T)
  353 × 183 × 3 mm
- Gehäuse: PS, anthrazitgrau, RAL 7016

oder gleichwertig: '.......................................'

Fabrikat: Hekatron Vertriebs GmbH
Typ: CP-FP

Einschl. Ablängen-, Abisolieren- und Anschliessen der
Leitungen sowie Befestigungsmaterial
Liefern und betriebsbereit montieren
Menge: 1,000 St

**2.1.7.40 Erweiterungsbaugruppe X-LINEfür EvoxX C**
Erweiterungsbaugruppe X-LINE für EvoxX C
Ringleitungsbaugruppe X-LINE mit
Ethernet zum Einbau in den zusätzlichen
Steckplatz der Zentrale.

Typenbeschreibung:
- Anschluss von zwei Ringleitungen
  X-LINE
- Max. 250 Elemente pro Ringleitung
- Ringleitungslänge bis zu 3.500 m
- Auch Konfigurationen eine Ringleitung/zwei adressierbare Stichleitungen oder vier adressierbare
  Stichleitungen möglich
- Mischbetrieb von Ring- und Stichleitung sowie von Standardringleitungstechnik und X-LINE möglich
- Steuerung der digitalen Ringkommunikation und Datensicherung
- Überwachung aller angeschlossenen
  Elemente
- Lokalisierung von Drahtbruch und
  Kurzschluss auf dem Ring
- Max. 768 Elemente pro Zentrale, frei
  auf Meldergruppen, Eingänge und
  Steuerungen verteilbar
- Freie Meldergruppenzuordnung über
  Ringleitungen
- Freie Meldergruppenzuordnung über
  Zentralen
- Softwaregesteuerte Zuordnung der
  Melder zu Ansteuerkriterien und
  Zweimelder- und/oder Zweigruppenabhängigkeit
- Einzelmelderabschaltung
- Auswertung Melderzustände
  (Verschmutzung)
- Inklusive Anschlussstecker

Technische Daten:
- Spannungsversorgung: intern über
  System-BUS
- Stromaufnahme: 31 mA
- Zul. Umgebungstemperatur:
  -5 °C bis +50 °C

oder gleichwertig: '.......................................'

Fabrikat: Hekatron Vertriebs GmbH
Typ: B9-DXI2

Einschl. Ablängen-, Abisolieren- und Anschliessen der
Leitungen sowie Befestigungsmaterial
Liefern und betriebsbereit montieren
Menge: 1,000 St

**2.1.7.50 Akku zur Notstromversorgung 12 V / 18 Ah**
Akku zur Notstromversorgung 12 V / 18 Ah
Akku zur Notstromversorgung der
Zentrale.

Typenbeschreibung:
- Anschluss Akkukabel über Schraube M5
- Inklusive Befestigungsmaterial für
  Akkukabelanschluss
- Zwei Stück für 24 V / 18 Ah
  erforderlich

oder gleichwertig: '.......................................'

Fabrikat: Hekatron Vertriebs GmbH
Typ: Akku 12 V / 18 Ah

Einschl. Ablängen-, Abisolieren- und Anschliessen der
Leitungen sowie Befestigungsmaterial
Liefern und betriebsbereit montieren
Menge: 2,000 St

**2.1.7.60 Brandschutzgehäuse Wandverteiler**
Brandschutzgehäuse Wandverteiler
Brandschutzgehäuse als Wandverteilergehäuse zum Einbau einer Brandmelderzentrale oder einer externen Stromversorgung.

Typenbeschreibung:
- Erfüllt die Schutzziele an den
  Funktionserhalt von Alarmierungsanlagen gemäß Muster-Leitungs-
  anlagen-Richtlinie (MLAR)
- Allgemeine bauaufsichtliche Zulassung
  (abZ)durch das DIBt für das Leergehäuse
- Allgemeine Bauartgenehmigung durch
  das DIBt für das Leergehäuse mit
  eingebauter Brandmelderzentrale
- Gemeinsame Typprüfung durch staatliche
  Materialprüfungsanstalt (MPA) für das
  Leergehäuse mit eingebauter externer
  Stromversorgung
- Wandgehäuse aus Brandschutzplatten
  nach DIN 4102
- Natürliches Belüftungssystem in der
  Tür und Gehäuseoberseite (D 80 mm)
  mit integrierten Filtermatten
- Lüftungssystem im Brandfall selbstschließend ab ca. 70 °C
- Verschließbare einflügelige Türe mit
  Links- oder Rechtsanschlag
- Öffnung durch Schwenkhebel mit Zweipunktverriegelung, Nachrüstung auf
  Profilhalbzylinder möglich
- Kabeleinführungen oben und unten
  jeweils 2x40 und 32x18 mm
- Vorgebohrte Befestigungslöcher mit
  Befestigungsmaterial für Zentrale oder
  Stromversorgung und zwei Hutschienen
- Inklusive Wandbefestigungssatz und
  Doppelbartschlüssel

Technische Daten:
- Schutzart: IP 54
- Abmessungen: (H x B x T)
  außen 928 x 678 x 365 mm
  innen 750 x 500 x 270 mm
- Gehäuse: lichtgrau, ähnlich RAL 7035
- Gewicht: ca. 109 kg

oder gleichwertig: '.......................................'

Fabrikat: Hekatron Vertriebs GmbH
Typ: BSG FWE 30-H

Einschl. Ablängen-, Abisolieren- und Anschliessen der
Leitungen sowie Befestigungsmaterial
Liefern und betriebsbereit montieren
Menge: 1,000 St

**2.1.7.70 Externes Bedienfeld, deutsch**
Externes Bedienfeld, deutsch
Externes Bedienfeld zur Anzeige und
Bedienung der Brandmelderzentrale oder
eines Zentralennetzwerks.

Typenbeschreibung:
- Menügesteuerte Bedienerführung
- Sechszeiliges Display, 40 Zeichen
  pro Zeile
- Statusanzeige in der 1. Zeile des
  Displays
- Als Hauptbedienfeld im Netzwerk
  einsetzbar
- Sprachen im laufenden Betrieb
  umschaltbar
- Zwei frei programmier- und
  beschriftbare Tasten
- Zwei frei programmier- und
  beschriftbare LEDs
- Fünf Zustandslisten
- Bereichs- und Summenbedienung
- Individuelle Benutzerverwaltung mit
  Passwort und Benutzerebene
- Anschluss über redundanten Geräte-BUS
- Bis zu 1.200 m Kabellänge
- Schnittstelle für Feuerwehr-Anzeige-
  tableau, Feuerwehr-Bedienfeld und
  Externes Anzeige- und Bedienfeld über
  separaten Geräte-BUS mit Cat5 Kabel
- Schnittstelle für externen Drucker

Technische Daten:
- Betriebsspannung: 10 bis 30 V DC
- Stromaufnahme: 50 mA
- Schutzart: IP 30
- Zul. Umgebungstemperatur:
  -5 °C bis +50 °C
- Abmessungen: (H x B x T)
  192 x 361 x 41 mm
- Gehäuse: ABS anthrazitgrau,
  RAL 7016

oder gleichwertig: '.......................................'

Fabrikat: Hekatron Vertriebs GmbH
Typ: B8-MMI-CIP-DE-2

Einschl. Ablängen-, Abisolieren- und Anschliessen der
Leitungen sowie Befestigungsmaterial
Liefern und betriebsbereit montieren
Menge: 1,000 St

**2.1.7.80 Polkappe für Akkus 4er**
Polkappe für Akkus 4er
Polkappe zur Isolierung der Akkuanschlussklemmen.

Typenbeschreibung:
- Kabelabgang seitlich
- Kabeldurchmesser max. 20 mm
- Für Akkukapazität von 7,2 bis 65 Ah
- Packung mit 4 Stück für einen Akku-
  Satz 24 V (zwei rote und zwei
  schwarze)

oder gleichwertig: '.......................................'

Fabrikat: Hekatron Vertriebs GmbH
Typ: POKA rt-sw 4er

Einschl. Ablängen-, Abisolieren- und Anschliessen der
Leitungen sowie Befestigungsmaterial
Liefern und betriebsbereit montieren
Menge: 1,000 St

**2.1.7.90 Aufkleber Brandmelderzentrale**
Aufkleber Brandmelderzentrale
Aufkleber mit Text Brandmelderzentrale
zur Kennzeichnung der Brandmelderzentrale.

Technische Daten:
- Abmessungen: (B x H) 297 x 105 mm

oder gleichwertig: '.......................................'

Fabrikat: Hekatron Vertriebs GmbH
Typ: S BMZ

Einschl. Ablängen-, Abisolieren- und Anschliessen der
Leitungen sowie Befestigungsmaterial
Liefern und betriebsbereit montieren
Menge: 1,000 St

**2.1.7.100 Betriebsbuch für BMA**
Betriebsbuch für BMA
Betriebsbuch zur Eintragung der regelmäßigen Überprüfung der Anlage, der
Wartungsarbeiten, aller Änderungen,
Erweiterungen und Reparaturen sowie der
Störungs- und Alarmmeldungen mit
Angabe von Datum und Uhrzeit.

Typenbeschreibung:
- Mustervordruck VdS 2182
- DIN A5 Ausführung

oder gleichwertig: '.......................................'

Fabrikat: Hekatron Vertriebs GmbH
Typ: Betriebsbuch für BMA

Einschl. Ablängen-, Abisolieren- und Anschliessen der
Leitungen sowie Befestigungsmaterial
Liefern und betriebsbereit montieren
Menge: 1,000 St

*Hinweis: Melder*

**2.1.7.110 X-LINE Mehrfachsensormelder R/W Akustik**
X-LINE Mehrfachsensormelder R/W Akustik
Mehrfachsensormelder zur Detektion der
Brandkenngrößen Rauch und Wärme mit
integrierter MLAR-konformer Tonausgabe
zum Einsatz in X-LINE Ringleitungssystemen.

Typenbeschreibung:
- Entspricht EN 54-3, EN 54-5, EN 54-7,
  EN 54-29 und EN 54-17
- Entspricht Mehrfachsensorrauchmelder
  nach CEA 4021
- Integrierte bidirektionale Ringschnittstelle
- Integrierter Kurzschlussisolator
- Volle Funktionsfähigkeit bei Ringdefekten
- Automatische Adressierung
- Nutzung einer Unique Number möglich
- Brandkenngrößen einzeln aktivierbar
- Täuschungsalarmsichere Auswertung
- Datenbank für Auswertealgorithmen
- Warnsignal bei zu hoher Umgebungstemperatur
- Rauchsensorik
  - Automatische Verschmutzungskompensation
  - Alarmfilter mit Brandkenngrößenmustervergleich
  - Temperaturunterstützte CUBUS-
  Nivellierung zur automatischen
  Anpassung an die Umgebungsbedingungen
  - Rauchempfindlichkeit 80%, 100%, 120%
- Vorsignal 1 und 2
- Temperatursensorik
  - Kategorie A1; A2; B
  - Indizes R und S
- Signaturalarm für Rauch und Wärme
- Individuelle Alarmanzeige-LED
- MLAR konforme Signalisierung
- drei Lautstärken einstellbar
  (69, 81, 92 dB(A)@ 1m)
- einstellbare Tonarten DIN-Ton,
  Slow Whoop, Schweden-Ton und Dauerton
- Programmierbarer Alarmausgang für
  externe Alarmanzeige
- Ereignisspeicher
- Einsatz nach DIN 14675 bis zu 8 Jahren
  bei entsprechenden Umgebungsbedingungen möglich
- vorbereitet für zusätzliches Schutzgitter
- Inklusive Staubschutzhaube

Technische Daten:
- Betriebsspannung: 12 bis 31 V DC
- Stromaufnahme: 0,29 mA
- Schutzart mit Sockel: IP 22
- Zul. Umgebungstemperatur:
  0 °C bis + 50 °C
- Abmessungen: (D x H) 118,8 x 58,1 mm
- Gehäuse: ABS/PC weiß, ähnlich RAL 9003

oder gleichwertig: '.......................................'

Fabrikat: Hekatron Vertriebs GmbH
Typ: MTD 533X-SCT

Einschl. Ablängen-, Abisolieren- und Anschliessen der
Leitungen sowie Befestigungsmaterial
Liefern und betriebsbereit montieren
Menge: 44,000 St

**2.1.7.120 Meldersockel ohne RingkontaktAP**
Meldersockel ohne RingkontaktAP
Meldersockel mit vergrößertem Anschlussraum zur Aufnahme von punktförmigen
Brandmeldern für Aufputzmontage in
trockenen Räumen.

Typenbeschreibung:
- Kunststoffgehäuse mit eingebautem
  Klemmenblock
- Ohne Schaltkontakt im Klemmenblock
- Arretierung mit Bajonettverschlusss
- Entnahmesicherung
- Einbaumöglichkeit für weiteren
  Klemmenblock zur
  Bildung von Stützpunkten
- Befestigung für Meldernummerierungsschild

Technische Daten:
- Zul. Umgebungstemperatur:
  -25 °C bis + 70 °C
- Abmessungen: (D x H) 118,5 x 25 mm
- Gehäuse: ABS/PC weiß, ähnlich RAL 9003

oder gleichwertig: '.......................................'

Fabrikat: Hekatron Vertriebs GmbH
Typ: USB 502-6

Einschl. Ablängen-, Abisolieren- und Anschliessen der
Leitungen sowie Befestigungsmaterial
Liefern und betriebsbereit montieren
Menge: 44,000 St

**2.1.7.130 Melderschild für automatischeMelder**
Melderschild für automatischeMelder
Melderschild zur Kennzeichnung eines automatischen Brandmelders mit Meldernummer und Meldergruppe.

Typenbeschreibung:
- Beschriftung nach DIN 1450
- Schriftgröße nach Raumhöhe
- Ausführung nach geltender TAB

oder gleichwertig: '.......................................'

Fabrikat: Hekatron Vertriebs GmbH
Typ: MS automatisch

Einschl. Ablängen-, Abisolieren- und Anschliessen der
Leitungen sowie Befestigungsmaterial
Liefern und betriebsbereit montieren
Menge: 44,000 St

**2.1.7.140 Meldernummerierungsschildhalter 10er**
Meldernummerierungsschildhalter 10er
Zur Befestigung am Sockel
- Für Etiketten bis 44 x 75 mm
- Packung mit 10 Stück

oder gleichwertig: '.......................................'

Fabrikat: Hekatron Vertriebs GmbH
Typ: DNP 502

Einschl. Ablängen-, Abisolieren- und Anschliessen der
Leitungen sowie Befestigungsmaterial
Liefern und betriebsbereit montieren
Menge: 5,000 St

**2.1.7.150 X-LINE Handfeuermelder rot, IP 52**
X-LINE Handfeuermelder rot, IP 52
Handfeuermelder rot zur manuellen
Auslösung eines Brandalarms zum Einsatz
in X-LINE Ringleitungssystemen.

Typenbeschreibung:
- Entspricht EN 54-11 und EN 54-17
- Integrierte bidirektionale Ringschnittstelle
- Integrierter Kurzschlussisolator
- Volle Funktionsfähigkeit bei Ringdefekten
- Automatische Adressierung
- Nutzung einer Unique Number möglich
- Typ B Indirekte Auslösung
- Druckknopf mit Arretierung
- Individuelle Alarmanzeige-LED
- Inklusive Türschloss und
  Glasscheibe
- Beschriftung Symbol "brennendes Haus"
- Zusatzbeschriftung "Feuerwehr" möglich

Technische Daten:
- Betriebsspannung: 7 bis 31 V DC
- Stromaufnahme: 0,12 mA
- Schutzart: IP 52
- Zul. Umgebungstemperatur:
  -20 °C bis + 50 °C
- Abmessungen: (H x B x T)
  135 x 135 x 36 mm
- Gehäuse: ASA rot, RAL 3001

oder gleichwertig: '.......................................'

Fabrikat: Hekatron Vertriebs GmbH
Typ: MCP 535X-1, rot, IP 52

Einschl. Ablängen-, Abisolieren- und Anschliessen der
Leitungen sowie Befestigungsmaterial
Liefern und betriebsbereit montieren
Menge: 6,000 St

**2.1.7.160 Melderschild für nichtautomat. Melder**
Melderschild für nichtautomat. Melder
Melderschild zur Kennzeichnung eines nichtautomatischen Brandmelders mit Meldernummer
und Meldergruppe.

Typenbeschreibung:
- Beschriftung nach DIN 1450
- Ausführung nach geltender TAB

oder gleichwertig: '.......................................'

Fabrikat: Hekatron Vertriebs GmbH
Typ: MS nichtautomatisch

Einschl. Ablängen-, Abisolieren- und Anschliessen der
Leitungen sowie Befestigungsmaterial
Liefern und betriebsbereit montieren
Menge: 6,000 St

**2.1.7.170 Ersatzglasscheibe für GehäuseHFM**
Ersatzglasscheibe für GehäuseHFM
Größe 80x80 mm, ohne Druck
- Packung mit 10 Stück

oder gleichwertig: '.......................................'

Fabrikat: Hekatron Vertriebs GmbH
Typ: Glasscheibe MCP 10er

Einschl. Ablängen-, Abisolieren- und Anschliessen der
Leitungen sowie Befestigungsmaterial
Liefern und betriebsbereit montieren
Menge: 1,000 St

**2.1.7.180 Metallschlüssel für Handfeuermelder, 5er**
Metallschlüssel für Handfeuermelder, 5er
Für alle Handfeuermelder,
außer Ex-Ausführung.
- 5 Stück
- Gusseisen vernickelt

oder gleichwertig: '.......................................'

Fabrikat: Hekatron Vertriebs GmbH
Typ: Schlüssel HFM Metall 5er

Einschl. Ablängen-, Abisolieren- und Anschliessen der
Leitungen sowie Befestigungsmaterial
Liefern und betriebsbereit montieren
Menge: 2,000 St

**2.1.7.190 Einlegeblatt Handfeuermelder 10x9 Bogen**
Einlegeblatt Handfeuermelder 10x9 Bogen
Zur Erstellung von individuellen Einlegeblättern für Handfeuermelder MCP.
- Druckvorlage als selbstklebendes
  Einlegeblatt
- 10 Bögen DIN A4
- 9 Einlegeblätter pro Bogen
- Für Laserdrucker
- Projektspezifische Melderbeschriftung und Firmenlogo über kostenlose
  Software für  Windows 7, 8 oder 10
  möglich

oder gleichwertig: '.......................................'

Fabrikat: Hekatron Vertriebs GmbH
Typ: EB MCP Laser bedruckbar 90er

Einschl. Ablängen-, Abisolieren- und Anschliessen der
Leitungen sowie Befestigungsmaterial
Liefern und betriebsbereit montieren
Menge: 1,000 St

*Hinweis: Steuerung*

**2.1.7.200 X-LINE Ein/Ausgangsmodul**
X-LINE Ein/Ausgangsmodul
Ein/Ausgangsmodul zum Einsatz in X-LINE
Ringleitungssystemen zur Abfrage von
potenzialfreien Kontakten und externen
Spannungen oder zur Einbindung von
Sondermeldern.

Typenbeschreibung:
- Entspricht EN 54-17 und EN 54-18
- DIBt-Zulassung zur Überwachung von
  BS-Türen
- Integrierte bidirektionale Ringschnittstelle mit Kurzschlussisolatoren
- Volle Funktionsfähigkeit bei
  Ringdefekten
- Automatische Einzeladressierung
- Nutzung einer Unique Number möglich
- Ein Relaisausgang mit programmierbarer
  Fail-Safe-Lage, Leitungslänge bis zu
  100 m
- Zwei überwachte Eingänge,
  (potenzialfreier Kontakt)
  Leitungslänge bis zu 30 m
- Ein nicht überwachter Eingang
  (Optokoppler), Leitungslänge bis
  zu 1.000 m
- Programmierung als Eingang oder Melder
- Schaltzustände ab 330 ms
- Montage in Gehäuse oder auf Montageplatte

Technische Daten:
- Betriebsspannung: 12 bis 30 V DC
- Stromaufnahme: 0,55 mA
- Schutzart: IP 66 mit Gehäuse
- Zul. Umgebungstemperatur:
  -20 °C bis +60 °C
- Abmessungen: (H x B x T)
  67 x 67 x 20 mm

oder gleichwertig: '.......................................'

Fabrikat: Hekatron Vertriebs GmbH
Typ: BX-OI3

Einschl. Ablängen-, Abisolieren- und Anschliessen der
Leitungen sowie Befestigungsmaterial
Liefern und betriebsbereit montieren
Menge: 1,000 St

**2.1.7.210 Gehäuse für Ringmodule**
Gehäuse für Ringmodule
Gehäuse zur Montage eines Ringleitungsmoduls.

Typenbeschreibung:
- Sieben Kabeleinführungen M16/20,
  wahlweise über Stufennippel oder
  Verschraubung

Technische Daten:
- Schutzart: IP 66
- Zul. Umgebungstemperatur:
  -25 °C bis +40 °C
- Abmessungen: (H x B x T)
  94 x 94 x 57 mm
- Gehäuse: Polystyrol grau, ähnlich
  RAL 7035

oder gleichwertig: '.......................................'

Fabrikat: Hekatron Vertriebs GmbH
Typ: GEH MOD IP66

Einschl. Ablängen-, Abisolieren- und Anschliessen der
Leitungen sowie Befestigungsmaterial
Liefern und betriebsbereit montieren
Menge: 1,000 St

*Hinweis: Feuerwehr*

**2.1.7.220 Feuerwehr-Laufkarte A3 bis 32Stk.**
Feuerwehr-Laufkarte A3 bis 32Stk.
Feuerwehr-Laufkarte in Ausführung nach
DIN 14675 und/oder Vorgaben der
örtlichen Feuerwehr.

Typenbeschreibung:
- Papierformat DIN A3 quer
- Für jede Meldergruppe
- Ausgelegt als schwerer weißer
  Zeichenkarton
- Lichtecht und vergilbungsfrei
- Eingeschweißt in reißfeste PVC-Hülle,
  laminiert
- Vorderseite mit Nummer der Meldergruppe, Gebäudeübersicht mit
  Bezeichnung der Gebäudeteile,
  Geschosskennzeichnung, Raumkennzeichnungen sowie Feuerwehrzugang
  und Einsatzwege
- Rückseite mit Meldergruppe mit den
  zugehörigen Meldern, Gebäudeübersicht
  der betreffenden Meldergruppe,
  Geschoss- und Raumbezeichnung,
  Einsatzweg (grün) und Bedienungsstellen für stationäre Löschanlagen
- Reiter als Ordnungssystem nach
  Vorgabe
- Zeichnungssymbole und Ausführung
  nach Vorgabe

oder gleichwertig: '.......................................'

Fabrikat: Hekatron Vertriebs GmbH
Typ: Feuerwehr-Laufkarten A3 bis 32

Einschl. Ablängen-, Abisolieren- und Anschliessen der
Leitungen sowie Befestigungsmaterial
Liefern und betriebsbereit montieren
Menge: 8,000 St

**2.1.7.230 Feuerwehr-Informations-/Bediensystem A3**
Feuerwehr-Informations-/Bediensystem A3
Feuerwehr-Informations-/Bediensystem als
abgesetzte Feuerwehr-Anlaufstelle zum
Einbau von Feuerwehrperipherie und zur
Aufbewahrung von Feuerwehr-Laufkarten.

Typenbeschreibung:
- Entspricht DIN 14661 und DIN 14662
- Eingebautes Feuerwehr-Anzeigetableau
- Eingebautes Feuerwehr-Bedienfeld
- FAT mit FBF vorverdrahtet im
  Schwenkrahmen
- Einbauvorrichtung für Übertragungseinrichtung
- Für 100 Feuerwehr-Laufkarten
  DIN A3 im Querformat
- Zweiflügeliges Gehäuse mit zentraler
  Türöffnung beider Türflügel
- Kastenschloss für Profil-Halbzylinder
- Separate Türöffnung rechts über CL1-
  Schließung, Tür mit Beschriftung
"Feuerwehr-Laufkarten"

Technische Daten:
- Schutzart: IP 30
- Zul. Umgebungstemperatur:
  -5 °C bis +50 °C
- Abmessungen: (H x B x T)
  560 x 830 x 100 mm
- Gehäuse: Stahlblech rot, RAL 3000

oder gleichwertig: '.......................................'

Fabrikat: Hekatron Vertriebs GmbH
Typ: FIBS-A3-S2-MMI

Einschl. Ablängen-, Abisolieren- und Anschliessen der
Leitungen sowie Befestigungsmaterial
Liefern und betriebsbereit montieren
Menge: 1,000 St

**2.1.7.240 Schlüsseldepot Sabotageschutzm. Schloss**
Schlüsseldepot Sabotageschutzm. Schloss
Schlüsseldepot zum schnellen und gewaltfreien Objektzugang durch die Feuerwehr
im Brandfall.

Typenbeschreibung:
- Entspricht VdS 2105
- Wandtresor aus Edelstahl zur Montage
  in Stahlbeton, Mauerwerk oder Säulen
- Äußere Tür mit Durchbohrschutz und
  Heizung
- Türöffner mit Rückmeldekontakt
- Mikroschalter für Außentürüberwachung
- Innere Tür mit Umstellschloss zur
  Einstellung auf die entsprechende
  Feuerwehrschließung
- Aufnahme für einen Objektschlüssel mit
  Objektschlüsselüberwachung (OSÜ)
- Inklusive Blendrahmen, Montageflansch,
  Hilfszylinder, Schlüsselplombe,
  Montagedübel, 10 m Anschlusskabel
  und 2. Objektschlüsselüberwachung

Technische Daten:
- Betriebsspannung: 24 V DC
- Stromaufnahme Depot: 150 mA
- Stromaufnahme Heizung: 150 mA
- Schutzart: IP 44
- Abmessungen: (H x B x T)
  220 x 240 x 166 mm
- Gehäuse: Edelstahl (1.4301)
- Wandstärke: 5 mm

oder gleichwertig: '.......................................'

Fabrikat: Hekatron Vertriebs GmbH
Typ: FSD basic RS US

Einschl. Ablängen-, Abisolieren- und Anschliessen der
Leitungen sowie Befestigungsmaterial
Liefern und betriebsbereit montieren
Menge: 1,000 St

**2.1.7.250 Mauerzarge für Schlüsseldepot**
Mauerzarge für Schlüsseldepot
Mauerzarge als Montagehilfe und Platzhalter in der Rohbauphase für den
späteren Einbau des Schlüsseldepots.

Technische Daten:
- Abmessungen: (H x B x T)
  230 x 250 x 194 mm
- Material: Stahlblech

oder gleichwertig: '.......................................'

Fabrikat: Hekatron Vertriebs GmbH
Typ: FSD MZA

Einschl. Ablängen-, Abisolieren- und Anschliessen der
Leitungen sowie Befestigungsmaterial
Liefern und betriebsbereit montieren
Menge: 1,000 St

**2.1.7.260 DIN-Edelstahlhohlsäule**
*** Bedarfsposition ohne GB
DIN-Edelstahlhohlsäule
Edelstahlhohlsäule zur Aufnahme von
Schlüsseldepot mit Rundum-Sabotage-
schutz und Freischaltelement bei
schwierigen Fassadenbedingungen.

Typenbeschreibung:
- Entspricht VdS 2105
- Freistehende Hohlsäule in DIN-
  Ausführung mit Deckelüberwachung
- Durch Einsatz des Schlüsseldepots
  mit Rundum-Sabotageschutz muss die
  Säule nicht mit Beton ausgegossen
  werden
- Abnehmbare Rückwand
- Anschlussdose mit Deckelkontakt
- Hochfeste Bodenplatte
- Inklusive Deckel, Halterung für
  Freischaltelement oder Blindplatte
  und Montagematerial

Technische Daten:
- Abmessungen: (H x B x T)
  1295 x 350 x 237 mm
- Gehäuse: Edelstahl (1.4301)
- Wandstärke: 1,5 mm

oder gleichwertig: '.......................................'

Fabrikat: Hekatron Vertriebs GmbH
Typ: FSD Säule K1 HS DIN

Einschl. Ablängen-, Abisolieren- und Anschliessen der
Leitungen sowie Befestigungsmaterial
Liefern und betriebsbereit montieren
Menge: 1,000 St

**2.1.7.270 Blitzleuchte für Edelstahlsäule**
*** Bedarfsposition ohne GB
Blitzleuchte für Edelstahlsäule
Blitzleuchte zur Montage auf der Edelstahlsäule, Kalottenfarbe wird automatisch je nach TAB der zuständigen
Feuerwehr ausgewählt.

Technische Daten:
- Betriebsspannung: 12 bis 30 V DC
- Stromaufnahme: 30 mA
- Blitzfrequenz: ca. 1,5 Hz
- Beleuchtungsstärke: ca. 10 Lux/m
- Schutzart: IP 67
- Zul. Umgebungstemperatur:
  -30 °C bis +60 °C
- Abmessungen: (D x H) 74 x 45 mm
- Gehäuse: ABS/PC

oder gleichwertig: '.......................................'

Fabrikat: Hekatron Vertriebs GmbH
Typ: FSD Säule BL

Einschl. Ablängen-, Abisolieren- und Anschliessen der
Leitungen sowie Befestigungsmaterial
Liefern und betriebsbereit montieren
Menge: 1,000 St

**2.1.7.280 Adapter für Schlüsseldepot**
*** Bedarfsposition ohne GB
Adapter für Schlüsseldepot
Adapter zum Anschluss eines Schlüsseldepots an die Brandmelderzentrale.

Typenbeschreibung:
- Entspricht VdS 2105
- Sabotageüberwachung
- Überwachung und Anzeige der
  Schlüsselentnahme
- Vier LED-Anzeigen

Technische Daten:
- Betriebsspannung: 10 bis 30 V DC
- Stromaufnahme: 20 mA
- Schutzart: IP 30
- Zul. Umgebungstemperatur:
  -10 °C bis +50 °C
- Abmessungen: (H x B x T)
  180 x 137 x 57 mm
- Gehäuse: Stahlblech weiß, RAL 9002

oder gleichwertig: '.......................................'

Fabrikat: Hekatron Vertriebs GmbH
Typ: AD 900-1

Einschl. Ablängen-, Abisolieren- und Anschliessen der
Leitungen sowie Befestigungsmaterial
Liefern und betriebsbereit montieren
Menge: 1,000 St

**2.1.7.290 Netzgerät für Schlüsseldepotheizung**
*** Bedarfsposition ohne GB
Netzgerät für Schlüsseldepotheizung
Netzgerät zur Stromversorgung der
Heizungen in Schlüsseldepots.

Typenbeschreibung:
- Für Schlüsseldepotheizungen aller
  Hersteller geeignet (auch für selbst
  regelnde auf PTC-Basis)
- Kurzschluss-, Überlast- und
  Überhitzungsschutz
- Grüne Betriebsanzeige
- Hutschienenanschluss

Technische Daten:
- Eingangsspannung: 95 bis 265 V AC
- Ausgangsspannung: 24 V DC
- Vorsicherung: max. 10 A
- Schutzart: IP 20
- Zul. Umgebungstemperatur:
  0 °C bis +40 °C
- Abmessungen: (H x B x T)
  76 x 38 x 100,5 mm
- Gehäuse: Cycoloy schwarz/grün

oder gleichwertig: '.......................................'

Fabrikat: Hekatron Vertriebs GmbH
Typ: MCS-B

Einschl. Ablängen-, Abisolieren- und Anschliessen der
Leitungen sowie Befestigungsmaterial
Liefern und betriebsbereit montieren
Menge: 1,000 St

**2.1.7.300 Gehäuse mit Hutschiene, transparent**
Gehäuse mit Hutschiene, transparent
Gehäuse zur Montage von Komponenten
mit Hutschienenanschluss.

Typenbeschreibung:
- Eingebaute abgewinkelte 35 mm
  Hutschiene 160 x 57 mm
- Transparenter Deckel
- Vierzehn Kabeleinführungen M12/20
- Vier Kabeleinführungen M16/25

Technische Daten:
- Schutzart: IP 66
- Zul. Umgebungstemperatur:
  -40 °C bis +80 °C
- Abmessungen: (H x B x T)
  175 x 175 x 100 mm
- Gehäuse: Polycarbonat lichtgrau,
  RAL 7035

oder gleichwertig: '.......................................'

Fabrikat: Hekatron Vertriebs GmbH
Typ: GEH HS TP

Einschl. Ablängen-, Abisolieren- und Anschliessen der
Leitungen sowie Befestigungsmaterial
Liefern und betriebsbereit montieren
Menge: 1,000 St

**2.1.7.310 Freischaltelement mit SZ und Widerst.**
Freischaltelement mit SZ und Widerst.
Freischaltelement zur Auslösung eines
Brandalarms von außen durch die
Feuerwehr.

Typenbeschreibung:
- Entspricht VdS 2105
- Mit eingebauten Widerständen zur
  direkten Anschaltung als Handfeuermelder nach DIN 14675 an das Ringleitungsmodul
- Leitungslänge max. 700 m
- Unterputzmontage an der Fassade oder
  Einbau in Säulen
- Eingebauter Spezialzylinder zur
  Einstellung auf die entsprechende
  Feuerwehrschließung
- Inklusive Abdeckrosette

Technische Daten:
- Abmessungen: (D x T) 38 x 80 mm
- Gehäuse: Edelstahl (1.4301)

oder gleichwertig: '.......................................'

Fabrikat: Hekatron Vertriebs GmbH
Typ: FSE SZ-AIM

Einschl. Ablängen-, Abisolieren- und Anschliessen der
Leitungen sowie Befestigungsmaterial
Liefern und betriebsbereit montieren
Menge: 1,000 St

**2.1.7.320 Mauerzarge für Freischaltelement**
Mauerzarge für Freischaltelement
Mauerzarge als Montagehilfe und Platzhalter in der Rohbauphase für den
späteren Einbau des Freischaltelements.

Typenbeschreibung:
- Zum Einhängen in die Mauerzarge des
  Schlüsseldepots für den Einsatz
  eines Kombi-Blendrahmens

Technische Daten:
- Abmessungen: (H x B x T)
  125 x 160 x 170 mm
- Material: Stahlblech

oder gleichwertig: '.......................................'

Fabrikat: Hekatron Vertriebs GmbH
Typ: FSE MZA

Einschl. Ablängen-, Abisolieren- und Anschliessen der
Leitungen sowie Befestigungsmaterial
Liefern und betriebsbereit montieren
Menge: 1,000 St

**2.1.7.330 Kombi-Blendrahmen für FSD/FSE**
Kombi-Blendrahmen für FSD/FSE
Kombi-Blendrahmen zur Abdeckung von
Schlüsseldepot und Freischaltelement.

Technische Daten:
- Abmessungen: (H x B x T)
  390 x 290 x 2 mm
- Material: Edelstahl (1.4301)

oder gleichwertig: '.......................................'

Fabrikat: Hekatron Vertriebs GmbH
Typ: FSE KOBL

Einschl. Ablängen-, Abisolieren- und Anschliessen der
Leitungen sowie Befestigungsmaterial
Liefern und betriebsbereit montieren
Menge: 1,000 St

**2.1.7.340 X-LINE Eingangsmodul, 1 Eingang**
X-LINE Eingangsmodul, 1 Eingang
Eingangsmodul zum Einsatz in X-LINE
Ringleitungssystemen zur Abfrage von
potenzialfreien Kontakten oder zur
Anschaltung von Grenzwertmeldern.

Typenbeschreibung:
- Entspricht EN 54-17 und EN 54-18
- Integrierte bidirektionale Ringschnittstelle mit Kurzschlussisolatoren
- Volle Funktionsfähigkeit bei
  Ringdefekten
- Automatische Einzeladressierung
- Nutzung einer Unique Number möglich
- Ein überwachter Eingang,
  potenzialfreier Kontakt,
  Leitungslänge bis zu 700 m
- Programmierung als Eingang oder Melder
- Ein Ausgang für Meldereinzelanzeige
- Montage in Gehäuse oder auf Montageplatte

Technische Daten:
- Betriebsspannung: 12 bis 30 V DC
- Stromaufnahme: 0,46 mA
- Schutzart: IP 66 mit Gehäuse
- Zul. Umgebungstemperatur:
  -20 °C bis +60 °C
- Abmessungen: (H x B x T)
  67 x 67 x 20 mm

oder gleichwertig: '.......................................'

Fabrikat: Hekatron Vertriebs GmbH
Typ: BX-AIM

Einschl. Ablängen-, Abisolieren- und Anschliessen der
Leitungen sowie Befestigungsmaterial
Liefern und betriebsbereit montieren
Menge: 1,000 St

**2.1.7.350 Gehäuse für Ringmodule**
Gehäuse für Ringmodule
Gehäuse zur Montage eines Ringleitungsmoduls.

Typenbeschreibung:
- Sieben Kabeleinführungen M16/20,
  wahlweise über Stufennippel oder
  Verschraubung

Technische Daten:
- Schutzart: IP 66
- Zul. Umgebungstemperatur:
  -25 °C bis +40 °C
- Abmessungen: (H x B x T)
  94 x 94 x 57 mm
- Gehäuse: Polystyrol grau, ähnlich
  RAL 7035

oder gleichwertig: '.......................................'

Fabrikat: Hekatron Vertriebs GmbH
Typ: GEH MOD IP66

Einschl. Ablängen-, Abisolieren- und Anschliessen der
Leitungen sowie Befestigungsmaterial
Liefern und betriebsbereit montieren
Menge: 1,000 St

**2.1.7.360 Optischer Signalgebeber rot,IP54**
Optischer Signalgebeber rot,IP54
Optischer Signalgeber zum Einsatz in
Stichleitungssystemen zur optischen
Anzeige der Feuerwehranlaufstelle im
Außenbereich (z.B. Schlüsseldepot oder
Erstinformationsstelle).

Typenbeschreibung:
- Xenon-Signalgeber
- Kalotte in rot

Technische Daten:
- Betriebsspannung: 9 bis 60 V DC
- Stromaufnahme 24 V: 93 mA
- Blinkfrequenz: 1 Hz
- Lichtstärke: 4,8 cd
- Schutzart: IP 54
- Zul. Umgebungstemperatur:
  -25 °C bis +70 °C
- Abmessungen: (D x H) 93 x 65 mm
- Gehäuse: ABS/PC rot

oder gleichwertig: '.......................................'

Fabrikat: Hekatron Vertriebs GmbH
Typ: Solex R/SR/10C

Einschl. Ablängen-, Abisolieren- und Anschliessen der
Leitungen sowie Befestigungsmaterial
Liefern und betriebsbereit montieren
Menge: 1,000 St

**2.1.7.370 Sockel tief rot, IP 65**
Sockel tief rot, IP 65
Sockel für Signalgeber zur Erhöhung
der Schutzart.

Technische Daten:
- Schutzart: IP 65
- Abmessungen: (D x H) 93 x 50 mm,
  mit Signalgeber 93 x 93 mm
- Gehäuse: ABS rot

oder gleichwertig: '.......................................'

Fabrikat: Hekatron Vertriebs GmbH
Typ: SO/D/R

Einschl. Ablängen-, Abisolieren- und Anschliessen der
Leitungen sowie Befestigungsmaterial
Liefern und betriebsbereit montieren
Menge: 1,000 St

**2.1.7.380 Feuerwehr-Übertragungseinrichtung**
Feuerwehr-Übertragungseinrichtung
Einrichtung und Inbetriebnahme der Übertragungseinrichtung zur Feuerwehr.

Klärung und Bearbeitung aller erforderlichen
Anträge für den Betreiber, der Übertragungstechnik und Montage der Geräte mit Inbetriebnahme und Überprüfung.

Lieferumfang:
- Antragsbearbeitung für den Betreiber
- Klärung der Übertragungstechnik
- Absprache der Montageorte
- Montage und Inbetriebnahme
- Inbetriebnahme mit dem Konzessionär

Kostenangabe pauschal.
Menge: 1,000 psch

*Hinweis: Instandhaltung*

**2.1.7.390 Planbare Inspektions- und Wartungskosten**
Planbare Inspektions- und Wartungskosten
Planbare Inspektions- und
Wartungskosten:

Für eine Planbarkeit der
Inspektions- und Wartungskosten für den
Betreiber für vorgenannte
Brandmeldeanlage sind pro Jahr
entsprechend den Vorgaben der
DIN VDE 0833 und DIN 14675 zu
kalkulieren:
- 4 x jährliche Inspektion
- 1 x jährliche Wartung
inkl. Fahrtkosten,Dokumentation und
aller anfallenden Nebenkosten.
Umfang der Arbeiten gemäß
Instandhaltungs-Mustervertrag.
Zuständige Kundendienststelle ist in
.................. mit / ohne
Ersatzteillager
Kostenangabe als pauschale
Jahresgebühr:

..................€
Menge: 1,000 psch

**2.1.7.400 Mobilfunk-Router**
*** Bedarfsposition ohne GB
Mobilfunk-Router
Vorkonfigurierter VPN-Router Mobilfunk
LTE/LAN zur Umsetzung eines zeit- und
standortunabhängigen Fernzugriffs auf
die Brandmelderzentrale über das
Internet im Rahmen eines Lizenzvertrages für die Anbindung einer
Brandmeldeanlage an den Remote
Dienst.
(Mindestlaufzeit 24 Monate)

Technische Daten:
- Betriebsspannung: 10 bis 30 V DC
- Schutzart: IP 20
- Zul. Umgebungstemperatur:
  -30 °C bis +60 °C
- Abmessungen: (H x B x T)
  49 x 116 x 90 mm
- Gehäuse: Kunststoff schwarz

oder gleichwertig: '.......................................'

Fabrikat: Hekatron Vertriebs GmbH
Typ: 30-4800013-02-01

Einschl. Ablängen-, Abisolieren- und Anschliessen der
Leitungen sowie Befestigungsmaterial
Liefern und betriebsbereit montieren
Menge: 1,000 St

**2.1.7.410 Basislizenz Remote Dienst**
*** Bedarfsposition ohne GB
Basislizenz Remote Dienst
Monatliche Basislizenz-Gebühr im Rahmen
eines Lizenzvertrags für einen zeitgleichen PC-Fernzugriff auf die über den
Remote Dienst angebundenen Brandmeldeanlagen sowie Zugriff auf den Remote
Dienst zur Administration von deren
Benutzern und jeweiligen Berechtigungen.
(Mindestlaufzeit 24 Monate)

Typenbeschreibung:
- Erweiterung im Unternehmen bestehender
  Dongle um die FunktionRemote Access
  für den vollumfänglichen Fernzugriff
  auf die angebundenen Brandmeldeanlagen über das Internet
- Zugang zum browserbasierten Remote
  Dienst zur Anbindung und
  Administration einer unbegrenzter
  Anzahl an Zentralen an den Remote
  Dienst(über ein je BMA abzuschließendes Anbindungspaket)
- Remote Dienst als  Verbindungsbereitstellung von PC oder mobilen
  Endgeräten zu den  Brandmeldeanlagen (abhängig vom je BMA
  abgeschlossenen Anbindungspaket)
- Hotlineunterstützung und Updateservice

oder gleichwertig: '.......................................'

Fabrikat: Hekatron Vertriebs GmbH
Typ: Basislizenz Remote Dienst

Einschl. Ablängen-, Abisolieren- und Anschliessen der
Leitungen sowie Befestigungsmaterial
Liefern und betriebsbereit montieren
Menge: 12,000 St

**2.1.7.420 Paket M**
*** Bedarfsposition ohne GB
Paket M
Monatliche Gebühr im Rahmen eines
Lizenzvertrags für die Anbindung einer
Brandmeldeanlage an den Remote Dienst
(Mindestlaufzeit 24 Monate)

Typenbeschreibung:
Vollumfänglicher und ortsunabhängiger
Fernzugriff auf die Software der
Brandmeldeanlage über PC / Laptop zur
Anzeige, Bedienung und Programmierung

Zusätzlich bis zu zwei zeitgleiche
Fernzugriffe auf Bedienfeld der
Brandmeldeanlage zur Anzeige und
Bedienung mittels mobilem Endgerät
(App) oder über einen Internet Browser.
Keine gesetzte Begrenzung der Anzahl
der Empfänger der Push-Meldungen.

- Fernabfrage (z.B. Meldungs-,
  Störungs-, Betriebs- und Systemzustände oder Abfrage des Ereignisspeichers)
- Fernsteuerung (z.B. Rücksetzen von
  Meldungs-  und Störungszuständen oder
  Abschalten von Betriebsmitteln)
- Fernreparatur (z.B. zur Beseitigung
  von Systemfehlern)
- Fernparametrierung (z.B. zur
  Funktionsänderung)
- Mehrstufiges Sicherheitskonzept
  nach VDE 0833-1
- Gesicherte Verbindungen über
  Remote Dienst auf
  herstellereigenem Rechenzentrum
- Routerzertifikat zur Authentizitätsprüfung
- PC-Zertifikat zur Authentifizierung
  am VPN-Router
- Benutzerverwaltung mit Rechtevergabe
- Passwort für Zugriff und Code für
  Bedienung
- Zugriff über Zentralensoftware mit
  Dongle
- Passwort für Zugriff und Code für
  Bedienung
- Freigabe vor Ort durch Betreiber
- Registrierung Fernzugriff mit
  Benutzerangabe im Ereignisspeicher
  der Brandmelderzentrale
- Automatischer Versand von E-Mails
  durch die Brandmelderzentrale
  ohne gesetzte Begrenzung der
  Anzahl an Empfänger durch
  Möglichkeit der Nutzung von
  Mailverteiler-Listen
- Zustandsübertragung von Alarm,
  Störung und anderen Zuständen (z.B.
  Aktivierungen oder Auslösungen)
- Separate Einstellung und Priorität
  für jeden Zustand
- Automatische zyklische Verbindungsprüfung zum Mailserver
- Automatische Sendungsverzögerung
  bei mehreren gleichzeitigen
  Ereignissen
- Automatisches Setzen von Zustandstexten der Elemente im Betreff
- Automatische Benachrichtigung bei
  Ende eines anstehenden Zustandes
- Testmailfunktion

oder gleichwertig: '.......................................'

Fabrikat: Hekatron Vertriebs GmbH
Typ: Paket M

Einschl. Ablängen-, Abisolieren- und Anschliessen der
Leitungen sowie Befestigungsmaterial
Liefern und betriebsbereit montieren
Menge: 12,000 St

**2.1.7.430 Hutschienenschrank**
*** Bedarfsposition ohne GB
Hutschienenschrank
Leerschrank im Zentralendesign zur
Verwendung als Verteilerschrank oder
zur Montage von Modulen.

Typenbeschreibung:
- Eingebaute Hutschiene 35 mm
- Ein eingebauter Kabelkanal
- Inklusive Schloss

Technische Daten:
- Schutzart: IP 30
- Abmessungen (H x B x T)
  400 x 445 x 140 mm
- Gehäuse: Stahlblech anthrazitgrau,
  RAL 7016

oder gleichwertig: '.......................................'

Fabrikat: Hekatron Vertriebs GmbH
Typ: Hutschienenschrank

Einschl. Ablängen-, Abisolieren- und Anschliessen der
Leitungen sowie Befestigungsmaterial
Liefern und betriebsbereit montieren
Menge: 1,000 St

*Hinweis: Sonstiges*

**2.1.7.440 Dokumentation**
Dokumentation
Ausführungsunterlagen nach VDE 0833 und
DIN 14675.

Die Dokumentation ist in Form einer Bedienungsanweisung zusammenzustellen (DIN A4).

- Installationsplan mit eingezeichneten
  Grenzen des Sicherungsbereiches, Alarmierungsbereiche, Nutzungsart der Melderbereiche, Bezeichnung der zugeordneten
  Meldergruppen.
- Meldergruppenverzeichnis
- Liste der Anlagenteile
- Blockdiagramm das eine Zuordnung für
  Benennung und Numerierung der Melderbereiche, Meldergruppen und Melder enthält
- Anlagenbeschreibung bestehend aus:
  - Meldergruppenverzeichnis
  - Liste der Anlagenteile
  - Hinweise für besondere Melder
  - Verknüpfung zwischen den Alarmzuständen
  der Meldergruppen

Kostenangabe pauschal.
Menge: 1,000 psch

**2.1.7.450 Inbetriebsetzung**
Inbetriebsetzung
Inbetriebsetzung der kompletten Brandmeldeanlage
mit folgenden Leistungen:
- Prüfung der Anlage
- Einspielen der Software und Hochfahren der
  Anlage
- Überprüfen der angeschlossenen Geräte
- Einweisung des Betriebspersonals
- Erstellen eines Prüfprotokolls
- Erstellen eines Übergabeprotokolls

Kostenangabe pauschal.
Menge: 1,000 psch

**2.1.7.460 Betreiberabnahme**
Betreiberabnahme
Abnahme der Brandmeldeanlage mit dem Betreiber.
Erstellung und Klärung aller benötigten Dokumente und die Zurverfügungstellung eines sach-
und ortskundigen Technikers für die Zeit der
Abnahme. Übergabe der erforderlichen technischen Dokumentation.

Kostenangabe pauschal.
Menge: 1,000 psch

**2.1.7.470 Betreiberschulung**
Betreiberschulung
Schulung und Einweisung in die Brandmeldeanlage.

Zuverfügungsstellung eines sach- und ortskundigen Technikers. Die Schulung kann auf Betreiberwunsch in mehreren Abschnitten erfolgen. Übergabe der Bedienungsunterlagen in Kurz- und
Langform.

Kostenangabe pauschal.
Menge: 1,000 psch

**2.1.7.480 Feuerwehrabnahme**
Feuerwehrabnahme
Abnahme der Brandmeldeanlage mit der Feuerwehr.

Erstellung und Klärung aller benötigten Dokumente und die Zurverfügungstellung eines sach-
und ortskundigen Technikers für die Zeit
 der Abnahme. Übergabe der erforderlichen technischen Dokumentation.

Kostenangabe pauschal.
Menge: 1,000 psch

##### 2.1.8 Türsprechanlage

*Hinweis: Fabrikat der Türsprechanlage Wohnen*
Fabrikat der Türsprechanlage Wohnen
Sämtliche Komponenten sind von einem Hersteller als funktionierendes Gesamtsystem anzubieten.

**2.1.8.10 Wohntelefon weiß**
*** EP-Aufgliederung gefordert
Wohntelefon weiß
Für 2-Draht Bus Türsprechanlagen mit Gegensprechverkehr.
Für AP-Montage, Montage auf Schalterdose (55 mm),
Farbe: weiß, passend zum Schalterprogramm
Komplett passendem Rahmenteil.
- Befestigungslöcher für die Montage.
- Signalübertragung und Versorgung der Wohnungsstation über über 2-Draht-Bus
Ruftonunterscheidung zwischen Türruf, Internruf und Etagenruf.
- Freisprechfunktion
- Ansteuerung des Türöffners.
- Rufton ein- und ausschalten.
- Rufannahme.
- Einstellung von Rufton- und Sprechlautstärke.
Bei der Montage auf eine Gerätedose ist ein Abdeckrahmen erforderlich
Für 2-Draht Bus Türsprechanlagen mit Gegensprechverkehr.
Für AP-Montage, Montage auf Schalterdose (55 mm),
Farbe: weiß, passend zum Schalterprogramm
Komplett passendem Rahmenteil.

Einschl. Ablängen-, Abisolieren- und Anschließen der
Leitungen. Inkl. Klein- und Befestigungsmaterial
liefern und betriebsbereit montieren
Menge: 6,000 St

**2.1.8.20 Einbaulautsprecher**
*** EP-Aufgliederung gefordert
Einbaulautsprecher
Signalübertragung und Versorgung  über 2-Draht-Bus.
Einbaulautsprecher zur Montage in Briefkastenanlagen, Sprechfächer, Türseiteneinbauten oder Frontplatten.
An die vorhandenen Schraubklemmen können bis zu acht mechanische Klingeltaster angeschlossen werden.
Wetterfester Lautsprecher.
Hochwertiges Elektretmikrofon.
Freisprechfunktion
Sprechlautstärke einstellbar.

Einschl. aller Klein- und Befestigungsmaterialien, sowie Ablängen-, Abisolieren- und Anschliessen der Leitungen.
Liefern und betriebsbereit montieren.
Menge: 1,000 St

**2.1.8.30 Steuergerät Audio REG**
*** EP-Aufgliederung gefordert
Steuergerät Audio REG
Steuergerät zur Versorgung der Audiokomponenten des Türkommunikationsbusses.
Versorgung des 2-Draht-Busses.
Ausgang AC 12 V zur Spannungsversorgung eines handelsüblichen Türöffners.
- Relaisausgang zum Schalten eines Türöffners mit eigener Spannungsversorgung.
- Türöffnerschaltzeit stufenlos von 1 bis 10 s einstellbar.
Steuergerät Audio ist für den Einbau in die Unterverteilung
Abmessungen: Teilungseinheiten (TE): 6

Einschl. aller Klein- und Befestigungsmaterialien,
sowie Ablängen-, Abisolieren- und Anschliessen der
Leitungen.
Liefern und betriebsbereit montieren.
Menge: 1,000 St

**2.1.8.40 Bauseits montierten Türöffner anschließen**
*** EP-Aufgliederung gefordert
Bauseits montierten Türöffner anschließen
Bauseits montierten Türöffner in Zusammenarbeit mit dem "Türbauer" elektrisch anslchießen. Einschließlich Kabeleinführung in Abstimmung mit dem Türbaueranschliessen.
Einschl. Absetzen der Leitungen, Klemm- und
Befestigungsmaterialien

anschließen
Menge: 1,000 St

**2.1.8.50 TKS-IP-Gateway**
TKS-IP-Gateway
Einbindung mobiler Endgeräte mit Android- oder iOs-Betriebssystem ins Türkommunikationssystem.
Mit einer Software können handelsübliche Computer sowie PC-basierte Bediengeräte über die Netzwerkanbindung als Wohnungsstation genutzt werden.
Spannungsversorgung: DC 24 V ± 5 % (über Zusatzversorgung)
- Netzwerk-Anschluss: 1 x RJ45, 10/100 Mbit
Umgebungstemperatur: -5 °C bis +50 °C
Abmessungen:
Teilungseinheiten (TE): 6

Einschl. Ablängen-, Abisolieren- und Anschliessen der
Leitungen inkl. Klein- und Befestigungsmaterial
liefern, betriebsbereit montieren und programmieren
Menge: 1,000 St

**2.1.8.60 Spannungsversorgung DC 24 V**
Spannungsversorgung DC 24 V
zur externen Versorgung des IP-Gateways
Nennspannung
- primär: AC 230 V, 50/60 Hz
Nennspannung sekundär
- sekundär: DC 24 V
Nennstrom sekundär: 0,3 A
Sicherung: Feinsicherung 250 V, T 125 mA
Umgebungstemperatur: -5 °C bis +40 °C
Schutzart: IP 20
Abmessungen:
Teilungseinheiten (TE): 4

Einschl. Ablängen-, Abisolieren- und Anschliessen der
Leitungen inkl. Klein- und Befestigungsmaterial
liefern, betriebsbereit montieren und programmieren
Menge: 1,000 St

**2.1.8.70 Schaltaktor Klingelanlage**
Schaltaktor Klingelanlage
Schaltaktor zum Schalten von Licht, Ansteuern eines Türöffners an Nebentüren oder anderen Funktionen über den Türkommunikationsbus.
- Der Schaltaktor ist ansteuerbar über: die Tasten Tür und Licht an der Wohnungsstation, die Ruftaste an der Türstation, die Ruftaste an der Wohnungsstation.
Betriebsarten : Schalten, Timer/s, Timer/min, Impuls und Türöffner.
- Impulsfunktion zur Ansteuerung vorhandener Treppenhausautomaten.
- Binäreingang zum Schalten von Funktionen über einen angeschlossenen mechanischen Taster.
- Schaltzeit abhängig von der eingestellten Funktion stufenlos einstellbar von 1 bis 10 s bzw. 1 bis 10 min.
Für den Einbau in die Unterverteilung

Einschl. aller Klein- und Befestigungsmaterialien,
sowie Ablängen-, Abisolieren- und Anschliessen der
Leitungen.
Liefern und betriebsbereit montieren
Menge: 1,000 St

**2.1.8.80 Programmierung, Inbetriebnahme und Funktionsprüfung der Türsprechanlage**
Programmierung, Inbetriebnahme und Funktionsprüfung der Türsprechanlage
Programmierung, Inbetriebnahme und Funktionsprüfung der Türsprechanlage mit Wohnungsstationen
Insgesamt 8 Wohnungen und eine Haustür.
Programmierung, Inbetriebnahme und Funktionsprüfung
Menge: 1,000 psch

##### 2.1.9 Antennenanlage

**2.1.9.10 Offset-Parabolreflektor 95**
*** EP-Aufgliederung gefordert
Offset-Parabolreflektor 95
Offset-Parabolreflektor 95 cm
Empfangsbereich ca. 10,0-13,0 GHz
Antennengewinn ca. 37,6-39,1 dBi

Einschl. aller Klein- und Befestigungsmaterialien, sowie Ablängen-, Abisolieren- und Anschliessen der Leitungen.
Liefern und betriebsbereit montieren.
Menge: 1,000 St

**2.1.9.20 Flachdach-Masthalter**
Flachdach-Masthalter
Freistehendende Aufstellung auf Flachdach
Rahmenkonstruktion zur Aufnahme von Beton-/Gehwegplatten 500 x 500 x 50 mm.

Bautenschutz: Unterlegen der gesamten Standfläche des Tragrahmens mit einer UV- und witterungsbeständigen,  Bautenschutzmatte

Ballastierung / Statik: Liefern auf das Flachdach(Höhe <10m) und Einlegen der erforderlichen Betonplatten zur Ballastierung. Die erforderliche Beschwerung ist vom Auftragnehmer zu ermitteln.

Antennenmast Rohrdoruchmesser Ø 60mm
Länge 1,2 m

Inkl. Klein- und Befestigungsmaterial
liefern und betriebsbereit montieren
Menge: 1,000 St

**2.1.9.30 Multifeedschiene für 2 LNBs**
Multifeedschiene für 2 LNBs
UV-, witterungs- und korrosionsbeständig.
Alu-Schiene ca. 17 cm
für 2 LNB's und 1 Feedhalter 40 mm

Einschl. Klein- und Befestigungsmaterialien,
Liefern und betriebsbereit montieren.
Menge: 1,000 St

**2.1.9.40 Quatro-Empfangssystem**
*** EP-Aufgliederung gefordert
Quatro-Empfangssystem
Empf.-bereich: Low10,7-11,7, High11,7-12,75GHz
Rauschmaß: 0,2 dB, Verstärkung: >50 dB
Oszi-.Freq.:9,75/10,6GHz,
Ausg.:950-2050/1100-2150

Einschl. aller Klein- und Befestigungsmaterialien, sowie Ablängen-, Abisolieren- und Anschliessen der Leitungen.
Liefern und betriebsbereit montieren.
Menge: 2,000 St

**2.1.9.50 Kleingehäuse IP 54**
Kleingehäuse IP 54
zur Aufnahme von Überspannungskomponenten, mit Schraubplatte.

Inkl. Klein- und Befestigungsmaterialien.
liefern und betriebsbereit montieren
Menge: 1,000 St

**2.1.9.60 Überspannungsschutzgerät**
Überspannungsschutzgerät
Koaxialer Datenleitungschutz für TV Empfangsanlagen
• Schutz von bis zu vier SAT-Leitungen
• Schutz von einer terrestrischen Leitung z.B. DVB-T.
• Einfache Montage mittels Schrauben und Halter
• Mit F-Connector
• Optimales Übertragungsverhalten in 75Ohm Technik.
Anwendung: Schutz von TV- und SAT-Anlagen, Multiswitsches, Receivern sowie DVB-T-Receiver
LPZ: 1_3
Höchste Dauerspannung Uc | SAT-Eingänge: 130 V
Höchste Dauerspannung Uc | Terrestrischer-Eingang: 70 V
Nennableitstoßstrom | SAT-Eingänge: 300 A
Impulsstrom | Terrestrischer-Eingang: 1 kA
Schutzpegel | Terrestrischer-Eingang bei In: Schutzpegel | SAT-Eingänge bei In: Frequenzbereich: 0,5 - 2,8 GHz

Fabrikat: OBO BETTERMANN
Typ: TV 4+1
Art.-Nr.: 5083400

oder gleichwertig: '....................'

Montage in v.g. Kleingehäuse.

Einschl. Ablängen-, Abisolieren- und Anschliessen der
Leitungen sowie Klein- und Befestigungsmaterial
liefern und betriebsbereit montieren
Menge: 2,000 St

**2.1.9.70 Einschleuss-Nachverstärker**
Einschleuss-Nachverstärker
4x SAT (950-2150 MHz), 1x terr. (47-862 MHz)
Verstärkung: SAT: 20-30dB, terr.: 17 dB
Pegelsteller.

Einschl. Ablängen-, Abisolieren- und Anschliessen der
Leitungen sowie Klein- und Befestigungsmaterial
liefern und betriebsbereit montieren
Menge: 2,000 St

**2.1.9.80 Steckernetzteil 18VDC, 1,2A, passend o.g. Verstärker**
Steckernetzteil 18VDC, 1,2A, passend o.g. Verstärker
Externes Netzteil für TMSA 5 LAUNCH AMP
18V DC - 3A

Einschl. Ablängen-, Abisolieren- und Anschliessen der
Leitungen sowie Klein- und Befestigungsmaterial
liefern und betriebsbereit montieren
Menge: 1,000 St

**2.1.9.90 Abzweiger mit 5 Eingängen**
Abzweiger mit 5 Eingängen
Abzweiger mit 5 Eingängen, um die empfangenen Signale auf mehrere Stammleitungen aufzuteilen.
5-fach Abzweiger,
Durchgangsdämpfung: 3 dB
Abzweigdämpfung: 12 dB

Einschl. Ablängen-, Abisolieren- und Anschliessen der
Leitungen sowie Klein- und Befestigungsmaterial
liefern und betriebsbereit montieren
Menge: 2,000 St

**2.1.9.100 Multischalter 9x32**
*** EP-Aufgliederung gefordert
Multischalter 9x12
9-fach Kaskademultischalter, pass./akt. Terrestrik
Multischalter 2 SAT Positionen und 32 Anschlüsse
Anschlussdämpfung: SAT 2-0 dB, terr. 32 dB
Durchgangsdämpfung: SAT 2-4 dB, terr. 2 dB
Stromversorgung ext. Netzteil oder Kaskadeabschl.

Hersteller: TRIAX
Typ: TMS 9 x 32 C

oder gleichwertig: '....................'

Einschl. Ablängen-, Abisolieren- und Anschliessen der
Leitungen sowie Klein- und Befestigungsmaterial
liefern und betriebsbereit montieren
Menge: 1,000 St

**2.1.9.110 Erdungsband**
Erdungsband
Rohrdurchmesser max. 60 mm
Potentialausgleich und Erdung nach VDE 0855 Teil 1

Einschl. Ablängen-, Abisolieren- und Anschliessen der Leitungen sowie Klein- und Befestigungsmaterial
liefern und betriebsbereit montieren
Menge: 1,000 St

**2.1.9.120 F-Kompressionsstecker**
*** EP-Aufgliederung gefordert
F-Kompressionsstecker
passend zum angebotenen Koaxialkabel
Inkl. anteilmäßig Kompressionswerkzeug
Schirmungsmaß >110 dB
Schutzart IP 67

Einschl. Ablängen-, Abisolieren- und Anschliessen der
Leitungen.
Liefern und betriebsbereit montieren.
Menge: 112,000 St

**2.1.9.130 F-Erdungswinkel 7-fach**
F-Erdungswinkel 7-fach
mit F-Buchsen

Einschl. Ablängen-, Abisolieren- und Anschliessen der
Leitungen sowie Klein- und Befestigungsmaterial
liefern und betriebsbereit montieren
Menge: 6,000 St

**2.1.9.140 F-Erdungswinkel 13-fach**
F-Erdungswinkel 13-fach
mit F-Buchsen

Einschl. Ablängen-, Abisolieren- und Anschliessen der
Leitungen sowie Klein- und Befestigungsmaterial
liefern und betriebsbereit montieren
Menge: 6,000 St

**2.1.9.150 Hausinstallationskabel für Außen**
*** EP-Aufgliederung gefordert
Hausinstallationskabel für Außen
in Teillängen liefern und in separat ausgeschriebene Schutzrohre, Wandschlitze oder sonstige Tragesysteme verlegen.
Hausinstallationskabel Schirmungsmaß >110 dB
Dämpfung (800 MHz) dB: 16,8
Maße mm: 1.13/4.6/6.8
UV- und feuchtigkeitsbeständig für Außen
liefern, verlegen und befestigen
Menge: 100,000 lfdm

**2.1.9.160 Antennensteckdose**
*** EP-Aufgliederung gefordert
Antennensteckdose
für Sat-Receiver Einsatz unter Putz als
Einzel- oder Kombimontage, montieren, komplett mit
Rahmenteil und Abdeckung.
Zum Einsatz in Einzel-Antennenanlagen, hinter einem Multischalter oder an einer entkoppelten Stichleitung.
Der Anschluss für den Satelliten-Receiver ist als F-Buchse ausgeführt.
Inkl. Abdeckung für Koaxial-Antennensteckdose
Inkl. Gerätedose.

(Gerätedose und Bohrung sind separat ausgeschrieben)
Einschl. Ablängen, Abisolieren und Anschliessen, der Leitungen. Inkl. Klein- und Befestigungsmaterialien.
liefern und betriebsbereit montieren
Menge: 26,000 St

**2.1.9.170 Hausinstallationskabel**
*** EP-Aufgliederung gefordert
Hausinstallationskabel
in Teillängen liefern und in separat ausgeschriebene Schutzrohre, Wandschlitze oder sonstige Tragesysteme verlegen.
Hausinstallationskabel 100 dB Schirmungsmaß
Dämpfung (800 MHz): 18,8 dB
Maße: 1,0/4,8/7,1 mm, Kabel PVC weiß

liefern, verlegen und befestigen
Menge: 1200,000 lfdm

**2.1.9.180 Abschlusswiederstand "F" schraubbar**
Abschlusswiederstand  "F" schraubbar
Gleichstrom geblockt

liefern und montieren
Menge: 30,000 St

**2.1.9.190 Patchkabel mit F-Stecker, Länge: 30 cm**
Patchkabel mit F-Stecker, Länge: 30 cm
konfektioniert mit F-Kompressionssteckern
Schirmungsmaß > 110 dB

liefern und betriebsbereit montieren
Menge: 50,000 St

##### 2.1.10 Baubeleuchtung

*Hinweis: Hinweis Mietpreis*
Hinweis Mietpreis
Nachfolgende Leuchten sind wie in den nachfolgenden Positionstext zu liefern und über die Gesamtzeit der Baumaßnahme als Mietpreis anzubieten.
Die Bauzeit beträgt 12 Monate.
Wartungen der Leuchten sind in die Preise mit einzukalkulieren.

**2.1.10.10 Gummischlauchleitung H07RN-F 3G2,5 inkl. Stecker**
*** EP-Aufgliederung gefordert
Gummischlauchleitung H07RN-F 3G2,5 inkl. Stecker
in Teillängen liefern und mit Einzelschellen am Baukörper oder Baustelleneinrichtungen befestigen, nach Beendigung der Baustelle zurückbauen.
Die Einzelschellen sind mit einzukalkulieren, einschl. Befestigungsmaterial, Schrauben und Dübel.
Menge: 100,000 lfdm

**2.1.10.20 Abzweigdose**
Abzweigdose
Nenngröße5x2,5 mm², Schutzart IP54, einschließlich Kabelverschraubungen mit Zugentlastung und Klemmen für flexible Leiter.
Einschl. Befestigungsmaterial, Schrauben und Dübel.

Einschl. Ablängen-, Abisolieren- und Anschließen der
Leitungen sowie Befestigungsmaterial
liefern und betriebsbereit montieren
Menge: 10,000 St

**2.1.10.30 Baustellenleuchte, LED-Fluter, 50W**
Baustellenleuchte, LED-Fluter, 50W

Schutzart IP44, Bestückung 50W

Einschl. Ablängen-, Abisolieren- und Anschließen der
Leitungen sowie Befestigungsmaterial
liefern und betriebsbereit montieren
Menge: 9,000 St

##### 2.1.11 Wanddurchbrüche und Wandschlitze

**2.1.11.10 Bohrung für Unterputzdosen Ø 82 mm**
*** EP-Aufgliederung gefordert
Bohrung für Unterputzdosen Ø 82 mm
mit geeignetem Werkzeug in Kalksandstein herstellen.
Einschl. der Beseitigung der Bohrkerne.
Größe Bohrung: Ø 82 mm

herstellen
Menge: 520,000 St

**2.1.11.20 Bohrung für Unterputz-Elektrotronikdosen 150x80 mm**
*** EP-Aufgliederung gefordert
Bohrung für Unterputz-Elektrotronikdosen 150x80 mm
mit geeignetem Werkzeug in Kalksandstein herstellen.
Einschl. der Beseitigung der Bohrkerne.
Größe Öffnung: 150x80 mm

herstellen
Menge: 1,000 St

**2.1.11.30 Wandschlitz 15 mm**
Wandschlitz 15 mm
wie vor beschrieben, jedoch
Breite: 15 mm
Tiefe:  15 mm

herstellen
Menge: 150,000 lfdm

**2.1.11.40 Wandschlitz 25 mm**
Wandschlitz 25 mm
in Kalksandstein für Elektroleitungen mit geeignetem Fräswerkzeug herstellen. Einschl. der Beseitigung von
anfallendem Bauschutt.
Breite: 25 mm
Tiefe:  25 mm

herstellen
Menge: 150,000 lfdm

**2.1.11.50 Bohrung durch KS-Wand Ø 16 mm**
*** EP-Aufgliederung gefordert
Bohrung durch KS-Wand Ø 16 mm
Bohrung durch KS-Wand mit geeignetem Werkzeug
herstellen. Wandstärke bis 175 mm
Einschl. der Beseitigung von anfallendem
Bauschutt.
Größe Bohrung: bis Ø 16 mm

herstellen
Menge: 10,000 St

**2.1.11.60 Bohrung durch Beton-Wand Ø 16 mm**
*** EP-Aufgliederung gefordert
Bohrung durch Beton-Wand Ø 16 mm
Bohrung durch Beton-Wand mit geeignetem Werkzeug
herstellen. Wandstärke bis 175 mm
Einschl. der Beseitigung von anfallendem
Bauschutt.
Größe Bohrung: bis Ø 16 mm

herstellen
Menge: 2,000 St

**2.1.11.70 Bohrung durch KS-Wand Ø 32 mm**
*** EP-Aufgliederung gefordert
Bohrung durch KS-Wand Ø 32 mm
Bohrung durch KS-Wand mit geeignetem Werkzeug
herstellen. Wandstärke bis 175 mm
Einschl. der Beseitigung von anfallendem
Bauschutt.
Größe Bohrung: bis Ø 32 mm

herstellen
Menge: 5,000 St

**2.1.11.80 Bohrung durch Betondecke bis Ø 20mm**
*** EP-Aufgliederung gefordert
Bohrung durch Betondecke bis Ø 20mm
mit geeignetem Werkzeug herstellen.
Einschl. der Beseitigung von anfallendem Bauschutt.
Deckendicke: 200mm
Größe Bohrung: Ø 20 mm

herstellen
Menge: 10,000 St

**2.1.11.90 Bohrung durch Betondecke Ø 32mm**
Bohrung durch Betondecke Ø 32mm
mit geeignetem Werkzeug herstellen.
Einschl. der Beseitigung von anfallendem Bauschutt.
Deckendicke: 200mm
Größe Bohrung: Ø 32 mm

herstellen
Menge: 5,000 St

**2.1.11.100 Herstellen einer Kernbohrung 150 mm (Beton-Wand)**
Herstellen einer Kernbohrung 150 mm (Beton-Wand),
durch Betonwand bis 24 cm Bohrtiefe, Durchmesser der
Bohrung = 150 mm.
Einschl. Stahlzuschlag, Gestellung der
Wasserabsaugung. Vorrichtung für Aufsammlung des
Bohrwassers und Entsorgung der Bohrkerne.
Menge: 2,000 St

##### 2.1.12 Unterhaltskosten

*Hinweis: Wartung nach AmeV Arbeitsblättern der KG 440*
Wartung nach AmeV Arbeitsblättern der KG 440
Für die in diesem Leistungsverzeichnis beschriebene Technische Anlage ist eine Wartung erforderlich. Die Abfrage richtetet sich an sämtliche Einrichtungen, für die eine wiederkeherende Wartung erforderlich ist.
Diese wird durch diese Position abgefragt.
Der Bauherr behält sich eine Beauftragung ausdrücklich vor.

1.  Gegenstand der Wartung
Gegenstand sind Wartung und Inspektion – nachstehend als
Wartung bezeichnet –, sowie kleine Instandsetzungsarbeiten an der vorbeschriebenen technischen Anlage und Einrichtung – nachstehend als Anlagen bezeichnet –.

2.  Leistungen des Auftragnehmers
2.1  Dem Auftragnehmer werden die in der/den Arbeitskarte/n vom beschriebenen Leistungen übertragen.
Die Arbeitskarte/n ist/sind Vertragsbestandteil
(siehe Anhang zum Leistungsverzeichnis).
Die Arbeitskarten enthalten eine Auflistung üblicher Wartungs-  und Inspektionsarbeiten.
Soweit dies wegen der Eigenart der Anlage notwendig ist, kann das Ermitteln des Leistungsumfanges durch Auswahl aus der Arbeitskarte – nötigenfalls durch Änderungen oder Ergänzungen  – den Bietern überlassen werden.
Soweit die Arbeitskarte mehrere mögliche Fristen vorsieht, ist die  Frist nach den Erfordernissen der Anlage in der Arbeitskarte zu bestimmen. Soweit es wegen der Eigenart der Anlage notwendig ist, kann den Bietern die Bestimmung der Frist überlassen werden. In die Arbeitskarte sind auch die Stoffe und Teile aufzunehmen, die für die Wartungsleistungen benötigt werden, und nicht Hilfsmittel im Sinne der Nr. 3.2 sind.
Mehrausfertigungen der endgültigen Arbeitskarte/n, die Bestandteil des Vertrages werden, sind vor Ort als Checkliste zu verwenden und gemäß Nr. 4.1 mit Erledigungsvermerken zu versehen.

2.2  Der Auftragnehmer ist verpflichtet, im Zusammenhang mit der Wartung diejenigen  Instandsetzungsarbeiten  auszuführen,  die  zur  Wiederherstellung des Sollzustandes unerlässlich sind, nicht ohnehin in der Arbeitskarte erfasst sind und den normalerweise zu erwartenden Zeitaufwand für die Wartung nicht erhöhen.
2.3  Andere  Instandsetzungsarbeiten  hat  der Auftragnehmer  auf  Anforderung in angemessener Frist auszuführen. Hierfür ist ein gesonderter Vertrag zu schließen. Auf Übertragung dieser Leistungen besteht kein Rechtsanspruch.
2.4  Der Auftragnehmer ist – auch außerhalb der regelmäßigen Wartungstermine – verpflichtet, Störungen, die die Anlagensicherheit beeinträchtigen oder die
Gebäudenutzung gefährden, nach Aufforderung zu beseitigen. Er hat die Arbeiten unverzüglich durchzuführen.

Ist zu erwarten, dass die Störungsbeseitigung erhebliche Kosten verursacht und kann eine Unterbrechung des Betriebes der Anlage hingenommen werden, ist der Auftragnehmer zunächst nur aufzufordern, die Ursachen der Störung zu ermitteln und die voraussichtlichen Kosten für die Beseitigung anzugeben.

3.  Pflichten des Auftragnehmers
3.1  Der Auftragnehmer hat die Leistungen so auszuführen, dass die Sicherheit der Anlagen erhalten bleibt. Die Betriebsbereitschaft ist während der Leistungserbringung aufrecht zu erhalten, soweit dies möglich ist.
Die gesetzlichen Bestimmungen, insbesondere die Unfallverhütungsvorschriften sowie die allgemein anerkannten Regeln der Technik sind zu beachten.
Der Auftragnehmer hat die Leistung mit seinem Betrieb zu erbringen. Er darf Teile der Leistung mit Zustimmung des Auftraggebers an Nachunternehmer übertragen. Er ist verpflichtet, entsprechend qualifizierte Fachkräfte einzusetzen.
Die aus Rechtsvorschriften sich ergebenden Pflichten des Betreibers werden durch den Abschluss eines Wartungsvertrages nicht eingeschränkt.
3.2  Der  Auftragnehmer  ist  verpflichtet,  alle  zur  Erbringung  der  Leistungen benötigten  Hilfsmittel  (z.B.  Messgeräte  und  Werkzeuge)  und  Hilfsstoffe
(z.B. Schmier- und Reinigungsmittel) zu stellen bzw. zu liefern.
3.3  Erkennt oder vermutet der Auftragnehmer Mängel oder Schäden, die die Sicherheit oder Betriebsbereitschaft einer Anlage gefährden können, hat er unverzüglich den
Auftraggeber in Kenntnis zu setzen

Er hat mündliche Benachrichtigungen schriftlich zu bestätigen. Auf andere Mängel oder Schäden, die nicht unverzüglich beseitigt werden müssen und deren Beseitigung nicht zu den in den Nummern 2.1 und 2.2 beschriebenen Leistungen gehören, hat der Auftragnehmer den Auftraggeber unverzüglich schriftlich hinzuweisen.

3.4  Erkennt der Auftragnehmer, dass wegen Änderung der Nutzung, von gesetzlichen Bestimmungen bzw. allgemein anerkannten Regeln der Technik oder aufgrund der nach einer mehrjährigen Betriebsdauer gesammelten Erfahrungen andere Wartungsintervalle notwendig werden, hat er den Auftraggeber darauf hinzuweisen.

4.  Ausführung der Leistung
4.1  Der Auftragnehmer hat die ausgeführten Leistungen in der Arbeitskarte und den in diesem Zusammenhang festgestellten allgemeinen Anlagenzustand einschließlich etwaiger in absehbarer Zeit notwendig werdender Instandsetzungsleistungen sowie die gegebenenfalls ausgewechselten Teile in einem Arbeitsbericht zu dokumentieren.
4.2  Bei den besonders zu vergütenden Leistungen nach Nr. 2.4 sind außerdem Zeitaufwand, Namen und Lohn- bzw. Berufsgruppen (z.B. Monteur) des eingesetzten Personals sowie verwendete Hilfs- und Betriebsstoffe anzugeben.
4.3  Der Auftraggeber bestätigt die Durchführung der Arbeiten.
Die Bestätigung erstreckt sich nicht auf die fachgerechte Ausführung.
4.4  Der Zeitpunkt der Durchführung der Wartungsarbeiten ist mit dem Beauftragten des Auftraggebers rechtzeitig vor Beginn abzustimmen.

4.5  Die Wartung ist innerhalb der betriebsüblichen Arbeitszeit, durchzuführen.

5.  Vergütung
5.1  Für die aufgeführte Elektroanlage wird nachstehende jährliche Vergütung unter Zugrundelegung des zum Zeitpunkt  des Entstehens der Steuer geltenden Umsatzsteuersatzes vereinbart: siehe EP

Mit dieser Vergütung sind abgegolten:
• Die Wartung nach Nr. 2.1,
• die Instandsetzung nach Nr. 2.2 mit Lieferung benötigter Klein-/Ersatzteile bis zum Nettowert von insgesamt 25  €  je Wartung und Anlage (Ersatzteile mit einem Nettowert über 25  €  je Teil werden gesondert vergütet),
• die Kosten für die in Nr. 3.2 bezeichneten Hilfsmittel und -stoffe,
• die Kosten von entsprechend der Arbeitskarte zu liefernden Materialien,
• die Kosten für die entsprechend den gesetzlichen Bestimmungen vorzunehmende Entsorgung von ausgetauschten Teilen, Hilfs-/Betriebsstoffen, Abfällen und Verpackungen,
• alle sich aus den Leistungen nach Nr. 2.1 und 2.2 ergebenden Nebenkosten, z.B. Fahrt- und Transportkosten, Auslösungen, Tage- und Übernachtungsgelder, Schmutz- und Erschwerniszulagen, Überstunden sowie Sonn- und Feiertagszuschläge.
5.2  Leistungen nach Nr. 2.4 werden wie folgt vergütet (Netto):
Stundenverrechnungssatz:

Obermonteur: '........................ € '
Monteur: '........................ € '
Helfer: '........................ € '
Zuschlag für Leistungen außerhalb der betrübl. Arbeitszeit: '...........................%'
Fahrtkosten (An- und Abfahrt) je Auftrag: '.................... €'

5.4  Der Nettowert von im Zusammenhang mit Leistungen nach Nr. 2.4 oder 5.1 benötigten Ersatzteilen wird anhand von Listenpreisen ermittelt.

5.5  Bei Mängelhaftung des Auftragnehmers aus der Errichtung der Anlage/n wird für zur Erfüllung dieser Pflicht erbrachte Leistungen keine Vergütung gewährt.

6.  Mängelansprüche
Die Verjährungsfrist für Mängelansprüche aus diesem Vertrag beträgt 1 Jahr.

7.  Haftung
Werden im Zusammenhang mit der Erbringung der vereinbarten Leistungen Schäden an den Anlagen verursacht, hat der Auftragnehmer die Schäden zu
beseitigen, wenn ihn oder seine Erfüllungsgehilfen Verschulden trifft. Werden im Zusammenhang mit den vereinbarten Leistungen andere Schäden verursacht, hat der Auftragnehmer in vollem Umfang Ersatz zu leisten, wenn
ihn oder seine Erfüllungsgehilfen Vorsatz oder grobe Fahrlässigkeit trifft.
Im Falle leichter Fahrlässigkeit ist die Haftung begrenzt für
• Sachschäden auf  500.000  €  je Schadensfall,
höchstens aber  1.000.000  €  insgesamt
• Vermögensschäden auf  €  je Schadensfall,
höchstens aber  500.000  E  insgesamt.
Für Personenschäden haftet der Auftragnehmer unbegrenzt.
Der Auftragnehmer hat hierfür eine Haftpflichtversicherung abzuschließen und auf Verlangen nachzuweisen.

8.  Vertragslaufzeit, Kündigung und  Leistungsänderungen
8.1  Die Laufzeit des Vertrages beginnt am Tag der Inbetriebnahme 4 Jahre.
Eine Verlängerung der Laufzeit des Vertrages jeweils um ein weiteres Jahr gilt als vereinbart, wenn der Vertrag nicht spätestens 3 Monate vor Ablauf der Laufzeit schriftlich gekündigt wird.
8.2  Fristlose  Kündigung  ist  nur  aus  wichtigem  Grund  möglich.  Als  wichtiger Grund gilt insbesondere, wenn:
• die in der/den Bestandsliste/n aufgeführten Anlage/n verkauft oder nicht nur vorübergehend außer Betrieb genommen werden sollen,
• die  in  der/den  Bestandsliste/n  aufgeführten  Anlage/n  aus  rechtlichen Gründen von Dritten gewartet werden müssen,
• der  Auftragnehmer  seine  Leistung  nicht  oder  nicht  vertragsgemäß  erbracht hat (§ 323 BGB),
• der Betrieb des Auftragnehmers infolge wesentlicher Änderungen der Anlage/n nicht mehr auf die dann erforderlichen Wartungs- und Instandsetzungsarbeiten eingerichtet ist,
• über das Vermögen des Auftragnehmers das Insolvenzverfahren oder ein vergleichbares gesetzliches Verfahren eröffnet oder die Eröffnung beantragt oder dieser Antrag mangels Masse abgelehnt worden ist oder die
ordnungsgemäße Abwicklung des Vertrages dadurch in Frage gestellt ist, dass er seine Zahlungen nicht nur vorübergehend einstellt.
8.3  Wird ein Teil der in der/den Bestandsliste/n aufgeführten Anlagen nicht nur vorübergehend außer Betrieb genommen, ist eine angemessene Herabsetzung der Vergütung zu vereinbaren.
8.4  Werden die in der/n Bestandsliste/n aufgeführten Anlagen oder Teile davon vorübergehend außer Betrieb gesetzt, entfallen für diesen Zeitraum Leistungs- und Vergütungspflicht in entsprechendem Umfang.
Die Absicht, Anlagen außer Betrieb zu setzen, ist dem Auftragnehmer  möglichst frühzeitig mitzuteilen. Dabei ist die voraussichtliche Dauer der vorübergehenden Außerbetriebsetzung anzuzeigen.
Für die bei der Außerbetriebsetzung und Wiederinbetriebnahme gegebenenfalls erforderlichen Leistungen sind ergänzende Vereinbarungen zu treffen.
8.5  Werden die in der Bestandsliste aufgeführten Anlagen wesentlich geändert, kann eine entsprechende Änderung der Leistungs- und Vergütungspflicht verlangt werden.

9.  Pflichten des Auftraggebers
9.1  Der Auftraggeber hat dem Auftragnehmer zur Durchführung seiner Leistung die vorhandenen Einrichtungen, Versorgungsanschlüsse und Betriebsstoffe
(z.B. Strom, Wasser, Brennstoffe) kostenlos zur Verfügung zu stellen und Zutritt zu den Anlagen und Versorgungsanschlüssen zu verschaffen.

**2.1.12.10 Wartung der Elektroanlage für das 1. Jahr**
*** Bedarfsposition ohne GB
Wartung der Elektroanlage für das 1. Jahr
In dem angebotenen Preis ist die Wartung für vorbeschriebenen Wartungsumfang enthalten.

Der Bauherr behält sich vor diese Position separat zu beauftragen.

Wartung durchführen
Menge: 1,000 psch

**2.1.12.20 Wartung der Elektroanlage für das 2. Jahr**
*** Bedarfsposition ohne GB
Wartung der Elektroanlage für das 2. Jahr
In dem angebotenen Preis ist die Wartung für vorbeschriebenen Wartungsumfang enthalten.

Der Bauherr behält sich vor diese Position separat zu beauftragen.

Wartung durchführen
Menge: 1,000 psch

**2.1.12.30 Wartung der Elektroanlage für das 3. Jahr**
*** Bedarfsposition ohne GB
Wartung der Elektroanlage für das 3. Jahr
In dem angebotenen Preis ist die Wartung für vorbeschriebenen Wartungsumfang enthalten.

Der Bauherr behält sich vor diese Position separat zu beauftragen.

Wartung durchführen
Menge: 1,000 psch

**2.1.12.40 Wartung der Elektroanlage für das 4. Jahr**
*** Bedarfsposition ohne GB
Wartung der Elektroanlage für das 4. Jahr
In dem angebotenen Preis ist die Wartung für vorbeschriebenen Wartungsumfang enthalten.

Der Bauherr behält sich vor diese Position separat zu beauftragen.

Wartung durchführen
Menge: 1,000 psch

##### 2.1.13 Tagelohnarbeiten und Revisionsunterlagen

*Hinweis: Erläuterung Stundenlohnarbeiten*
Stundenlohnarbeiten dürfen nur auf ausdrückliche
Anordnung der Bauleitung ausgeführt werden.
Sie sind durch Stundenlohnzettel zu belegen und der
Bauleitung täglich zur Unterschrift vorzulegen.
BEACHTEN: Verspätet eingereichte und/oder nicht
unterzeichnete Stundenlohnzettel werden nicht
anerkannt - sie sind ungültig.
Meisterstunden werden nicht anerkannt:
Einfache Arbeiten sind von Helfern ausführen zu
lassen!

**2.1.13.10 Monteur - Stunden**
*** EP-Aufgliederung gefordert
Monteur - Stunden
Monteur - Stunden zum Nachweis, einschl. aller
Zuschläge, Auslösungen und aller sonstigen
Nebenkosten.
Menge: 10,000 Std

**2.1.13.20 Montagehelfer - Stunden**
*** EP-Aufgliederung gefordert
Montagehelfer - Stunden
Montagehelfer - Stunden zum Nachweis, einschl. aller
Zuschläge, Auslösungen und aller sonstigen
Nebenkosten.
Menge: 10,000 Std

**2.1.13.30 Lehrlings -Stunden, 3. + 4. Lehrjahr**
*** EP-Aufgliederung gefordert
Lehrlings - Stunden, 3. + 4. Lehrjahr
Lehrlings - Stunden, 3. + 4. Lehrjahr, zum Nachweis, einschl. aller Zuschläge, Auslösungen
und aller sonstigen Nebenkosten.
Menge: 10,000 Std

**2.1.13.40 Lehrlings - Stunden, 1.+ 2. Lehrjahr**
*** EP-Aufgliederung gefordert
Lehrlings - Stunden, 1.+ 2. Lehrjahr
Lehrlings - Stunden, 1.+ 2. Lehrjahr, zum Nachweis,
einschl. aller Zuschläge, Auslösungen und aller
sonstigen Nebenkosten.
Menge: 10,000 Std

**2.1.13.50 E-Check**
E-Check
Wohnungen und Allgemeinbereich
im E-Check-Prüfsystem
nach Sicherheit und Funktion bewerten.
Erstellen der Dokumentation, Unterrichtung des Anlagenbetreibers und
Anbringen der Prüfplakette im
Stromkreisverteiler

durchführen und dokumentieren
Menge: 11,000 St

**2.1.13.60 Herstellen von Revisionsunterlagen**
*** EP-Aufgliederung gefordert
Herstellen von Revisionsunterlagen
Herstellen von Revisionsunterlagen der Anlagen in den
einzelnen Grundrissen,
Schnitte, Details und Schaltschema etc.
- Kompl. Anlagen als Digitalaufzeichnung
  auf DVD oder CD-ROM im DWG- oder
  DXF- Dateiformat.
- 2 Satz als Pausen, farbig angelegt
- firmenseitige Garantiebescheinigungen
- zusammengefasste Bedienungsanleitungen
  mit Funktionsbeschreibung, 2-fach
- Beleg über die erfolgte Einweisung
  des Bedienungspersonals, 2-fach
- Protokolle
  Probebetrieb und Einregulierung der
  gesamten Anlage
- Prospekte und Kopien der Einbauteile
- Auflistung der Firmenanschriften und
  der Vertreteranschriften
- Koordination mit den anderen am Bau
  beteiligten Firmen
- Funktionsprüfung
  Probebetrieb und Einweisung.
Menge: 1,000 St

#### 2.2 Los 2 - Haus 6A+6B

##### 2.2.1 Haus 6A

###### 2.2.1.1 Verteiler

*Hinweis: Vorbemerkung Verteilungen*
Vorbemerkung Verteilungen
Jede Verteilung erhält an der Türinnenseite eine
Tasche zur Aufnahme der gültigen Schaltpläne, aus dem
eindeutig bei jedem Stromkreis der angeschlossene
Bereich, Verbraucher und die Raumbezeichnung
hervorgeht. Die Verteilungen sind mit einer
Platzreserve von 30% für Erweiterungen auszuführen.
Niederspannungsverteilungen mit Zählerplätzen und
Verteilungen sind gemäß den geltenden
VDE-Bestimmungen den Bestimmungen des EVU und den
TABs (Technischen Anschlussbedingungen) komplett
zusammengebaut und verdrahtet zu liefern und zu
montieren. Sämtliche Einbauteile sind komplett
montiert und verdrahtet, einschl. Klein- und
Befestigungsmaterial sowie Sicherungszubehör und
Vorsicherung. Beschriftung der Geräte nach
Schaltplan; Verteilung liefern, montieren und
sämtliche Kabel einführen, absetzen und anklemmen.
Äußere Feldbeschriftung mit Resopalschilder. Alle
Einbauteile wie Traggerüst, Hutschiene, Abdeckungen,
Abdeckstreifen, Sicherungszubehör und Klemmleisten
sind anteilmäßig mit einzukalkulieren.
Die TAB Niederspannung des Netzbetreibers
Münster Netz GmbH sind einzuhalten.

**2.2.1.1.10 Zählerhauptverteilung**
*** EP-Aufgliederung gefordert
Zählerhauptverteilung
Zähler- / Installationsverteilerschrank aus Stahlblech  Sammelschienensystem und Türe gemäß VDE AR4100 :2019-04  sowie DIN VDE 0603 und DIN 43870 Schutzart IP 44  -  Schutzklasse 2  (Schutzisolation) Schranktiefe: 205mm
Farbe: RAL9010 (reinweiß)
Montageart: Aufputz
Aufzubauen ist die Niederspannungsschaltanlage als bauartgeprüfte  Verteilung

Der Auftragnehmer stellt sicher, dass der geplante Zählerschrank den technischen Anschlussbedingungen (TAB) des zuständigen Verteilnetzbetreibers (VNBs) entspricht.
Vor Ausführung sind die Unterlagen beim VNB einzureichen um die erforderliche Freigabe einzuholen.

Zu berücksichtigen sind die zur Zeit gültigen TAB-Bestimmungen des zuständigen VNB´s sowie den entsprechenden DIN VDE Vorschriften, DGUV-Vorschriften und DIN-Normen.
Die Verdrahtung, Montage und Lieferung erfolgt nach den aktuell gültigen DIN VDE-Vorschriften sowie den allgemein anerkannten Regeln der Technik inklusive allem erforderlichen systemgebundenem Zubehör wie Innenausbausystem, Zählerkomplettfelder, Einbaugeräte, Sammelschienensysteme und -Klemmen, Reihenklemmen, Steuerleitungsklemmen, Isolierstücke für Hutschienen, Abdeckstreifen, Schrankverbinder, Verbindungs- und Montagematerial, etc. Die nachfolgend aufgeführten Bauteile sind komplett verdrahtet und montiert anzubieten. Das Innenausbausystem zu dem vorgenannten Verteilerschrank ist im weiteren nicht explizit ausgeschrieben, dieses ist entsprechend der Anforderung und dem notwendigen Verteilerzubehör wie Sockel, Flanschplatten, Schließungen, Verbindungssätze, Sammelschienensysteme und das komplette Innenausbausystem nach Erfordernis in dieser Position einzukalkulieren.

Zählerverteiler
- 5 x  Zählerplätze EVU-Direktmessung inkl. SLS
  1 x Reihenhaus
  2 x Wohnungen
  1 x Allgemein
  1 x Heizung / PV
- 1 x  Verteilerfeld mit Hutschienen
- 1 x  Multimediafeld mit Patchfeld 12-fach
- Mit anlagenseitiger Anschlussraum (AAR), RfZ und zRfZ

Die TAB Niederspannung des Netzbetreibers sind einzuhalten.
Alle Abgänge werden über Abzweigklemmen  im oberen Bereich des Schrankes geführt. Die Klemmen und deren Anschluss sind mit einzukalkulieren.
Der untere Anschlussraum (UAR) ist mit einem 5-poligen Sammelschienensystem auszustatten.
inkl. Sammelschienendurchführungen als beidseitige seitliche werkzeuglos zu öffnende Flansch im unteren Bereich als Möglichkeit zur Sammelschienenverbindung von verschiedenen Schränken oder in Verbindung mit einem Kabelanschlusskasten und Anschlusssatz.
Die Zähler- und Verteilungsschränke sind vorverdrahtet und kompl. zu liefern, montieren und betriebsfertig anzuschließen.
Einschl. evtl. benötigter Verbindungsätze, Sicherungseinsätze, Sammelschienenverbinder, Kabelrangierkanälen, Klein-, Klemm- und Befestigungsmaterialien

liefern und betriebsbereit montieren
Menge: 1,000 St

**2.2.1.1.20 UV-Reihenhaus HW 5-reihig**
*** EP-Aufgliederung gefordert
UV-Reihenhaus HW 5-reihig
Installationsverteiler 5-reihig für Hohlwandeinbau aus Kunststoff, nach DIN EN 61 439 Teil 3. Zum Einbau von Geräten bis 63 A mit 70 mm Einbautiefe nach Maßnorm DIN 43 880, Bemessungsspannung 400 V /50 Hz. Schutzart IP30, Schutzklasse II schutzisoliert. Bestehend aus Kunststoff-Mauerkasten mit serienmäßigem Leitungsabfang und ausbrechbaren Leitungseinführungsschiebern mit Schnappbefestigung mit integrierter Wasserwaage. Hohlwandbefestigung mit Schnellfixierungshebel, seitlich oder oben/unten montierbar. Geräteträger aus verzinktem Stahlblech, Hutschienen einzeln isoliert einbaubar. Geräteabdeckung aus Kunststoff mit 46 mm Geräteschlitz, Schnellverschlussbefestigung mit 90° Drehung, serienmäßig plombierbar. Verdrehbarer Blendrahmen mit Tür aus Stahlblech, pulverbeschichtet und eingebrannt, mit 15 mm Putzausgleich. Tür, frontbündig mit innenliegenden handbedienbaren Scharnieren. Türverschluss mit frontbündiger Griffmulde und selbsttätig zurückklappendem Griff. Türanschlag rechts oder links ohne Blendrahmendemontage. Serienmäßige Schaltplanbefestigung in der Tür, sowie integrierter seitlicher Leitungsführungskanal mit Kabelhalteklammern. Fingersichere PE/N-Klemme mit Stecktechnik in montagefreundlicher Schnapptechnik. N-Klemme für FI-Kreise serienmäßig.
Montage: Hohlwand
Anzahl der Schienen: 5
Anzahl Reihen: 5
Anzahl Felder: 1
Anzahl Module: 60
Höhe: 880,50 mm
Breite: 348 mm
Tiefe: 94,50 mm
Anzahl Schranktüren: 1
Werkstoff: Kunststoff
Schutzklasse: Schutzklasse II
Schließungstyp: Schnappverschluss

Bestückt mit:
  1 St  Überspannungsschutz Typ 2
  1 St  Hauptschalter
  3 St  FI 4-pol. 40A  0,03 A
12 St  Leitungsschutzschalter 1-pol B 16A
  1 St  Leitungsschutzschalter 3-pol B 16A
  1 St  Klingeltrafo

Die Verteilung ist kompl. zu liefern, montieren und
betriebsfertig anzuschliessen.
Einschl. Hauptabzweigklemme, N- und PE-Klemmstellen Klein-, Klemm-,  und Befestigungsmaterial.
Menge: 1,000 St

**2.2.1.1.30 UV-Wohnungen HW 5-reihig**
*** EP-Aufgliederung gefordert
UV-Wohnungen HW 5-reihig
Installationsverteiler 5-reihig für Hohlwandeinbau aus Kunststoff, nach DIN EN 61 439 Teil 3. Zum Einbau von Geräten bis 63 A mit 70 mm Einbautiefe nach Maßnorm DIN 43 880, Bemessungsspannung 400 V /50 Hz. Schutzart IP30, Schutzklasse II schutzisoliert. Bestehend aus Kunststoff-Mauerkasten mit serienmäßigem Leitungsabfang und ausbrechbaren Leitungseinführungsschiebern mit Schnappbefestigung mit integrierter Wasserwaage. Hohlwandbefestigung mit Schnellfixierungshebel, seitlich oder oben/unten montierbar. Geräteträger aus verzinktem Stahlblech, Hutschienen einzeln isoliert einbaubar. Geräteabdeckung aus Kunststoff mit 46 mm Geräteschlitz, Schnellverschlussbefestigung mit 90° Drehung, serienmäßig plombierbar. Verdrehbarer Blendrahmen mit Tür aus Stahlblech, pulverbeschichtet und eingebrannt, mit 15 mm Putzausgleich. Tür, frontbündig mit innenliegenden handbedienbaren Scharnieren. Türverschluss mit frontbündiger Griffmulde und selbsttätig zurückklappendem Griff. Türanschlag rechts oder links ohne Blendrahmendemontage. Serienmäßige Schaltplanbefestigung in der Tür, sowie integrierter seitlicher Leitungsführungskanal mit Kabelhalteklammern. Fingersichere PE/N-Klemme mit Stecktechnik in montagefreundlicher Schnapptechnik. N-Klemme für FI-Kreise serienmäßig.
Montage: Hohlwand
Anzahl der Schienen: 5
Anzahl Reihen: 5
Anzahl Felder: 1
Anzahl Module: 60
Höhe: 880,50 mm
Breite: 348 mm
Tiefe: 94,50 mm
Anzahl Schranktüren: 1
Werkstoff: Kunststoff
Schutzklasse: Schutzklasse II
Schließungstyp: Schnappverschluss

Bestückt mit:
  1 St  Überspannungsschutz Typ 2
  1 St  Hauptschalter
  2 St  FI 4-pol. 40A  0,03 A
  9 St  Leitungsschutzschalter 1-pol B 16A
  1 St  Leitungsschutzschalter 3-pol B 16A
  1 St  FI/LS 16A, 30mA

Die Verteilung ist kompl. zu liefern, montieren und
betriebsfertig anzuschliessen.
Einschl. Hauptabzweigklemme, N- und PE-Klemmstellen Klein-, Klemm-,  und Befestigungsmaterial.
Menge: 2,000 St

**2.2.1.1.40 Unterverteilung Heizung / PV**
*** EP-Aufgliederung gefordert
Unterverteilung Heizung / PV
Verteiler zur aufputz Wandmontage.
Abmessungen des Schrankes
Schutzart IP44, Schutzklasse II

Bestehend aus:
  1 St  Schrankgehäuse

- Verteilerfeld bestückt mit:
  1  St  Hauptschalter 63A
  3  St  Sicherungs-Lasttrennschalter Neozed
  35A D02  3-pol. inkl. Sicherungen
  1  St  FI 3-pol. 40A  0,3 A, Typ A
  1  St  Leitungsschutzautomat 1-pol C 32A
  1  St  Drehstromzähler (REG), MID, 63A
  1  St  FI 3-pol. 40A  0,1 A, Typ B
  1  St  FI 3-pol. 40A  0,03 A, Typ A
  1  St  Leitungsschutzautomat 1-pol C 20A
  1  St  Leitungsschutzautomat 1-pol B 13A
  2  St  Leitungsschutzautomat 1-pol B 16A
  3  St  Relais 230V 2W, 16A

Alle Abgänge werden über Abzweigklemmen  im oberen Bereich des Schrankes geführt. Die Klemmen und deren Anschluss sind mit einzukalkulieren.

Die Zähler- und Verteilungsschränke sind vorverdrahtet und kompl. zu liefern, montieren und betriebsfertig anzuschließen.
Einschl. evtl. benötigter Verbindungsätze, Sicherungseinsätze, Sammelschienenverbinder, Kabelrangierkanälen, Klein-, Klemm- und Befestigungsmaterialien

liefern und betriebsbereit montieren
Menge: 1,000 St

**2.2.1.1.50 Multimedia Hohlwandverteiler**
*** EP-Aufgliederung gefordert
Multimedia Hohlwandverteiler
Multimedia Hohlwandverteiler, 5-reihig, mit
geschlitzter Kunststofftür
Installationskleinverteiler für Hohlwandeinbau aus Kunststoff nach DIN VDE 0603/1 und DIN 43871. Bemessungsspannung 400 V/ 50 Hz. Schutzart IP30, Schutzklasse II, schutzisoliert. Bestehend aus Kunststoff-Mauerkasten mit serienmäßigem Leitungsabfang und ausbrechbaren Leitungseinführungsschieber mit Schnappbefestigung sowie integrierter Wasserwaage. Hohlwandbefestigung mit Schnellfixierungshebel, seitlich oder oben / unten montierbar. Verdrehbarer Blendrahmen mit Lüftungstür aus Stahlblech mit geschlitztem Kunststoffeinsatz für ein besseres WLAN-Signal, pulverbeschichtet und eingebrannt mit 15 mm Putzausgleich. Lüftungstür, frontbündig mit innenliegenden handbedienbaren Scharnieren. Türverschluss mit frontbündiger Griffmulde und selbsttätig zurückklappendem Griff. Türanschlag rechts oder links ohne Blendrahmendemontage.
Inkl. Patchpanel 12-fach zur Aufnahme von unterschiedlichen Kommunikationsmodulen ist auf der DIN-Hutschiene isoliert aufgerastet. Für den geforderten Funktionspotentialausgleich nach DIN EN 50310 (VDE 0800-2-310) sind am Patch Panel 2 Schraubbefestigungen vorgesehen. Beschriftungsmöglichkeit mit beiliegendem Bezeichnungsstreifen zur Portbeschriftung. Segmentierte, gelochte Montageplatten aus verzinktem Stahlblech mit 3,2 mm Lochung sind vormontiert. Ein Universalhaltebügel kann für die schraublose Befestigung von VDI-Komponenten direkt auf dem Lochblech eingehängt werden. Die im Mauerkastenschieber integrierte Spannungsversorgung ist mit drei um 90° drehbaren Schutzkontaktsteckdosen bestückt. Über eine Anschlussklemme sind die Steckdosen direkt anschließbar. Die Steckdosen sind mit einer beiliegenden Schutzkontaktabdeckung zur Einhaltung der Schutzklasse II bestückbar. Ein Überspannungsschutzmodul Typ III kann direkt angeschlossen werden.
5-reihig
Höhe installiertes Produkt:  880 mm
Breite installiertes Produkt:  348 mm
Tiefe installiertes Produkt:  98 mm
RAL Farbnummer:  9010
Schutzart:  IP30
Schutzklasse:  Schutzklasse II
Anzahl Türen:  1

Die Verteilung ist kompl. zu liefern, montieren und
betriebsfertig anzuschliessen.
Einschl. Klein-, Klemm-,  und Befestigungsmaterial
Menge: 3,000 St

**2.2.1.1.60 RJ45 Modul zum Einbau in o.g. Multimediaverteiler**
RJ45 Modul zum Einbau in o.g. Multimediaverteiler
Geschirmtes E-DAT Modul (Buchse) nach Kategorie 6 A, geprüfte Ausführung für Datenübertragungsraten bis 10 GBit geeignet nach IEEE 802.3an. Metallgehäuse aus Zinkdruckguss, Zugentlastung mit Kabelbinder am Modul und Kabelzuführung 180°.
Höhe: 20 mm
Breite: 15,00 mm
Tiefe: 50 mm

liefer und in o.g. Multimediavertiler montieren
Menge: 8,000 St

**2.2.1.1.70 LSA-Verteilerkasten Aufputz 20 DA**
LSA-Verteilerkasten Aufputz 20 DA
Aufputz -Verteilerkasten für strukturiertes Kabelmanagement für Telekommunikations- und Datenverkabelung
mind. 20 DA
Wand-/Aufputzmontage
Inkl. LSA-Plus-Leisten

Auflegen und beschriften der bereitgestellten Leitungen
Dokumentation und Belegungsliste
Einschl. Ablängen, Abisolieren und Anschliessen, der Leitungen. Inkl. Klein- und Befestigungsmaterialien.
liefern und betriebsbereit montieren
Menge: 1,000 St

**2.2.1.1.80 Router LTE**
LTE-Router
mit integrierter DHCP-Server zur automatischen IP-Adressvergabe.
Gerät mit integriertem LTE-Modem, automatischer Netzbandwahl sowie Anschlussmöglichkeit für externe Mobilfunkantennen: 2 x SMA-Buchse
Mit mind. 4 x RJ45 Port
Betriebsart: Router/NAT
Stromversorgung
Kompakte Bauform zur Wand- oder Tischmontage
CE-Kennzeichnung

Lieferung, Anschluss, Grundkonfiguration (DHCP-Bereich, LAN-Subnetz, Admin-Zugang) sowie Funktionsprüfung
Menge: 1,000 St

**2.2.1.1.90 LTE-Antenne**
*** Bedarfsposition ohne GB
LTE-Antenne
breitbandigen Außenantenne für LTE/5G-Mobilfunkempfang
Antenne mit 2×2 MIMO-Funktion
omnidirektionalen Eigenschaften
 Frequenzbereich ca. 698–4200 MHz
Witterungsbeständiges Gehäuse zur Außenmontage
inkl. Montagezubehör
Inkl. 2 x Kabel mit Stecker SMA/SMA Länge 10m

liefern und betriebsbereit montieren
Menge: 1,000 St

*Hinweis: Vorbemerkung zu den nachfolgenden Einzelkomponenten*
Vorbemerkung zu den nachfolgenden Einzelkomponenten
Die nachfolgend aufgeführten Geräte und Einbaukomponenten sind zum Einbau in die zuvor beschriebenen Niederspannungsverteilungen vorgesehen.
In die angebotenen Einheitspreise sind neben der reinen Lieferung und Montage der Geräte folgende Leistungen anteilig einzukalkulieren:
Die komplette systemgerechte Verdrahtung innerhalb des Verteilers, inklusive aller erforderlichen Leitungsquerschnitte, Aderendhülsen und Kennzeichnungen.
Alle notwendigen Reihenklemmen für den Feldgeräteanschluss sowie die erforderlichen Brückungen und Potenzialverteilungen.
Die Komponenten sind als betriebsfertige Einheit in die Gesamtanlage zu integrieren.

**2.2.1.1.100 Sicherungs-Lasttrennschalter Neozed 35A-63A D02 3-pol. inkl. Sicherungen**
*** EP-Aufgliederung gefordert
Sicherungs-Lasttrennschalter Neozed 35A-63A D02  3-pol. inkl. Sicherungen
Einsätze 35A
Einschl. Ablängen, Abisolieren und Verdrahten
liefern und betriebsbereit montieren
Menge: 1,000 St

**2.2.1.1.110 FI 40 A/ 3-pol., 30 mA**
*** EP-Aufgliederung gefordert
FI 40 A/ 3-pol., 30 mA
Fehlerstromschutzschalter 40 A/ 3-pol., Fehlerstrom 30 mA.

Einschl. Ablängen, Abisolieren und Verdrahten
liefern und betriebsbereit montieren
Menge: 1,000 St

**2.2.1.1.120 FI-LS B16A/ 1-pol., 30 mA**
*** EP-Aufgliederung gefordert
FI-LS B16A/ 1-pol., 30 mA
Fehlerstromschutzschalter FI-LS B16A/ 1+N,
Fehlerstrom 30 mA.

Einschl. Ablängen, Abisolieren und Verdrahten
liefern und betriebsbereit montieren
Menge: 1,000 St

**2.2.1.1.130 Leitungsschutzschalter 1-pol., B 16 A**
*** EP-Aufgliederung gefordert
Leitungsschutzschalter 1-pol.,  B 16 A
Einschl. Ablängen, Abisolieren und Verdrahten
liefern und betriebsbereit montieren
Menge: 4,000 St

**2.2.1.1.140 Leitungsschutzschalter 3-pol., B 25 A**
*** EP-Aufgliederung gefordert
Leitungsschutzschalter 3-pol.,  B 25 A

Einschl. Ablängen, Abisolieren und Verdrahten
liefern und betriebsbereit montieren
Menge: 1,000 St

###### 2.2.1.2 Rohinstallation

*Hinweis: Technische Vorbemerkung Installationsgeräte*
Technische Vorbemerkung Installationsgeräte
Alle Installationsgeräte müssen das VDE-Zeichen
besitzen. Vor Bestellung und Montage sind die
Installationsgeräte- und Materialien mit der
Bauleitung abzustimmen. In den Einheitspreisen sind
alle Schalterabzweigdosen mit den notwendigen
Klemmen, das Einsetzen der Dosen mit einer
Zementmischung einzukalkulieren. Gips als
Befestigungsmaterial ist nicht zugelassen. Das
Verklemmen der jeweiligen Schaltungen ist ebenfalls
mit einzurechnen. Leiterverbindungen sind nur in
geeigneten, an die Leitungsinstallation angepasste Dosen herzustellen.
Beim Schalterprogramm sind die Abdeckungen, Wippen,
Einzel- und Kombinationsrahmen in die Einheitspreise
mit einzukalkulieren.

**2.2.1.2.10 PVC-Kabel, Typ: NYM-J- 3x1,5 mm2**
*** EP-Aufgliederung gefordert
PVC-Kabel, Typ: NYM-J- 3x1,5 mm2
nach DIN VDE 0281, in Teillängen liefern und in separat
ausgeschriebene Wandschlitze, Schutzrohre, Kanäle, Kabelgräben, sonstige Tragsysteme, an Betondecken oder auf Filigrandecke verlegen.

Einschl. Befestigungsmaterial.
liefern, verlegen und befestigen
Menge: 380,000 lfdm

**2.2.1.2.20 wie vor beschrieben, jedoch Typ: NYM-J- 5x1,5 mm2**
*** EP-Aufgliederung gefordert
wie vor beschrieben, jedoch Typ: NYM-J- 5x1,5 mm2

liefern, verlegen und befestigen
Menge: 925,000 lfdm

**2.2.1.2.30 wie vor beschrieben, jedoch Typ: NYM-J- 5x2,5 mm2**
*** EP-Aufgliederung gefordert
wie vor beschrieben, jedoch Typ: NYM-J- 5x2,5 mm2

liefern, verlegen und befestigen
Menge: 100,000 lfdm

**2.2.1.2.40 wie vor beschrieben, jedoch Typ: NYM-J- 3x2,5 mm2**
*** EP-Aufgliederung gefordert
wie vor beschrieben, jedoch Typ: NYM-J- 3x2,5 mm2

liefern, verlegen und befestigen
Menge: 1100,000 lfdm

**2.2.1.2.50 wie vor beschrieben, jedoch Typ: NYM-J- 5x4 mm2**
*** EP-Aufgliederung gefordert
wie vor beschrieben, jedoch Typ: NYM-J- 5x4 mm2

liefern, verlegen und befestigen
Menge: 2,000 lfdm

**2.2.1.2.60 wie vor beschrieben, jedoch Typ: NYM-J- 5x6 mm2**
*** EP-Aufgliederung gefordert
wie vor beschrieben, jedoch Typ: NYM-J- 5x6 mm2

liefern, verlegen und befestigen
Menge: 2,000 lfdm

**2.2.1.2.70 wie vor beschrieben, jedoch Typ: NYM-J- 5x10 mm2**
*** EP-Aufgliederung gefordert
wie vor beschrieben, jedoch Typ: NYM-J- 5x10 mm2

liefern, verlegen und befestigen
Menge: 60,000 lfdm

**2.2.1.2.80 wie vor beschrieben, jedoch Typ: NYM-J- 5x35mm2**
*** EP-Aufgliederung gefordert
wie vor beschrieben, jedoch Typ: NYM-J- 5x35 mm2

liefern, verlegen und befestigen
Menge: 20,000 lfdm

**2.2.1.2.90 wie vor beschrieben, jedoch Typ: NYM-J- 1x6 mm2**
*** EP-Aufgliederung gefordert
wie vor beschrieben, jedoch Typ: NYM-J- 1x6 mm2
Erdungsleitung

liefern, verlegen und befestigen
Menge: 40,000 lfdm

**2.2.1.2.100 wie vor beschrieben, jedoch Typ: NYM-J- 1x16 mm2**
*** EP-Aufgliederung gefordert
wie vor beschrieben, jedoch Typ: NYM-J- 1x16 mm2
Erdungsleitung

liefern, verlegen und befestigen
Menge: 10,000 lfdm

**2.2.1.2.110 wie vor beschrieben, jedoch Typ: NYY-J- 1x16 mm2**
*** EP-Aufgliederung gefordert
wie vor beschrieben, jedoch Typ: NYY-J- 1x16 mm2
Erdungsleitung

liefern, verlegen und befestigen
Menge: 40,000 lfdm

**2.2.1.2.120 wie vor beschrieben, jedoch Typ: NYY-J- 3x1,5mm2**
*** EP-Aufgliederung gefordert
wie vor beschrieben, jedoch Typ: NYY-J- 3x1,5mm2
in Teillängen liefern und im Außenbereich verlegen
Typ:  NYY-J  3 x 1,5 mm²

Verlegen im Bauseits erstellten Kabelgraben.
liefern und verlegen
Menge: 40,000 lfdm

**2.2.1.2.130 wie vor beschrieben, jedoch Typ: NYY-J- 3x2,5mm2**
*** EP-Aufgliederung gefordert
wie vor beschrieben, jedoch Typ: NYY-J- 3x2,5mm2
in Teillängen liefern und im Außenbereich verlegen
Typ:  NYY-J  3 x 2,5 mm²

Verlegen im Bauseits erstellten Kabelgraben.
liefern und verlegen
Menge: 10,000 lfdm

**2.2.1.2.140 wie vor beschrieben, jedoch Typ: NYY-J- 5x1,5mm2**
*** EP-Aufgliederung gefordert
wie vor beschrieben, jedoch Typ: NYY-J- 5x1,5mm2
in Teillängen liefern und im Außenbereich verlegen
Typ:  NYY-J  5 x ,5 mm²

Verlegen im Bauseits erstellten Kabelgraben.
liefern und verlegen
Menge: 130,000 lfdm

**2.2.1.2.150 wie vor beschrieben, jedoch Typ: NYY-J- 7x1,5mm2**
*** EP-Aufgliederung gefordert
wie vor beschrieben, jedoch Typ: NYY-J- 7x1,5mm2
in Teillängen liefern und im Außenbereich verlegen
Typ:  NYY-J  7 x ,5 mm²

Verlegen im Bauseits erstellten Kabelgraben.
liefern und verlegen
Menge: 20,000 lfdm

**2.2.1.2.160 wie vor beschrieben, jedoch Typ: NYY-J- 5x2,5mm2**
*** EP-Aufgliederung gefordert
wie vor beschrieben, jedoch Typ: NYY-J- 5x2,5mm2
in Teillängen liefern und im Außenbereich verlegen
Typ:  NYY-J  5 x 2,5 mm²

Verlegen im Bauseits erstellten Kabelgraben.
liefern und verlegen
Menge: 10,000 lfdm

**2.2.1.2.170 wie vor beschrieben, jedoch Typ: NYY-J- 5x4mm2**
*** EP-Aufgliederung gefordert
wie vor beschrieben, jedoch Typ: NYY-J- 5x4mm2
in Teillängen liefern und im Außenbereich verlegen
Typ:  NYY-J  5 x 4 mm²

Verlegen im Bauseits erstellten Kabelgraben.
liefern und verlegen
Menge: 30,000 lfdm

**2.2.1.2.180 wie vor beschrieben, jedoch Typ: NYY-J- 5x6mm2**
*** EP-Aufgliederung gefordert
wie vor beschrieben, jedoch Typ: NYY-J- 5x6mm2
in Teillängen liefern und im Außenbereich verlegen
Typ:  NYY-J  5 x 6 mm²

Verlegen im Bauseits erstellten Kabelgraben.
liefern und verlegen
Menge: 90,000 lfdm

**2.2.1.2.190 wie vor beschrieben, jedoch Typ: NYY-J- 5x10 mm2**
*** EP-Aufgliederung gefordert
wie vor beschrieben, jedoch Typ: NYY-J- 5x10 mm2
Erdungsleitung

liefern, verlegen und befestigen
Menge: 15,000 lfdm

**2.2.1.2.200 wie vor beschrieben, jedoch Typ: NYY-J- 5x16 mm2**
*** EP-Aufgliederung gefordert
wie vor beschrieben, jedoch Typ: NYY-J- 5x16 mm2
Erdungsleitung

liefern, verlegen und befestigen
Menge: 10,000 lfdm

**2.2.1.2.210 wie vor beschrieben, jedoch Netzwerkleitung KAT 7 simplex**
*** EP-Aufgliederung gefordert
wie vor beschrieben, jedoch Netzwerkleitung KAT 7 simplex
Das Kabel wird in Leerrohr verlegt.
Bei der Verlegung ist darauf zu achten, dass das Kabel
knickfrei und ohne mechanische Schäden verlegt wird.
Typ: Netzwerkleitung KAT 7 simplex

liefern, verlegen und befestigen
Menge: 60,000 lfdm

**2.2.1.2.220 wie vor beschrieben, jedoch Netzwerk-Erdeitung KAT 7 simplex**
*** EP-Aufgliederung gefordert
wie vor beschrieben, jedoch Netzwerk-Erdleitung KAT 7 simplex
Das Kabel wird in Leerrohr verlegt.
Bei der Verlegung ist darauf zu achten, dass das Kabel
knickfrei und ohne mechanische Schäden verlegt wird.
Typ: Netzwerk-Erdleitung KAT 7 simplex

liefern, verlegen und befestigen
Menge: 90,000 lfdm

**2.2.1.2.230 wie vor beschrieben, jedoch Netzwerkleitung KAT 7 duplex**
*** EP-Aufgliederung gefordert
wie vor beschrieben, jedoch Netzwerkleitung KAT 7 duplex
Das Kabel wird in Leerrohr verlegt.
Bei der Verlegung ist darauf zu achten, dass das Kabel
knickfrei und ohne mechanische Schäden verlegt wird.
Typ: Netzwerkleitung KAT 7 duplex

liefern, verlegen und befestigen
Menge: 10,000 lfdm

**2.2.1.2.240 wie vor beschrieben, jedoch Typ: J-Y(St)Y 2x2x0,8 mm**
*** EP-Aufgliederung gefordert
wie vor beschrieben, jedoch Typ: J-Y(St)Y 2x2x0,8 mm

liefern, verlegen und befestigen
Menge: 80,000 lfdm

**2.2.1.2.250 wie vor beschrieben, jedoch Typ: J-Y(St)Y 4x2x0,8 mm**
*** EP-Aufgliederung gefordert
wie vor beschrieben, jedoch Typ: J-Y(St)Y 4x2x0,8 mm

liefern, verlegen und befestigen
Menge: 240,000 lfdm

**2.2.1.2.260 wie vor beschrieben, jedoch Typ: A-2Y(L)2Y2×2×0,6mm**
*** EP-Aufgliederung gefordert
wie vor beschrieben, jedoch Typ: A-2Y(L)2Y2×2×0,6mm

liefern, verlegen und befestigen
Menge: 40,000 lfdm

**2.2.1.2.270 wie vor beschrieben, jedoch Typ: A-2Y(L)2Y2×2×0,8mm**
*** EP-Aufgliederung gefordert
wie vor beschrieben, jedoch Typ: A-2Y(L)2Y2×2×0,8mm

liefern, verlegen und befestigen
Menge: 30,000 lfdm

**2.2.1.2.280 Betonkabell 3x1,5mm², Betoninstallation**
*** EP-Aufgliederung gefordert
Betonkabell  3x1,5mm², Betoninstallation
in Teillängen liefern und verlegen
Typ:  NI2XY-J  3 x 1,5 mm²

Verlegen parallel zu den Maurerarbeiten auf
Schaltafeln bzw. auf Filigrandecke. Einschl.
Erstellung der Durchführungen für die Kabel durch die
Schalung bzw. Filigrandecke, einschl. Befestigungsmaterialien.
liefern und verlegen
Menge: 150,000 lfdm

**2.2.1.2.290 Betonkabell 3x2,5mm², Betoninstallation**
*** EP-Aufgliederung gefordert
Betonkabell  3x2,5mm², Betoninstallation
in Teillängen liefern und verlegen
Typ:  NI2XY-J  3 x 2,5 mm²

Verlegen parallel zu den Maurerarbeiten auf
Schaltafeln bzw. auf Filigrandecke. Einschl.
Erstellung der Durchführungen für die Kabel durch die
Schalung bzw. Filigrandecke, einschl. Befestigungsmaterialien.
liefern und verlegen
Menge: 25,000 lfdm

**2.2.1.2.300 Betonkabell 5x1,5mm², Betoninstallation**
*** EP-Aufgliederung gefordert
Betonkabell  5x1,5mm², Betoninstallation
in Teillängen liefern und verlegen
Typ:  NI2XY-J  5 x 1,5 mm²

Verlegen parallel zu den Maurerarbeiten auf
Schaltafeln bzw. auf Filigrandecke. Einschl.
Erstellung der Durchführungen für die Kabel durch die
Schalung bzw. Filigrandecke, einschl. Befestigungsmaterialien.
liefern und verlegen
Menge: 150,000 lfdm

**2.2.1.2.310 Betonkabelll 5x2,5mm², Betoninstallation**
*** EP-Aufgliederung gefordert
Betonkabell  5x2,5mm², Betoninstallation
in Teillängen liefern und verlegen
Typ:  NI2XY-J  5 x 2,5 mm²

Verlegen parallel zu den Maurerarbeiten auf
Schaltafeln bzw. auf Filigrandecke. Einschl.
Erstellung der Durchführungen für die Kabel durch die
Schalung bzw. Filigrandecke, einschl. Befestigungsmaterialien.
liefern und verlegen
Menge: 25,000 lfdm

**2.2.1.2.320 Solar-Spezialkabel**
Solar-Spezialkabel
- 1x6 mm²
- UV-, ozon-, witterungs- und hydrolysebeständig
- flammwidrig nach VDE 0482-332-1-2,
  DIN EN 60332-1-2, IEC 60332-1
- sehr robuster und abriebfester Mantel
- kurzschlusssicher bis 200°C durch doppelte
  Isolation, Kurzschlusstemperatur 200°C / 5sek.
- RoHS-konform

Einschl. Ablängen-, Abisolieren- und Anschliessen der
Leitungen. Inkl. Stecker, Klein- und Befestigungsmaterial
liefern und betriebsbereit montieren
Menge: 100,000 lfdm

**2.2.1.2.330 Elektroinstallationsrohr, gewellt, 16mm**
*** EP-Aufgliederung gefordert
Elektroinstallationsrohr, gewellt, 16mm
biegsam, nach DIN EN 50086, Maße nach DIN EN 60423, nicht flammausbreitend, aus Polyolefin, einwandig,
Klassifizierungscode 2232, Druckfestigkeit leicht, Schlagfestigkeit leicht, Dauergebrauchs- und Installationstemp. min. -15°C bis max. +90°C.
Verlegen unter Putz, in Betonschalung bzw. auf
Rohdecke.
einschl. Befestigungsmaterialien.
Rohrgröße/Aussendurchmesser: 16 mm

In Teillängen, liefern, verlegen und befestigen
Menge: 100,000 lfdm

**2.2.1.2.340 Elektroinstallationsrohr, gewellt, 20mm**
*** EP-Aufgliederung gefordert
Elektroinstallationsrohr, gewellt, 20mm
wie vor beschrieben, jedoch Rohrgröße/Aussendurchmesser: 20mm

liefern, verlegen und befestigen
Menge: 200,000 lfdm

**2.2.1.2.350 Elektroinstallationsrohr, gewellt, 25mm**
*** EP-Aufgliederung gefordert
Elektroinstallationsrohr, gewellt, 25mm
wie vor beschrieben, jedoch
Rohrgröße/Aussendurchmesser: 25mm

liefern, verlegen und befestigen
Menge: 300,000 lfdm

**2.2.1.2.360 Elektroinstallationsrohr, gewellt, 32mm**
*** EP-Aufgliederung gefordert
Elektroinstallationsrohr, gewellt, 32mm
wie vor beschrieben, jedoch
Rohrgröße/Aussendurchmesser: 32mm

liefern, verlegen und befestigen
Menge: 100,000 lfdm

**2.2.1.2.370 Elektroinstallationsrohr, gewellt, 40mm**
*** EP-Aufgliederung gefordert
Elektroinstallationsrohr, gewellt, 40mm
wie vor beschrieben, jedoch
Rohrgröße/Aussendurchmesser: 40mm

liefern, verlegen und befestigen
Menge: 50,000 lfdm

**2.2.1.2.380 Elektroinstallationsrohr, gewellt, 25mm, UV-beständig, schwarz**
*** EP-Aufgliederung gefordert
Elektroinstallationsrohr, gewellt, 25mm, UV-beständig, schwarz
biegsam, nach DIN EN 50086, Maße nach DIN EN 60423, nicht flammausbreitend, aus Polyolefin, einwandig,
Klassifizierungscode 2232, Druckfestigkeit leicht, Schlagfestigkeit leicht, Dauergebrauchs- und Installationstemp. min. -15°C bis max. +90°C.
Verlegen offen, aufputz
einschl. Befestigungsmaterialien.
Rohrgröße/Aussendurchmesser: 25 mm

In Teillängen, liefern, verlegen und befestigen
Menge: 15,000 lfdm

**2.2.1.2.390 Leerrohr für LWL, D=7**
Leerrohr für LWL, D=7
Wandstärke 1,5 mm
(Toleranzen: 7 mm +0,1; 1,5 mm +0,1)
Farbe weiß
CE-Kennzeichen und VDE-Prüfsiegel
Hochwertiges und nicht flammenausbreitendes Polyethylen
mit optimierten Gleitrippen innen und spezieller Eignung zum Einblasen/Einziehen hochwertiger Glasfaser-Kabel über große Längen
Berstdruck min. 50 bar
Prüfzeugnisse nach:
DIN EN 13501-1 (Brandverhalten von Bauprodukten)
DIN EN 61386-22  (VDE 0605, Anforderungen an Elektroinstallationsrohrsysteme)
DIN EN 60684-2  (Halogenfreiheit)
DIN EN 60332-1-2

System: gabocom
Mikrorohr  indoor Æ 7

In Teillängen, liefern, beschriften, verlegen und befestigen
Menge: 60,000 lfdm

**2.2.1.2.400 Elektroinstallationsrohr, gewellt, 20mm mit Zugdraht**
*** EP-Aufgliederung gefordert
Elektroinstallationsrohr, gewellt, 20mm mit Zugdraht
biegsam, nach DIN EN 50086, Maße nach DIN EN 60423, nicht flammausbreitend, aus Polyolefin, einwandig,
Klassifizierungscode 2232, Druckfestigkeit leicht, Schlagfestigkeit leicht, Dauergebrauchs- und Installationstemp. min. -15°C bis max. +90°C.
Verlegen unter Putz, in Betonschalung bzw. auf
Rohdecke.
einschl. Befestigungsmaterialien.
Rohrgröße/Aussendurchmesser: 20 mm

In Teillängen, liefern, verlegen und befestigen
Menge: 35,000 lfdm

**2.2.1.2.410 Elektroinstallationsrohr, gewellt, 25mm mit Zugdraht**
*** EP-Aufgliederung gefordert
Elektroinstallationsrohr, gewellt, 25mm mit Zugdraht
biegsam, nach DIN EN 50086, Maße nach DIN EN 60423, nicht flammausbreitend, aus Polyolefin, einwandig,
Klassifizierungscode 2232, Druckfestigkeit leicht, Schlagfestigkeit leicht, Dauergebrauchs- und Installationstemp. min. -15°C bis max. +90°C.
Verlegen unter Putz, auf Kabelrinnen / -steigleitern, in Betonschalung bzw. auf Rohdecke.
einschl. Befestigungsmaterialien.
Rohrgröße/Aussendurchmesser: 25 mm

In Teillängen, liefern, verlegen und befestigen
Menge: 220,000 lfdm

**2.2.1.2.420 Elektroinstallationsrohr, gewellt, 40mm mit Zugdraht**
Elektroinstallationsrohr, gewellt, 40mm mit Zugdraht
Kabelschutzrohr, in Farbe schwarz,Verbundbauweise mit optimierter Innenhaut für den schnellen Kabeleinzug.
Mit Einzugsschnur geliefert.
Farbe schwarz
Außendurchmesser 40 mm
Innendurchmesser 32 mm

In Teillängen, liefern, verlegen und befestigen
Menge: 25,000 lfdm

**2.2.1.2.430 Endstopfen für Leerrohr Ø 7 mm**
Endstopfen für Leerrohr Ø 7 mm
-  Halogenfrei und schwer entflammbar
-  Gas- und wasserdicht
-  Zugfest = 200 N
-  Lösbar nach Entfernen des Sicherungsringes
-  Berstdruck mind. 30 bar
-  Prüfzeugnisse nach:
DIN EN 13501-1 (Brandverhalten von Bauprodukten)
DIN EN 60684-2 (Halogenfreiheit)
DIN EN 61386-22  (VDE 0605, Anforderungen an Elektroinstallationsrohrsysteme)
DIN EN 60332-1-2

Endstopfen indoor für Mikro-Rohr Æ 7 mm

liefern, verlegen und befestigen
Menge: 6,000 St

**2.2.1.2.440 Endstopfen für Leerrohr M25**
Endstopfen für Leerrohr M25
-  Halogenfrei und schwer entflammbar
-  Gas- und wasserdicht
-  Zugfest = 200 N
-  Lösbar nach Entfernen des Sicherungsringes
-  Berstdruck mind. 30 bar
-  Prüfzeugnisse nach:
DIN EN 13501-1 (Brandverhalten von Bauprodukten)
DIN EN 60684-2 (Halogenfreiheit)
DIN EN 61386-22  (VDE 0605, Anforderungen an Elektroinstallationsrohrsysteme)
DIN EN 60332-1-2

Endstopfen für Leerrohr M25

liefern, verlegen und befestigen
Menge: 6,000 St

**2.2.1.2.450 Unterputz-Gerätedose, tief**
Unterputz-Gerätedose, tief
unter Putz, montieren
(Bohrung siehe Titel  Wanddurchbrüche)

liefern, montieren und befestigen
Menge: 280,000 St

**2.2.1.2.460 Unterputz-Gerätedose, tief, luftdicht**
Unterputz-Gerätedose, tief, luftdicht
unter Putz, montieren
(Bohrung siehe Titel  Wanddurchbrüche)
für die Installation in den Außenwänden

liefern, montieren und befestigen
Menge: 125,000 St

**2.2.1.2.470 Unterputz-Gerätedose**
Unterputz-Gerätedose
unter Putz, montieren
(Bohrung siehe Titel  Wanddurchbrüche)

liefern, montieren und befestigen
Menge: 50,000 St

**2.2.1.2.480 Unterputz-Elektronikdose**
Unterputz-Elektronikdose
unter Putz, montieren
(Bohrung siehe Titel  Wanddurchbrüche)

liefern, montieren und befestigen
Menge: 18,000 St

**2.2.1.2.490 Hohlwand Gerätedose**
Hohlwand Gerätedose
Hohlwand Gerätedose, mit Geräteschrauben, h>=35 mm
Gerätedose, für Hohlwandinstallation,
nach DIN EN 60670/VDE 0606, aus Kunststoff,
Installationsöffnung Ø 60 mm, Einbauöffnung Ø 68 mm, Tiefe 35 mm, für Plattenstärke 7-28 mm, Kombinationsabstand 71 mm mit vollisolierten Verbindungsstutzen, mit 2 Schraubdomen und 2 Plus-Minus-Geräteschrauben,
Ausbrechöffnungen für NYM-Leitungen (4 x 3 x 1,5 mm²), Schutzart IP 30 nach DIN EN 60529, flammwidrig nach DIN EN 60695 bis 850° C, für Hohlwandinstallation,

Einschl. Erstellung der Rohreinführungen, Bohrung mit Hohlwandfräser, Durchm. 68 mm und Entsorgung der Bohrkerne.

liefern und montieren
Menge: 20,000 St

**2.2.1.2.500 Hohlwand Geräte-Verbindungsdose, 62 mm, luftdicht**
Hohlwand Geräte-Verbindungsdose, 62 mm, luftdicht
Hohlwand Geräte-Verbindungsdose, luftdicht, mit Geräteschrauben, Tiefe 62 mm
nach DIN EN 60670/VDE 0606 und DIN 49073, aus Kunststoff, luftdichte Ausführung nach DIN 18015-5,
Installationsöffnung Ø 60 mm, Einbauöffnung Ø 68 mm, Tiefe 62 mm, für Plattenstärke 7-40 mm, Kombinationsabstand 71 mm mit vollisolierten Verbindungsstutzen, mit 2 Plus-Minus-Geräteschrauben,
Einführung  Ø 20/25 mm (2 x Ø 20/25 mm, 3 x 3 x 1,5 mm², 3 x 3 x 2,5 mm² bzw. 5 x 1,5 mm², 1 x 5 x 2,5 mm² bzw. 7 x 1,5 mm²)
Schutzart IP 30 nach DIN EN 60529,
flammwidrig nach DIN EN 60695 bis 850° C, für Hohlwandinstallation

Fabrikat der Planung:
Fabrikat: Kaiser
Artikelnr. : 9264-22

oder gleichwertig: '....................'

Einschl. Erstellung der Rohreinführungen, Bohrung mit Hohlwandfräser, Durchm. 68 mm und Entsorgung der Bohrkerne.

liefern und montieren
Menge: 5,000 St

**2.2.1.2.510 Brandschutz Geräte-Verbindungsdose**
Brandschutz Geräte-Verbindungsdose
Installationsort: Wohnungstrennwände
Brandschutzwände F30 - F90
Brandschutz Geräte-Verbindungsdose für Brandschutzwände F30-F120 bzw. EI30-EI120/F30-B-F60-B, Brandschutzdose Hohlwand, Ausführung als Geräte-Verbindungsdose nach DIN EN 60670/VDE 0606 und DIN 49073, aus Kunststoff, für Brandschutzwände F30-F120 bzw. EI30-EI120, für Brandschutzwände in Holzrahmen- oder Holztafelbauweise F30-B-F60-B, für Installationsschächte und Installationskanäle I30-I90, Verwendbarkeitsnachweis: DIBT-Zulassung Z-19.21-1788, mit Schallschutzfunktion bis zu einem Schalldämmmaß von 77dB, Installationsöffnung Ø 60 mm, Einbauöffnung Ø 74 mm, Kombinationsabstand 71 mm durch Abtrennen des vorgeprägten Halterandes, Kombination mit vollisolierten Verbindungsstutzen, Tiefe 54,5 mm, für Plattenstärke 7-40 mm, mit 2 Schraubdomen und 2 Plus-Minus-Geräteschrauben, Einführungsmarkierungen für 4 NYM-Leitungen, je 4 Leitungseinführungen 3 x 1,5 mm², 3 x 2,5 mm² bzw. 5 x 1,5 mm² oder 2 Leitungseinführungen 5 x 2,5 mm² bzw. 7 x 1,5 mm², Schutzart IP 30 nach DIN EN 60529, flammwidrig nach DIN EN 60695 bis 850° C, halogenfrei nach DIN VDE 0604-2-100, für Hohlwandinstallation,

Fabrikat der Planung:
Fabrikat:  Kaiser
Typ:  9464-01

oder gleichwertig: '....................'

Einschl. Erstellung der Rohreinführungen, Bohrung mit Hohlwandfräser, Durchm. 68 mm und Entsorgung der Bohrkerne.

liefern und montieren
Menge: 5,000 St

**2.2.1.2.520 Brandschutzabschottung (Wand/Decke), Schaum, 15 x 15 cm**
*** EP-Aufgliederung gefordert
Brandschutzabschottung (Wand/Decke), Schaum, 15 x 15 cm
Kabel-/Kombiabschottung aus 2-Komponenten-Schaum zur Ausführung von Abschottungen in massiven Wänden und Decken. Nach Aushärtung muss der Brandschutzschaum verrottungsfest, alterungsbeständig und physiologisch unbedenklich sein. Eine zusätzliche Oberflächenbeschichtung ist nicht erforderlich.
Zugelassene Durchführung von Kabeln aller Art (Ausnahme Hohlleiterkabel), Kabeltragsysteme aus Stahl-, Aluminium- oder Kunststoffprofilen, Rohre aus Stahl oder Kupfer sowie diversen Kunststoffen.
Feuerwiderstandsdauer: EI 30 bis EI 120 nach EN 1366-3
Wandtyp: Gebäudetrennwand Holzrahmenbauwand F30
Deckentyp: Holzbalkendecke F30

Einschl. Übereinstimmungsbestätigung und
Ausführungsschild.

Abmessung: 15 x 15 cm

Komplett liefern und verarbeiten
Menge: 2,000 St

**2.2.1.2.530 Brandschutzabschottung (Wand/Decke), Schaum, 25 x 15 cm**
*** EP-Aufgliederung gefordert
Brandschutzabschottung (Wand/Decke), Schaum, 25 x 15 cm
wie vor beschrieben, jedoch

Abmessung: 25 x 15 cm

Komplett liefern und verarbeiten
Menge: 3,000 St

**2.2.1.2.540 Brandschutzabschottung (Wand/Decke), Schaum, 30 x 25 cm**
*** EP-Aufgliederung gefordert
Brandschutzabschottung (Wand/Decke), Schaum, 30 x 25 cm
wie vor beschrieben, jedoch

Abmessung: 30 x 25 cm

Komplett liefern und verarbeiten
Menge: 1,000 St

**2.2.1.2.550 Dichtungseinsatz Ø 150 mm, 13 Kabel 5-20mm**
Dichtungseinsatz Ø 150 mm, 13 Kabel 5-20mm
Ringraumdichtung Mehrfach-Dichtungseinsatz Pressringdichtung für Kernbohrung/Futterrohr 150mm

Dichtungseinsatz für 13 Kabel
mit Außendruchmesser 5-20mm

liefern, montieren und befestigen
Menge: 1,000 St

**2.2.1.2.560 Universal-Geräteträger für WDVS**
Universal-Geräteträger für WDVS
für Isolierstärke 80 - 160 mm
Universal-Geräteträger für die mechanisch sichere und wärmebrückenfreie Installation in gedämmten Außenwänden, Universal-Geräteträger aus Kunststoff, mit integrierter Dämmung, wärmebrückenfreie Ausführung nach DIN 18015-5, für die Installation in gedämmten Außenwänden, universelle Anschraubfläche 220x100 mm für Anbaugeräte oder bis zu 2 Gerätedosen nach DIN 60670 im Kombinationsabstand 71 mm, Dämmstärke 60-160 mm, einstellbar in 10 mm Schritten, erweiterbar mit Aufstockelement bis 360 mm, Schutzart IP 20 nach DIN EN 60529, flammwidrig nach DIN EN 60695 bis 650° C, halogenfrei nach DIN VDE 0604-2-100, für die Installation in gedämmten Fassaden, für Rohre M20/M25 und NYM-Leitungen (3 x 1,5 mm², 5 x 1,5 mm² bzw. 3 x 2,5 mm², 5 x 2,5 mm² bzw. 5 x 7,5 mm², Kleinspannung),

liefern, montieren und befestigen
Menge: 4,000 St

**2.2.1.2.570 Universal-Geräteträger mit Kombieinsatz**
Universal-Geräteträger mit Kombieinsatz
mit Steinwoll-Zuschnitt, für Isolierstärke 80 - 160 mm
Universal-Geräteträger mit Kombieinsatz für die mechanisch sichere und wärmebrückenfreie Installation in gedämmten Außenwänden,
Universal-Geräteträger mit Kombieinsatz aus Kunststoff, mit integrierter Dämmung, wärmebrückenfreie Ausführung nach DIN 18015-5, für die Installation in gedämmten Außenwänden, variabler Einbau von Geräten 1-fach bis 3-fach im Kombinationsabstand 71 mm, Dämmstärke 60-160 mm, einstellbar in 10 mm Schritten, erweiterbar mit Aufstockelement bis 360 mm, Schutzart IP 20 nach DIN EN 60529, flammwidrig nach DIN EN 60695 bis 650° C, halogenfrei nach DIN VDE 0604-2-100, für die Installation in gedämmten Fassaden, für Rohre M20/M25 und NYM-Leitungen (3 x 1,5 mm², 5 x 1,5 mm² bzw. 3 x 2,5 mm², 5 x 2,5 mm² bzw. 5 x 7,5 mm², Kleinspannung), mit 2 Schraubdomen je Geräteeinsatz

liefern, montieren und befestigen
Menge: 5,000 St

**2.2.1.2.580 Aufstockelement, für Univeral-Geräteträger**
Aufstockelement, für Univeral-Geräteträger
Aufstockmaß 10 - 100 mm
Aufstockelement für Universal-Geräteträger für die mechanisch sichere und wärmebrückenfreie Installation in gedämmten Außenwänden, Aufstockelement, mit integrierter Dämmung, wärmebrückenfreie Ausführung nach DIN 18015-5, für die Installation in gedämmten Außenwänden,
Tiefe wird um 100 mm verlängert, einstellbar in 10 mm Schritten, Schutzart IP 20 nach DIN EN 60529, flammwidrig nach DIN EN 60695 bis 650° C,
halogenfrei nach DIN VDE 0604-2-100, für die Installation in gedämmten Fassaden, für Rohre M20/M25 und NYM-Leitungen (3 x 1,5 mm², 5 x 1,5 mm² bzw. 3 x 2,5 mm², 5 x 2,5 mm² bzw. 5 x 7,5 mm², Kleinspannung)

liefern, montieren und befestigen
Menge: 9,000 St

###### 2.2.1.3 Feininstallation

*Hinweis: Technische Vorbemerkung Installationsgeräte*
Technische Vorbemerkung Installationsgeräte
Alle Installationsgeräte müssen das VDE-Zeichen
besitzen. Vor Bestellung und Montage sind die
Installationsgeräte- und Materialien mit der
Bauleitung abzustimmen. In den Einheitspreisen sind bei Steinwänden, das Einsetzen der Dosen mit einer Zementmischung einzukalkulieren.
Klemmtechnik: In den Einheitspreisen ist das fachgerechte Verklemmen der Schaltungen mit schraublosen Verbindungsklemmen einzukalkulieren.
Leiterverbindungen: Verbindungen sind ausschließlich in dafür vorgesehenen Verbindungs- oder Gerätedosen herzustellen. Eine fliegende Verklemmung im Wandhohlraum ist unzulässig.
Leitungsführung: Bei der Einführung in die Dosen ist auf eine zugentlastete und bei Luftdichtheitsanforderungen absolut dichte Einführung der Leitungen zu achten.

Beim Schalterprogramm sind die Abdeckungen, Wippen,
Einzel- und Kombinationsrahmen in die Einheitspreise
mit einzukalkulieren.

*Hinweis: Fabrikat des Schalterprogramms Unterputz*
Fabrikat des Schalterprogramms Unterputz
Sämtliche Schalter, Steckdosen, Taster etc. sind von einem  Hersteller und einem Schalterprogramm anzubieten.
Fabrikat:  Gira
Typ:  E2
Farbe:  reinweiß

Sämtliche Einbauten sind inkl. Rahmen, Wippen, Zentralplatten, Zwischenringen, Netzwerkdosen etc. anzubieten.

**2.2.1.3.10 Schutzkontakt-Steckdose unter Putz**
*** EP-Aufgliederung gefordert
Schutzkontakt-Steckdose unter Putz
als Einzel- oder Kombimontage, montieren, komplett mit SCHUKO Steckdose 16 A 250 V ~ und Rahmenteil.

Einschl. Ablängen-, Abisolieren- und Anschliessen der
Leitungen. Inkl. Klein- und Befestigungsmaterial
liefern und betriebsbereit montieren
Menge: 173,000 St

**2.2.1.3.20 Schutzkontakt-Steckdose unter Putz, abschließbar**
*** EP-Aufgliederung gefordert
Schutzkontakt-Steckdose unter Putz, abschließbar
für Einzel- oder Kombimontage montieren, komplett mit Rahmenteil und Abdeckung.
mit erhöhtem Berührungsschutz

gleichschließend inkl. 2 Schlüssel

(Gerätedose und Bohrung sind separat ausgeschrieben)
Einschl. Ablängen, Abisolieren und Anschliessen, der Leitungen. Inkl. Klein- und Befestigungsmaterialien.
liefern und betriebsbereit montieren
Menge: 1,000 St

**2.2.1.3.30 Kontroll-Ausschalter unter Putz**
*** EP-Aufgliederung gefordert
Kontroll-Ausschalter unter Putz

als Einzel- oder Kombimontage, montieren, komplett mit Ausschalter, Wippe, Rahmenteil und Abdeckung.

Einschl. Ablängen-, Abisolieren- und Anschliessen der
Leitungen. Inkl. Klein- und Befestigungsmaterial
liefern und betriebsbereit montieren
Menge: 6,000 St

**2.2.1.3.40 Kontroll-Ausschalter unter Putz 2-polig**
*** EP-Aufgliederung gefordert
Kontroll-Ausschalter unter Putz 2-polig
als Einzel- oder Kombimontage, montieren, komplett mit Ausschalter, Wippe, Rahmenteil und Abdeckung.

Einschl. Ablängen-, Abisolieren- und Anschliessen der
Leitungen. Inkl. Klein- und Befestigungsmaterial
liefern und betriebsbereit montieren
Menge: 3,000 St

**2.2.1.3.50 Ausschalter unter Putz**
*** EP-Aufgliederung gefordert
Ausschalter unter Putz
als Einzel- oder Kombimontage, montieren, komplett mit Ausschalter, Wippe, Rahmenteil und Abdeckung.

Einschl. Ablängen-, Abisolieren- und Anschliessen der
Leitungen. Inkl. Klein- und Befestigungsmaterial
liefern und betriebsbereit montieren
Menge: 15,000 St

**2.2.1.3.60 Kreuzschalter unter Putz**
*** EP-Aufgliederung gefordert
Kreuzschalter unter Putz
als Einzel- oder Kombimontage, montieren, komplett mit Ausschalter, Wippe, Rahmenteil und Abdeckung.

Einschl. Ablängen-, Abisolieren- und Anschliessen der
Leitungen. Inkl. Klein- und Befestigungsmaterial
liefern und betriebsbereit montieren
Menge: 5,000 St

**2.2.1.3.70 Serienschalter unter Putz**
*** EP-Aufgliederung gefordert
Serienschalter unter Putz
als Einzel- oder Kombimontage, montieren, komplett mit Ausschalter, Wippe, Rahmenteil und Abdeckung.

Einschl. Ablängen-, Abisolieren- und Anschliessen der
Leitungen. Inkl. Klein- und Befestigungsmaterial
liefern und betriebsbereit montieren
Menge: 6,000 St

**2.2.1.3.80 Wechselschalter unter Putz**
*** EP-Aufgliederung gefordert
Wechselschalter unter Putz
als Einzel- oder Kombimontage, montieren, komplett mit Ausschalter, Wippe, Rahmenteil und Abdeckung.

Einschl. Ablängen-, Abisolieren- und Anschliessen der
Leitungen. Inkl. Klein- und Befestigungsmaterial
liefern und betriebsbereit montieren
Menge: 21,000 St

**2.2.1.3.90 Doppelwechselschalter unter Putz**
*** EP-Aufgliederung gefordert
Doppelwechselschalter unter Putz
als Einzel- oder Kombimontage, montieren, komplett mit Ausschalter, Wippe, Rahmenteil und Abdeckung.

Einschl. Ablängen-, Abisolieren- und Anschliessen der
Leitungen. Inkl. Klein- und Befestigungsmaterial
liefern und betriebsbereit montieren
Menge: 1,000 St

**2.2.1.3.100 Taster mit Klingelsymbol und Namensschild unter Putz**
Taster mit Klingelsymbol und Namensschild unter Putz
als Einzel- oder Kombimontage, montieren, komplett mit Rahmenteil mit Beschriftungsfeld, Taster und Wippe mit Symbol "Klingel".
Installationsort: Etagenruftaster Wohnungstüren im Treppenhaus

Einschl. Ablängen-, Abisolieren- und Anschliessen der
Leitungen sowie Klein- und Befestigungsmaterial
liefern und betriebsbereit montieren
Menge: 2,000 St

**2.2.1.3.110 Blinddose unter Putz**
*** EP-Aufgliederung gefordert
Blinddose unter Putz
mit Blindabdeckung, als Einzel- oder Kombimontage, montieren, komplett mit Zentralplatte, Rahmenteil und Abdeckung.

Einschl. Ablängen-, Abisolieren- und Anschliessen der
Leitungen. Inkl. Klein- und Befestigungsmaterial
liefern und betriebsbereit montieren
Menge: 3,000 St

**2.2.1.3.120 Jalousieschalter unter Putz**
Jalousieschalter unter Putz
als Einzel- oder Kombimontage, montieren, komplett mit Wippe 2fach mit Pfeilsymbol, Rahmenteil und Abdeckung.
Mit Speere gegen doppelseitiges Einschalten.
Elektrisch und mechansich verrigelt.

Einschl. Ablängen-, Abisolieren- und Anschliessen der
Leitungen. Inkl. Klein- und Befestigungsmaterial
liefern und betriebsbereit montieren
Menge: 26,000 St

**2.2.1.3.130 Raumtemperaturregler**
*** Bedarfsposition ohne GB
Raumtemperaturregler
als Einzel- oder Kombimontage, montieren, komplett mit, Rahmenteil und Abdeckung.

Raumtemperaturregler mit Display
Reinweiß glänzend
Inkl. Relaisschalteinsatz
Passend zum Schalterprogramm

Einschl. Ablängen-, Abisolieren- und Anschliessen der
Leitungen. Inkl. Klein- und Befestigungsmaterial
liefern und betriebsbereit montieren
Menge: 23,000 St

**2.2.1.3.140 Herdanschlussdose**
*** EP-Aufgliederung gefordert
Herdanschlussdose
unter Putz als Einzelmontage montieren, komplett mit Rahmenteil und Abdeckung.
Mit 5 Doppelklemmen 2,5 mm² für Schraub- und Krallenbefestigung als UP Ausführung für UP Dosen.

(Gerätedose und Bohrung sind separat ausgeschrieben)
Einschl. Ablängen-, Abisolieren- und Anschliessen der
Leitungen. Inkl. Klein- und Befestigungsmaterial
liefern und betriebsbereit montieren
Menge: 3,000 St

**2.2.1.3.150 Schutzkontakt-Steckdose mit Klappdeckel anthrazit**
*** EP-Aufgliederung gefordert
Schutzkontakt-Steckdose mit Klappdeckel anthrazit
als Einzelmontage, unter Putz montieren, komplett mit
Rahmenteil und Klappdeckel.
Wassergeschützt für Außenbereich IP 44
Ausführung: anthrazit

Einschl. Ablängen-, Abisolieren- und Anschliessen der
Leitungen sowie Befestigungsmaterial
liefern und betriebsbereit montieren
Menge: 3,000 St

*Hinweis: Schalterprogramm Aufputz aus einer Serie*
Schalterprogramm Aufputz
Einheitlich von einem Hersteller aus einer Serie

**2.2.1.3.160 Ausschalter, Feuchtraum, Aufputz**
*** EP-Aufgliederung gefordert
Ausschalter, Feuchtraum, Aufputz

Farbe: Gehäuse grau, Wippe Anthrazit

Einschl. Klein- und Befestigungsmaterial, Ablängen-, Abisolieren- und Anschliessen der Leitungen
liefern und betriebsbereit montieren
Menge: 1,000 St

**2.2.1.3.170 Ausschalter-Steckdosen-Kombination, senkrecht, Aufputz**
*** EP-Aufgliederung gefordert
Ausschalter-Steckdosen-Kombination, senkrecht, Aufputz
Farbe: Gehäuse grau, Wippe Anthrazit

Einschl. Klein- und Befestigungsmaterial, Ablängen-, Abisolieren- und Anschliessen der Leitungen
liefern und betriebsbereit montieren
Menge: 1,000 St

**2.2.1.3.180 Steckdose, Feuchtraum, Aufputz**
*** EP-Aufgliederung gefordert
Steckdose, Feuchtraum, Aufputz

Farbe: Gehäuse grau, Wippe Anthrazit

Einschl. Klein- und Befestigungsmaterial, Ablängen-, Abisolieren- und Anschliessen der Leitungen
liefern und betriebsbereit montieren
Menge: 3,000 St

**2.2.1.3.190 Steckdose, Feuchtraum, Aufputz 2-fach**
*** EP-Aufgliederung gefordert
Steckdose, Feuchtraum, Aufputz 2-fach

Farbe: Gehäuse grau, Wippe Anthrazit

Einschl. Klein- und Befestigungsmaterial, Ablängen-, Abisolieren- und Anschliessen der Leitungen
liefern und betriebsbereit montieren
Menge: 3,000 St

**2.2.1.3.200 Potentialausgleichsschiene**
*** EP-Aufgliederung gefordert
Potentialausgleichsschiene
VDE 0616, Teil 1, bis 100 A, feuerverzinkt,
Abdeckplatte plombierbar, Schiene für den
Anschluß von:
1 CU-Seil bis 50 mm2
1 Bandstahl bis 40 mm breit
1 Rundstahl bis 10 mm Durchmesser
6 CU-Leiter bis 16 mm2
komplett einschl. Befestigungsmaterialien

liefern und montieren
Menge: 1,000 St

**2.2.1.3.210 Luftdichtungsmanschette für luftdichte Ausführung 1-fach**
*** EP-Aufgliederung gefordert
Luftdichtungsmanschette für luftdichte Ausführung 1-fach

Ausführung gemäß DIN 18015-5,
dauerhaftes Abdichten bei Durchdringungen
von Leitungen durch luftdichte Schichten,
extrem starke Klebekraft,
Verarbeitungstemperatur ab -5° C, Temperaturbeständigkeit von -30° C bis +90° C, kurzzeitig bis +170° C,
UV-beständig, halogenfrei,
Leitungsmanschette Durchmesser 8 - 12 / 15 - 22 mm

liefern und betriebsbereit montieren
Menge: 9,000 St

**2.2.1.3.220 Luftdichtungsmanschette für luftdichte Ausführung 2-fach**
*** EP-Aufgliederung gefordert
Luftdichtungsmanschette für luftdichte Ausführung 2-fach

Ausführung gemäß DIN 18015-5,
dauerhaftes Abdichten bei Durchdringungen
von Leitungen durch luftdichte Schichten,
extrem starke Klebekraft,
Verarbeitungstemperatur ab -5° C, Temperaturbeständigkeit von -30° C bis +90° C, kurzzeitig bis +170° C,
UV-beständig, halogenfrei,
Doppel-Leitungsmanschette Durchmesser 8 - 12 / 15 - 22 mm

liefern und betriebsbereit montieren
Menge: 3,000 St

**2.2.1.3.230 Anschluss an bauseits gestellte Geräte bis 5x2,5m²**
*** EP-Aufgliederung gefordert
Anschluss an bauseits gestellte Geräte bis 5x2,5m²
Einschl. Einführen, Ablängen, Absetzen und
Abisolieren der Leitungen bzw. der Einzeladern
Einschl. Klemm- und Befestigungsmaterialien.

liefern und betriebsbereit montieren
Menge: 65,000 St

**2.2.1.3.240 Anschluss an bauseits gestellte Jalousiemotoren**
*** EP-Aufgliederung gefordert
Anschluss an bauseits gestellte Jalousiemotoren
Bauseits gelieferten Jalousiemotoren verdrahten und anschließen.
Inkl. Blindabdeckung für Gerätedose.
Einschl. Einführen, Ablängen, Absetzen und
Abisolieren der Leitungen bzw. der Einzeladern
Einschl. Klemm- und Befestigungsmaterialien

liefern und betriebsbereit montieren
Menge: 27,000 St

**2.2.1.3.250 Erdung Versorgungsleitungen**
*** EP-Aufgliederung gefordert
Erdung Versorgungsleitungen
Komplett, einschl. Erdungsbandschelle und benötigtem
Kleinmaterial.

liefern und montieren
Menge: 6,000 St

**2.2.1.3.260 Feuchtraum-Abzweigkasten 75x75mm**
*** EP-Aufgliederung gefordert
Feuchtraum-Abzweigkasten 75x75mm
auf Putz montieren und verklemmen. Mit selbstdichtenden
Einführungen und dazugehörigen Klemmenmaterial in wassergeschützter Ausführung aus Duroplast.
Maße:  75x75 mm

liefern, montieren und verklemmen
Menge: 3,000 St

**2.2.1.3.270 Feuchtraum-Abzweigkasten 100x100mm**
*** EP-Aufgliederung gefordert
Feuchtraum-Abzweigkasten 100x100mm
auf Putz montieren und verklemmen. Mit selbstdichtenden
Einführungen und dazugehörigen Klemmenmaterial in wassergeschützter Ausführung.
Maße: 100x100 mm

liefern, montieren und verklemmen
Menge: 6,000 St

**2.2.1.3.280 Installationskanal 100x60mm**
*** EP-Aufgliederung gefordert
Installationskanal 100x60mm
Installationskanal, grau, bestehend aus Unterteil und aufschnappbaren Deckel aus Hart-PVC.
Einschl. Kabelhalteklammern und Befestigungsmaterial.
Geeignet zum Einbau von Trennstegen, liefern und auf verlegefertigen Untergrund in Teillängen zu verlegen.
Größe: 100x60 mm

In Teillängen, liefern und montieren
Menge: 3,000 lfdm

**2.2.1.3.290 Installationskanal 200x60mm**
*** EP-Aufgliederung gefordert
Installationskanal 200x60mm
Installationskanal, grau, bestehend aus Unterteil und aufschnappbaren Deckel aus Hart-PVC.
Einschl. Kabelhalteklammern und Befestigungsmaterial.
Geeignet zum Einbau von Trennstegen, liefern und auf verlegefertigen Untergrund in Teillängen zu verlegen.
Größe: 200x60 mm

In Teillängen, liefern und montieren
Menge: 3,000 lfdm

**2.2.1.3.300 Stangenrohr 20mm Kunststoff**
*** EP-Aufgliederung gefordert
Stangenrohr 20mm Kunststoff
Elektro-Installationsrohr, Kunststoff-Stangenrohr,
nach DIN EN 50086, Maße nach DIN EN 60423, nicht
flammausbreitend, aus PVC-U, einwandig, glatt, starr,
angeformte Muffe, verlegen offen auf Putz, einschl.
Befestigungsschellen, Montage- und
Befestigungsmaterialien.
Aussendurchmesser: 20 mm

In Teillängen, liefern und montieren
Menge: 10,000 lfdm

**2.2.1.3.310 Stangenrohr 25mm Kunststoff**
Stangenrohr 25mm Kunststoff
Elektro-Installationsrohr, Kunststoff-Stangenrohr,
nach DIN EN 50086, Maße nach DIN EN 60423, nicht
flammausbreitend, aus PVC-U, einwandig, glatt, starr,
angeformte Muffe, verlegen offen auf Putz, einschl.
Befestigungsschellen, Montage- und
Befestigungsmaterialien.
Aussendurchmesser: 25 mm

In Teillängen, liefern und montieren
Menge: 20,000 lfdm

**2.2.1.3.320 Stangenrohr 32mm Kunststoff**
*** EP-Aufgliederung gefordert
Stangenrohr 32mm Kunststoff
Elektro-Installationsrohr, Kunststoff-Stangenrohr,
nach DIN EN 50086, Maße nach DIN EN 60423, nicht
flammausbreitend, aus PVC-U, einwandig, glatt, starr,
angeformte Muffe, verlegen offen auf Putz, einschl.
Befestigungsschellen, Montage- und
Befestigungsmaterialien.
Aussendurchmesser: 32 mm

In Teillängen, liefern und montieren
Menge: 10,000 lfdm

**2.2.1.3.330 Stangenrohr 40mm Kunststoff**
*** EP-Aufgliederung gefordert
Stangenrohr 40mm Kunststoff
Elektro-Installationsrohr, Kunststoff-Stangenrohr,
nach DIN EN 50086, Maße nach DIN EN 60423, nicht
flammausbreitend, aus PVC-U, einwandig, glatt, starr,
angeformte Muffe, verlegen offen auf Putz, einschl.
Befestigungsschellen, Montage- und
Befestigungsmaterialien.
Aussendurchmesser: 40 mm

In Teillängen, liefern und montieren
Menge: 10,000 lfdm

**2.2.1.3.340 Verteilerdose im Erdreich**
Verteilerdose im Erdreich
Verteilerdose  aus Kunststoff für den Einbau ins Erdreich. Vergussmasse: 2-Komponenten-Kohlenwasserstoffharz 275 ml. Mit sieben Leitungseinführungen mit Einsteckdichtungen für Kabel Ø 5 - 20 mm. 5 Anschlussklemmen 5-polig 0,2 bis 4 qmm. Schutzart IP 68.

liefern und montieren
Menge: 2,000 St

**2.2.1.3.350 Kabelrinne, 100mm**
*** EP-Aufgliederung gefordert
Kabelrinne, 100mm
in Teillängen liefern, aus Stahl, Korrosionsschutz: Verzinkt
Kante: eingerollte Kante zur Verstärkung und Kabelschutz, inkl erdung.
Materialstärke:  1,00 mm
Seitenhöhe:  60 mm
Breite:  100 mm
Lieferlänge:  3000 mm

Einschl. Systemgebundene Verbindungmaterial wie
Stoßstellenleisten, Längsverbinder, Endstücken,
anteiligem Montagezubehör, Abzweigen, Versprünge in
der Horizontalen und Vertikalen, Höhenversprünge für Unterzüge etc. sind anteilmäßig mit einzukalkulieren.

liefern und montieren
Menge: 3,000 lfdm

**2.2.1.3.360 Kabelrinne wie vor beschrieben, jedoch Breite: 200mm**
*** EP-Aufgliederung gefordert
Kabelrinne wie vor beschrieben, jedoch Breite: 200mm

liefern und montieren
Menge: 3,000 lfdm

**2.2.1.3.370 Kabelrinne wie vor beschrieben, jedoch Breite: 300mm**
*** EP-Aufgliederung gefordert
Kabelrinne wie vor beschrieben, jedoch Breite: 300mm

liefern und montieren
Menge: 3,000 lfdm

**2.2.1.3.380 Wandausleger, 110mm**
*** EP-Aufgliederung gefordert
Wandausleger, 110mm
aus Stahl, Verzinkt
Für vorbeschriebene Kabelbühnen,
Tragfähigkeit: 1,5 kN
Länge Ausleger  : 110 mm

Einschl. allen Befestigungs-, Verbindungs- und
Kleinmaterialien, Schrauben und Dübel
liefern und montieren
Menge: 2,000 St

**2.2.1.3.390 Wandausleger wie vor beschrieben, jedoch 210mm**
*** EP-Aufgliederung gefordert
Wandausleger wie vor beschrieben, jedoch 210mm

liefern und montieren
Menge: 2,000 St

**2.2.1.3.400 Wandausleger wie vor beschrieben, jedoch 310mm**
*** EP-Aufgliederung gefordert
Wandausleger wie vor beschrieben, jedoch 310mm

liefern und montieren
Menge: 2,000 St

**2.2.1.3.410 Deckenbefestigung 100mm**
Deckenbefestigung 100mm
für vorbescheibene Kabelbühnen 100mm
Länge des Hängestiels 200 mm

Inkl. Klein- und Befestigungsmaterial
liefern und montieren
Menge: 2,000 St

**2.2.1.3.420 Deckenbefestigung wie vor beschrieben, jedoch 200mm**
Deckenbefestigung wie vor beschrieben, jedoch 200mm

liefern und montieren
Menge: 2,000 St

**2.2.1.3.430 Deckenbefestigung wie vor beschrieben, jedoch 300mm**
Deckenbefestigung wie vor beschrieben, jedoch 300mm

liefern und montieren
Menge: 2,000 St

**2.2.1.3.440 Bogen oder Winkel 90° 100mm**
*** EP-Aufgliederung gefordert
Bogen oder Winkel 90° 100mm
für vorbeschriebene Kabelbühne, aus Stahl,
Verzinkt einschl. Verbindern.
Größe: 100/60 mm

liefern und montieren
Menge: 2,000 St

**2.2.1.3.450 Bogen oder Winkel wie vor beschrieben, jedoch 200mm**
*** EP-Aufgliederung gefordert
Bogen oder Winkel wie vor beschrieben, jedoch 200mm

liefern und montieren
Menge: 1,000 St

**2.2.1.3.460 Bogen oder Winkel wie vor beschrieben, jedoch 300mm**
*** EP-Aufgliederung gefordert
Bogen oder Winkel wie vor beschrieben, jedoch 300mm

liefern und montieren
Menge: 1,000 St

**2.2.1.3.470 T-Stück für Kabelrinne 200 mm mit Abgang 100mm**
*** EP-Aufgliederung gefordert
T-Stück für Kabelrinne 200 mm mit Abgang 100mm
für vorbeschriebene Kabelbühne, aus Stahl,
Verzinkt einschl. Verbindern.
Größe: 200/60 mm mit Abgang 100mm

liefern und montieren
Menge: 1,000 St

**2.2.1.3.480 T-Stück für Kabelrinne 200 mm mit Abgang 200mm**
*** EP-Aufgliederung gefordert
T-Stück für Kabelrinne 200 mm mit Abgang 200mm
für vorbeschriebene Kabelbühne, aus Stahl,
Verzinkt einschl. Verbindern.
Größe: 200/60 mm mit Abgang 200mm

liefern und montieren
Menge: 1,000 St

**2.2.1.3.490 Trennsteg**
*** EP-Aufgliederung gefordert
Trennsteg
in Teillängen liefern
Korrosionsschutz: Verzinkt
Ausführung:  Seitenhöhe: 60 mm
Einsch. anteilmäßige Flachrundschrauben und Muttern

Einschließlich Klein- und Befestigungsmaterial
liefern und montieren
Menge: 6,000 lfdm

**2.2.1.3.500 Kabelleiter 200mm**
*** EP-Aufgliederung gefordert
Kabelleiter 200mm
in Teillängen liefern, Kabelleiter zur Verlegung von Kabeln und Leitungen Gemäß DIN EN 61537.
Mit C-Profil-Sprosse
Werkstoff: Stahl, St
Oberfläche: bandverzinkt
Breite: 200 mm
Höhe: 60 mm

Einschl. Systemgebundenem Zubehör, wie Schutzkappen,
Verbinder. Es sind  auch anteilsmäßig die
systemgebundenen Bügelschellen einzukalkulieren.
Nötige Umlenkungen, Versprünge und Zuschnitte sind
mit einzukalulieren.
Einschl. allen Befestigungs-, Verbindungs- und
Kleinmaterialien, Schrauben und Dübel
liefern und montieren
Menge: 12,000 lfdm

**2.2.1.3.510 Kabelleiter wie vor beschrieben, jedoch 300mm**
*** EP-Aufgliederung gefordert
Steigeleiter wie vor beschrieben, jedoch 300mm

liefern und montieren
Menge: 3,000 lfdm

###### 2.2.1.4 Beleuchtungsanlagen

*Hinweis: Treppenhaus*

**2.2.1.4.10 Deckenleuchte rund mit Sensor**
Deckenleuchte rund mit Sensor
Sensor-LED-Innenleuchte mit Hochfrequenz-Sensor als Wand- und Deckenleuchte aus PC opal/Kunststoff IP40, 4000 K, Sensor via App deaktivierbar, Innenliegender 360° Hochfrequenz-Sensor; Ø 1  -  10 m Reichweite elektronisch einstellbar; Abschottung der Reichweite durch beiliegende Abdeckbleche möglich; geeignet für Montagehöhe 2,00 ? 4,00 m; Durchgangsverdrahtung in der Leuchte vorhanden; Einstellung via: Bluetooth;  mögliche Einstellungen: Reichweite des Sensors, dimmbares Hauptlicht, optionales Grundlicht, Nachlaufzeit und Schwellwert, Softlichtstart, Gruppenparametrierung
Manuell ON / ON-OFF, Nachbargruppenfunktion
Orientierungslicht, Bewegungssensor
Vernetzung via Bluetooth Mesh;
Art der Vernetzung: Master/Master;
Abmessungen (Ø x H): 420 x 55 mm;
Versorgungsspannung: 220 - 240 V / 50 - 60 Hz;
Leistung: 23,39 W; HF-Sensor: 5,8 GHz;
Lichtstrom: 3019 lm; Farbtemperatur: 4000 K; Lebensdauer LED (25°C): > 60000 Std; Lichtstromrückgang nach LM80: L80B50; LED Kühlsystem: Passive Thermo Control; Elektronische Skalierbarkeit: Ja; Lichtmessung 2 ? 2000 lx; Zeiteinstellung: 5 s ? 60 Min.; optionales Grundlicht 1-60 Min., 0 %; Hauptlicht einstellbar: 0 - 100 %; Schlagfestigkeit: IK07; Schutzart: IP40; Schutzklasse: II; Umgebungstemperatur: von -20 bis 40 °C; Herstellergarantie: 5 Jahre

Hersteller STEINEL
Typ: RS PRO R30 basic SC neutralweiß [067861]

oder gleichwertig: '....................'

Einschl. Ablängen-, Abisolieren- und Anschliessen der
Leitungen sowie Befestigungsmaterial
Liefern, programmieren und betriebsbereit montieren
Menge: 5,000 St

*Hinweis: Gartenhaus*

**2.2.1.4.20 Feuchtraum-Wannenleuchte mit Sensor**
Feuchtraum-Wannenleuchte mit Sensor
bestehen aus Leuchten inkl. Sensor. Die Leuchte wird dann vom Hersteller vormontiert inkl. Sensor geliefert.

Leuchte
IP66, Premium, L 1455 mm.
Multipower, 2.100 - 7.300 lm, 13 - 45 W,
Lichtausbeute 161 Lumen/Watt,
Lichtfarbe 840, neutralweiß, 4000 Kelvin,
Farbwiedergabeindex CRI>80,
Lebensdauer L90/B10 (Tq 25 °C)
70.000 Stunden.
Abdeckung Polycarbonat Nanooptik,
Gehäuse Polycarbonat schwer entflammbar, mit Decken- und Stirnseitigen Prägungen für Netzzu- und weiterleitung, inkl. zwei seitlich montierter Schnellmontage Durchstecktüllen,
Farbe grau,
Lichtverteilung direkt/indirekt 87% / 13%,
Abstrahlwinkel 145°,
Schutzklasse I,
Stoßfestigkeit IK10,
Schutzart IP66,
Länge 1455 mm, Breite 98 mm, Höhe 84 mm,
Gewicht 2 kg,
Umgebungstemperatur Ta -25 °C bis +50 °C.
Wannenverschlüsse aus Polyamid, im Leuchtengehäuse bündig versenkt inkl. Sicherungsschraube. Inkl. Edelstahl-Deckenbefestiger und Ketten-Seilabhänger. HACCP, D-Kennzeichnung. Begrenzte Oberflächentemperatur für feuergefährdete Betriebsstätte.
Inkl. LED-Treiber ENEC geprüft.

Sensor
Hochfrequenz-Bewegungsmelder
für unsichtbares Lichtschalten,
in vor genannter Leuchte eingebaut,
Montagehöhe von 1,5 m bis 3,5 m,
Einstellen der Laufzeit von 10s - 720s,
Dämmerungswert und Reichweite einstellbar,
Erfassungsbereich von 1 m bis 8 m,
Leistungsaufnahme 0,9 W
horizontaler Winkel des Sensors 360°,
Gehäuse aus Kunststoff, Schutzart IP20

Fabrikat: FRISCH-Licht®
Typ: WNLP14 9166PC.7384M + PME 9166

oder gleichwertig: '....................'

Einschl. Ablängen-, Abisolieren- und Anschließen der
Leitungen sowie Befestigungsmaterial
Liefern und betriebsbereit montieren
Menge: 3,000 St

*Hinweis: Technikraum*

**2.2.1.4.30 Feuchtraum-Wannenleuchte**
Feuchtraum-Wannenleuchte
IP66, Premium, L 1455 mm.
Multipower, 2.100 - 7.300 lm, 13 - 45 W,
Lichtausbeute 161 Lumen/Watt,
Lichtfarbe 840, neutralweiß, 4000 Kelvin,
Farbwiedergabeindex CRI>80,
Lebensdauer L90/B10 (Tq 25 °C)
70.000 Stunden.
Abdeckung Polycarbonat Nanooptik,
Gehäuse Polycarbonat schwer entflammbar, mit Decken- und Stirnseitigen Prägungen für Netzzu- und weiterleitung, inkl. zwei seitlich montierter Schnellmontage Durchstecktüllen,
Farbe grau,
Lichtverteilung direkt/indirekt 87% / 13%,
Abstrahlwinkel 145°,
Schutzklasse I,
Stoßfestigkeit IK10,
Schutzart IP66,
Länge 1455 mm, Breite 98 mm, Höhe 84 mm,
Gewicht 2 kg,
Umgebungstemperatur Ta -25 °C bis +50 °C.
Wannenverschlüsse aus Polyamid, im Leuchtengehäuse bündig versenkt inkl. Sicherungsschraube. Inkl. Edelstahl-Deckenbefestiger und Ketten-Seilabhänger. HACCP, D-Kennzeichnung. Begrenzte Oberflächentemperatur für feuergefährdete Betriebsstätte.
Inkl. LED-Treiber ENEC geprüft.

Fabrikat: FRISCH-Licht®
Typ: WNLP14 9166PC.7384M

oder gleichwertig: '....................'

Einschl. Ablängen-, Abisolieren- und Anschließen der
Leitungen sowie Befestigungsmaterial
Liefern und betriebsbereit montieren
Menge: 2,000 St

**2.2.1.4.40 Kettenbefestigung für Abhängung Feuchtraumleuchte**
Kettenbefestigung für Abhängung Feuchtraumleuchte
Zur Montage der Feuchtraumleuchte an den Beton-Decken. Abstand zur Decke ca. 25 cm.

Preis für die Befestigung von eine Feuchtraumleuchte.

Einschl. Ablängen-, Abisolieren- und Anschliessen der
Leitungen sowie Befestigungsmaterial
liefern und betriebsbereit montieren
Menge: 1,000 St

*Hinweis: Terrasse*

**2.2.1.4.50 Außenwandleuchte**
Außenwandleuchte
inkl. 2x  Leuchtmittel E27 ca. 600lm, warmweiß
System wattage: max 2x 15W
Spannung: 220-240V, Max.
Fassung: E27
Schutzklasse: Schutzklasse: Klasse II,
IK Klasse: IK10,
IP Klasse: IP65,
Brandschutzklasse: 850°C - 30s,
Gehäuse: Aluminium, Farbe: Graphit, Werkstoff der Abdeckung: UV-stabilisiertes Polycarbonat,
Montage: Anbau, Innen / Außen,
Anschluss: Anschlussklemme
Größe: Länge (mm) L: 308, Breite (mm) W: 308, Höhe (mm) H: 88

Fabrikat: SG Leuchten
Typ:  Basso Graphit 2xE27
  Art.Nr: 623197

oder gleichwertig: '....................'

Einschl. Ablängen, Abisolieren und Anschliessen, der Leitungen. Inkl. Klein- und Befestigungsmaterialien.
liefern und betriebsbereit montieren
Menge: 3,000 St

*Hinweis: Eingangsbereich*

**2.2.1.4.60 Einbaudownlight inkl. Netzteil**
Einbaudownlight inkl. Netzteil
Rundes LED-Einbaudownlight, IP65, starr
Werkzeugloser Deckeneinbau mittels Einbaufedern
Deckenausschnitt: Ø 83 mm
Einbautiefe: 45 mm
Außendurchmesser: 100 mm
Gewicht: 0,138 kg
Lichttechnik:
Reflektor: Silber, rotationssymmetrisch tief-breit-strahlend
Abdeckung: PMMA
Bemessungslichtstrom: 730 lm
Bemessungsleistung: 1 x 7,5 W
Lichtfarbe: Warmweiß (CCT 3.000 K)
Farbwiedergabeindex: CRI > 80
Lebensdauer: L80/B20 bei 25 °C: 50.000 h
Material & Farbe:
Gehäuse: Aluminium / Silikonkautschuk / PMMA
Farbe: Weiß struktur
Umgebungsbedingungen:
Zulässige Umgebungstemperatur (ta): -20 °C bis +25 °C
Normen & Schutzarten:
Schutzklasse (EN 61140): III
Schutzart (DIN EN 60529): IP65

Inkl. Netzteil
LED-Konverter 350 mA, schaltbar
Leistung: 1 - 15 W,
Plug&Play + Anschlussbox

Fabrikat: Brumberg
Typ:  BIG65, weiß, 12490173
  + Netzteil Plug&Play + Anschlussbox 17613020

oder gleichwertig: '....................'

Einschl. Ablängen, Abisolieren und Anschliessen, der Leitungen. Inkl. Klein- und Befestigungsmaterialien.
liefern und betriebsbereit montieren
Menge: 2,000 St

**2.2.1.4.70 Bewegungsmelder Einbau 12m**
Bewegungsmelder Einbau 12m
Mini-Bewegungsmelder mit 360° Erfassungsbereich für die Deckeneinbaumontage
Montageart: Einbau
Montageort: Decke
Abmessungen: Höhe 70 mm, Ø 58 mm
Einbaumaß: Einbautiefe: 45 mm, Ø 25 mm
Schutzart: IP55
Schutzklasse: II
Zulässige Umgebungstemperatur: -25 °C...+50 °C
Relative Luftfeuchte: 5?93 %, nicht kondensierend
Farbe: opal-matt
Nennspannung: 230 V AC / 50 Hz
Einschaltstrom: 800 A / 200 µs
Leistungsaufnahme: 0,2 W
Erfassungswinkel: 360°
Erfassungsreichweite quer: Ø 12 m
Erfassungsreichweite frontal: Ø 6 m
Helligkeitswert: 5?2000 lx
Anzahl Lichtkanäle: 1
Schaltleistung Kanal 1: 230 V/50 Hz
2300 W/10 A (cos phi = 1)
1150 VA/5 A (cos phi = 0,5)
Schaltkontakt: Schließer / potenzialbehaftet
Nachlaufzeit: 60 s...15 min (in Stufen einstellbar)
Impulsfunktion: true

Fabrikat: ESYLUX
Typ:  MD-C 360i/12 mini, EP10426018

oder gleichwertig: '....................'

Einschl. Ablängen, Abisolieren und Anschliessen, der Leitungen. Inkl. Klein- und Befestigungsmaterialien.
liefern und betriebsbereit montieren
Menge: 2,000 St

###### 2.2.1.5 Schwachstromanlagen

*Hinweis: Neztwerk*

**2.2.1.5.10 Überprüfung der Netzwerkleitungen**
*** EP-Aufgliederung gefordert
Überprüfung der Netzwerkleitungen
Überprüfung der neu installierten Netzwerkleitungen.
Die Leitungen werden überprüft und die Ergebnisse in
einem Messprotokoll dokumentiert, dass dem Bauherren
übergeben wird.
Alle benötigten Messgeräte, Leitungstester sind mit
einzukalkulieren und beizustellen.

überprüfen und dokumentieren

Preis je CAT6a Strecke
Menge: 5,000 St

*Hinweis: Klingelanlage Reihenhaus*

**2.2.1.5.20 Klingeltaster 1-fach, Aufputz, Namensschild, Anthrazit**
Klingeltaster 1-fach, Aufputz, Namensschild, Anthrazit
Türklingel aus Edelstahl V2A, pulverbeschichtet in Anthrazit.
Mit austauschbaren Namensschild
1 Taster
Aufputz
inkl. Namensschild
Farbe: RAL 7016 Anthrazitgrau
Breite × Höhe × Tiefe: 10,00 × 10,00 × 1,10 cm

Einschl. Ablängen-, Abisolieren- und Anschließen der
Leitungen. Inkl. Klein- und Befestigungsmaterial
liefern und betriebsbereit montieren
Menge: 1,000 St

**2.2.1.5.30 Klingeltransformator 8 V AC**
Klingeltransformator 8 V AC
Klingeltransformator GTN 3148
inkl. Einbau in Elektro-Verteiler
8 V AC (1,0 A) | 8 VA
Für Hutschienenmontage
Einschl. Ablängen-, Abisolieren- und Anschliessen der
Leitungen. Inkl. Klein- und Befestigungsmaterial
liefern und betriebsbereit montieren
Menge: 1,000 St

**2.2.1.5.40 Gong**
Gong
Wandmontage
Farbe: Weiß
Abmessungen: ca. 170 x 105 x 50 mm
Geräteart: Elektromechanische Gongs
für Klingeltransformator
Lautstärke: ca. 80 dB(A)
Spannungsversorgung:  8 V AC

Einschl. Ablängen-, Abisolieren- und Anschliessen der
Leitungen. Inkl. Klein- und Befestigungsmaterial
liefern und betriebsbereit montieren
Menge: 1,000 St

*Hinweis: Klingelanlage 2 Wohnungen*

**2.2.1.5.50 Wohntelefon weiß**
*** EP-Aufgliederung gefordert
Wohntelefon weiß
Für 2-Draht Bus Türsprechanlagen mit Gegensprechverkehr.
Für AP-Montage, Montage auf Schalterdose (55 mm),
Farbe: weiß, passend zum Schalterprogramm
Komplett passendem Rahmenteil.
- Befestigungslöcher für die Montage.
- Signalübertragung und Versorgung der Wohnungsstation über über 2-Draht-Bus
Ruftonunterscheidung zwischen Türruf, Internruf und Etagenruf.
- Freisprechfunktion
- Ansteuerung des Türöffners.
- Rufton ein- und ausschalten.
- Rufannahme.
- Einstellung von Rufton- und Sprechlautstärke.
Bei der Montage auf eine Gerätedose ist ein Abdeckrahmen erforderlich
Für 2-Draht Bus Türsprechanlagen mit Gegensprechverkehr.
Für AP-Montage, Montage auf Schalterdose (55 mm),
Farbe: weiß, passend zum Schalterprogramm
Komplett passendem Rahmenteil.

Einschl. Ablängen-, Abisolieren- und Anschließen der
Leitungen. Inkl. Klein- und Befestigungsmaterial
liefern und betriebsbereit montieren
Menge: 2,000 St

**2.2.1.5.60 Einbaulautsprecher**
*** EP-Aufgliederung gefordert
Einbaulautsprecher
Signalübertragung und Versorgung  über 2-Draht-Bus.
Einbaulautsprecher zur Montage in Briefkastenanlagen, Sprechfächer, Türseiteneinbauten oder Frontplatten.
An die vorhandenen Schraubklemmen können bis zu acht mechanische Klingeltaster angeschlossen werden.
Wetterfester Lautsprecher.
Hochwertiges Elektretmikrofon.
Freisprechfunktion
Sprechlautstärke einstellbar.

Einschl. aller Klein- und Befestigungsmaterialien, sowie Ablängen-, Abisolieren- und Anschliessen der Leitungen.
Liefern und betriebsbereit montieren.
Menge: 1,000 St

**2.2.1.5.70 Steuergerät Audio REG**
*** EP-Aufgliederung gefordert
Steuergerät Audio REG
Steuergerät zur Versorgung der Audiokomponenten des Türkommunikationsbusses.
Versorgung des 2-Draht-Busses.
Ausgang AC 12 V zur Spannungsversorgung eines handelsüblichen Türöffners.
- Relaisausgang zum Schalten eines Türöffners mit eigener Spannungsversorgung.
- Türöffnerschaltzeit stufenlos von 1 bis 10 s einstellbar.
Steuergerät Audio ist für den Einbau in die Unterverteilung
Abmessungen: Teilungseinheiten (TE): 6

Einschl. aller Klein- und Befestigungsmaterialien,
sowie Ablängen-, Abisolieren- und Anschliessen der
Leitungen.
Liefern und betriebsbereit montieren.
Menge: 1,000 St

**2.2.1.5.80 Bauseits montierten Türöffner anschließen**
*** EP-Aufgliederung gefordert
Bauseits montierten Türöffner anschließen
Bauseits montierten Türöffner in Zusammenarbeit mit dem "Türbauer" elektrisch anslchießen. Einschließlich Kabeleinführung in Abstimmung mit dem Türbaueranschliessen.
Einschl. Absetzen der Leitungen, Klemm- und
Befestigungsmaterialien

anschließen
Menge: 1,000 St

**2.2.1.5.90 Programmierung, Inbetriebnahme und Funktionsprüfung der Türsprechanlage**
Programmierung, Inbetriebnahme und Funktionsprüfung der Türsprechanlage
Programmierung, Inbetriebnahme und Funktionsprüfung der Türsprechanlage mit Wohnungsstationen
Insgesamt 8 Wohnungen und eine Haustür.
Programmierung, Inbetriebnahme und Funktionsprüfung
Menge: 1,000 psch

**2.2.1.5.100 Schaltaktor Klingelanlage**
Schaltaktor Klingelanlage
Schaltaktor zum Schalten von Licht, Ansteuern eines Türöffners an Nebentüren oder anderen Funktionen über den Türkommunikationsbus.
- Der Schaltaktor ist ansteuerbar über: die Tasten Tür und Licht an der Wohnungsstation, die Ruftaste an der Türstation, die Ruftaste an der Wohnungsstation.
Betriebsarten : Schalten, Timer/s, Timer/min, Impuls und Türöffner.
- Impulsfunktion zur Ansteuerung vorhandener Treppenhausautomaten.
- Binäreingang zum Schalten von Funktionen über einen angeschlossenen mechanischen Taster.
- Schaltzeit abhängig von der eingestellten Funktion stufenlos einstellbar von 1 bis 10 s bzw. 1 bis 10 min.
Für den Einbau in die Unterverteilung

Einschl. aller Klein- und Befestigungsmaterialien,
sowie Ablängen-, Abisolieren- und Anschliessen der
Leitungen.
Liefern und betriebsbereit montieren
Menge: 1,000 St

**2.2.1.5.110 Klingel Zweifamilienhaus-Paket Audio**
*** Bedarfsposition ohne GB
Klingel Zweifamilienhaus-Paket Audio
Edelstahl Zweifamilienhaus-Paket Audio
Farbe: Edelstahlvariante V2A
Lieferumfang:
- 1 x Steuergerät Audio
- 1 x System Sprachmodul
- 1 x System Ruftastenmodul 2fach
- 1 x System Aufputz-Gehäuse 2fach
- 2 x Wohnungsstation AP
- 2 x Abdeckrahmen 2fach ohne Mittelsteg Reinweiß glänzend

Einschl. Ablängen-, Abisolieren- und Anschließen der
Leitungen. Inkl. Klein- und Befestigungsmaterial
liefern und betriebsbereit montieren
Menge: 1,000 St

###### 2.2.1.6 Baubeleuchtung

*Hinweis: Hinweis Mietpreis*
Hinweis Mietpreis
Nachfolgende Leuchten sind wie in den nachfolgenden Positionstext zu liefern und über die Gesamtzeit der Baumaßnahme als Mietpreis anzubieten.
Die Bauzeit beträgt 12 Monate.
Wartungen der Leuchten sind in die Preise mit einzukalkulieren.

**2.2.1.6.10 Gummischlauchleitung H07RN-F 3G2,5 inkl. Stecker**
*** EP-Aufgliederung gefordert
Gummischlauchleitung H07RN-F 3G2,5 inkl. Stecker
in Teillängen liefern und mit Einzelschellen am Baukörper oder Baustelleneinrichtungen befestigen, nach Beendigung der Baustelle zurückbauen.
Die Einzelschellen sind mit einzukalkulieren, einschl. Befestigungsmaterial, Schrauben und Dübel.
Menge: 30,000 lfdm

**2.2.1.6.20 Abzweigdose**
Abzweigdose
Nenngröße5x2,5 mm², Schutzart IP54, einschließlich Kabelverschraubungen mit Zugentlastung und Klemmen für flexible Leiter.
Einschl. Befestigungsmaterial, Schrauben und Dübel.

Einschl. Ablängen-, Abisolieren- und Anschließen der
Leitungen sowie Befestigungsmaterial
liefern und betriebsbereit montieren
Menge: 3,000 St

**2.2.1.6.30 LED-Lichtschlauch/Lichtband 25m**
LED-Lichtschlauch/Lichtband 25m
LED-Lichtschlauch/Lichtband auf Trommel
 ≥  30.000 lm
Schutzart: IP 65
Inkl. Einspeisung mit Stecker und Erweiterbar mit Schnellverbindern oder T-Verbinder

Einschl. Befestigungsmaterial
liefern und betriebsbereit montieren
Menge: 2,000 St

###### 2.2.1.7 Wanddurchbrüche und Wandschlitze

**2.2.1.7.10 Bohrung für Unterputzdosen Ø 82 mm**
*** EP-Aufgliederung gefordert
Bohrung für Unterputzdosen Ø 82 mm
mit geeignetem Werkzeug in Kalksandstein herstellen.
Einschl. der Beseitigung der Bohrkerne.
Größe Bohrung: Ø 82 mm

herstellen
Menge: 401,000 St

**2.2.1.7.20 Bohrung für Unterputz-Elektrotronikdosen 150x80 mm**
*** EP-Aufgliederung gefordert
Bohrung für Unterputz-Elektrotronikdosen 150x80 mm
mit geeignetem Werkzeug in Kalksandstein herstellen.
Einschl. der Beseitigung der Bohrkerne.
Größe Öffnung: 150x80 mm

herstellen
Menge: 1,000 St

**2.2.1.7.30 Wandschlitz 15 mm**
Wandschlitz 15 mm
wie vor beschrieben, jedoch
Breite: 15 mm
Tiefe:  15 mm

herstellen
Menge: 8,000 lfdm

**2.2.1.7.40 Wandschlitz 25 mm**
Wandschlitz 25 mm
in Kalksandstein für Elektroleitungen mit geeignetem Fräswerkzeug herstellen. Einschl. der Beseitigung von
anfallendem Bauschutt.
Breite: 25 mm
Tiefe:  25 mm

herstellen
Menge: 8,000 lfdm

**2.2.1.7.50 Bohrung durch KS-Wand Ø 16 mm**
*** EP-Aufgliederung gefordert
Bohrung durch KS-Wand Ø 16 mm
Bohrung durch KS-Wand mit geeignetem Werkzeug
herstellen. Wandstärke bis 175 mm
Einschl. der Beseitigung von anfallendem
Bauschutt.
Größe Bohrung: bis Ø 16 mm

herstellen
Menge: 4,000 St

**2.2.1.7.60 Bohrung durch Beton-Wand Ø 16 mm**
*** EP-Aufgliederung gefordert
Bohrung durch Beton-Wand Ø 16 mm
Bohrung durch Beton-Wand mit geeignetem Werkzeug
herstellen. Wandstärke bis 175 mm
Einschl. der Beseitigung von anfallendem
Bauschutt.
Größe Bohrung: bis Ø 16 mm

herstellen
Menge: 1,000 St

**2.2.1.7.70 Bohrung durch KS-Wand Ø 32 mm**
*** EP-Aufgliederung gefordert
Bohrung durch KS-Wand Ø 32 mm
Bohrung durch KS-Wand mit geeignetem Werkzeug
herstellen. Wandstärke bis 175 mm
Einschl. der Beseitigung von anfallendem
Bauschutt.
Größe Bohrung: bis Ø 32 mm

herstellen
Menge: 4,000 St

**2.2.1.7.80 Bohrung durch Betondecke Ø 20mm**
*** EP-Aufgliederung gefordert
Bohrung durch Betondecke Ø 20mm
 mit geeignetem Werkzeug herstellen.
Einschl. der Beseitigung von anfallendem Bauschutt.
Deckendicke: 200mm
Größe Bohrung: Ø 20 mm

herstellen
Menge: 70,000 St

**2.2.1.7.90 Bohrung durch Betondecke Ø 32mm**
Bohrung durch Betondecke Ø 32mm
mit geeignetem Werkzeug herstellen.
Einschl. der Beseitigung von anfallendem Bauschutt.
Deckendicke: 200mm
Größe Bohrung: Ø 32 mm

herstellen
Menge: 30,000 St

**2.2.1.7.100 Herstellen einer Kernbohrung 150 mm (Beton-Wand)**
Herstellen einer Kernbohrung 150 mm (Beton-Wand),
durch Betonwand bis 24 cm Bohrtiefe, Durchmesser der
Bohrung = 150 mm.
Einschl. Stahlzuschlag, Gestellung der
Wasserabsaugung. Vorrichtung für Aufsammlung des
Bohrwassers und Entsorgung der Bohrkerne.
Menge: 1,000 St

###### 2.2.1.8 Unterhaltskosten

*Hinweis: Wartung nach AmeV Arbeitsblättern der KG 440*
Wartung nach AmeV Arbeitsblättern der KG 440
Für die in diesem Leistungsverzeichnis beschriebene Technische Anlage ist eine Wartung erforderlich. Die Abfrage richtetet sich an sämtliche Einrichtungen, für die eine wiederkeherende Wartung erforderlich ist.
Diese wird durch diese Position abgefragt.
Der Bauherr behält sich eine Beauftragung ausdrücklich vor.

1.  Gegenstand der Wartung
Gegenstand sind Wartung und Inspektion – nachstehend als
Wartung bezeichnet –, sowie kleine Instandsetzungsarbeiten an der vorbeschriebenen technischen Anlage und Einrichtung – nachstehend als Anlagen bezeichnet –.

2.  Leistungen des Auftragnehmers
2.1  Dem Auftragnehmer werden die in der/den Arbeitskarte/n vom beschriebenen Leistungen übertragen.
Die Arbeitskarte/n ist/sind Vertragsbestandteil
(siehe Anhang zum Leistungsverzeichnis).
Die Arbeitskarten enthalten eine Auflistung üblicher Wartungs-  und Inspektionsarbeiten.
Soweit dies wegen der Eigenart der Anlage notwendig ist, kann das Ermitteln des Leistungsumfanges durch Auswahl aus der Arbeitskarte – nötigenfalls durch Änderungen oder Ergänzungen  – den Bietern überlassen werden.
Soweit die Arbeitskarte mehrere mögliche Fristen vorsieht, ist die  Frist nach den Erfordernissen der Anlage in der Arbeitskarte zu bestimmen. Soweit es wegen der Eigenart der Anlage notwendig ist, kann den Bietern die Bestimmung der Frist überlassen werden. In die Arbeitskarte sind auch die Stoffe und Teile aufzunehmen, die für die Wartungsleistungen benötigt werden, und nicht Hilfsmittel im Sinne der Nr. 3.2 sind.
Mehrausfertigungen der endgültigen Arbeitskarte/n, die Bestandteil des Vertrages werden, sind vor Ort als Checkliste zu verwenden und gemäß Nr. 4.1 mit Erledigungsvermerken zu versehen.

2.2  Der Auftragnehmer ist verpflichtet, im Zusammenhang mit der Wartung diejenigen  Instandsetzungsarbeiten  auszuführen,  die  zur  Wiederherstellung des Sollzustandes unerlässlich sind, nicht ohnehin in der Arbeitskarte erfasst sind und den normalerweise zu erwartenden Zeitaufwand für die Wartung nicht erhöhen.
2.3  Andere  Instandsetzungsarbeiten  hat  der Auftragnehmer  auf  Anforderung in angemessener Frist auszuführen. Hierfür ist ein gesonderter Vertrag zu schließen. Auf Übertragung dieser Leistungen besteht kein Rechtsanspruch.
2.4  Der Auftragnehmer ist – auch außerhalb der regelmäßigen Wartungstermine – verpflichtet, Störungen, die die Anlagensicherheit beeinträchtigen oder die
Gebäudenutzung gefährden, nach Aufforderung zu beseitigen. Er hat die Arbeiten unverzüglich durchzuführen.

Ist zu erwarten, dass die Störungsbeseitigung erhebliche Kosten verursacht und kann eine Unterbrechung des Betriebes der Anlage hingenommen werden, ist der Auftragnehmer zunächst nur aufzufordern, die Ursachen der Störung zu ermitteln und die voraussichtlichen Kosten für die Beseitigung anzugeben.

3.  Pflichten des Auftragnehmers
3.1  Der Auftragnehmer hat die Leistungen so auszuführen, dass die Sicherheit der Anlagen erhalten bleibt. Die Betriebsbereitschaft ist während der Leistungserbringung aufrecht zu erhalten, soweit dies möglich ist.
Die gesetzlichen Bestimmungen, insbesondere die Unfallverhütungsvorschriften sowie die allgemein anerkannten Regeln der Technik sind zu beachten.
Der Auftragnehmer hat die Leistung mit seinem Betrieb zu erbringen. Er darf Teile der Leistung mit Zustimmung des Auftraggebers an Nachunternehmer übertragen. Er ist verpflichtet, entsprechend qualifizierte Fachkräfte einzusetzen.
Die aus Rechtsvorschriften sich ergebenden Pflichten des Betreibers werden durch den Abschluss eines Wartungsvertrages nicht eingeschränkt.
3.2  Der  Auftragnehmer  ist  verpflichtet,  alle  zur  Erbringung  der  Leistungen benötigten  Hilfsmittel  (z.B.  Messgeräte  und  Werkzeuge)  und  Hilfsstoffe
(z.B. Schmier- und Reinigungsmittel) zu stellen bzw. zu liefern.
3.3  Erkennt oder vermutet der Auftragnehmer Mängel oder Schäden, die die Sicherheit oder Betriebsbereitschaft einer Anlage gefährden können, hat er unverzüglich den
Auftraggeber in Kenntnis zu setzen

Er hat mündliche Benachrichtigungen schriftlich zu bestätigen. Auf andere Mängel oder Schäden, die nicht unverzüglich beseitigt werden müssen und deren Beseitigung nicht zu den in den Nummern 2.1 und 2.2 beschriebenen Leistungen gehören, hat der Auftragnehmer den Auftraggeber unverzüglich schriftlich hinzuweisen.

3.4  Erkennt der Auftragnehmer, dass wegen Änderung der Nutzung, von gesetzlichen Bestimmungen bzw. allgemein anerkannten Regeln der Technik oder aufgrund der nach einer mehrjährigen Betriebsdauer gesammelten Erfahrungen andere Wartungsintervalle notwendig werden, hat er den Auftraggeber darauf hinzuweisen.

4.  Ausführung der Leistung
4.1  Der Auftragnehmer hat die ausgeführten Leistungen in der Arbeitskarte und den in diesem Zusammenhang festgestellten allgemeinen Anlagenzustand einschließlich etwaiger in absehbarer Zeit notwendig werdender Instandsetzungsleistungen sowie die gegebenenfalls ausgewechselten Teile in einem Arbeitsbericht zu dokumentieren.
4.2  Bei den besonders zu vergütenden Leistungen nach Nr. 2.4 sind außerdem Zeitaufwand, Namen und Lohn- bzw. Berufsgruppen (z.B. Monteur) des eingesetzten Personals sowie verwendete Hilfs- und Betriebsstoffe anzugeben.
4.3  Der Auftraggeber bestätigt die Durchführung der Arbeiten.
Die Bestätigung erstreckt sich nicht auf die fachgerechte Ausführung.
4.4  Der Zeitpunkt der Durchführung der Wartungsarbeiten ist mit dem Beauftragten des Auftraggebers rechtzeitig vor Beginn abzustimmen.

4.5  Die Wartung ist innerhalb der betriebsüblichen Arbeitszeit, durchzuführen.

5.  Vergütung
5.1  Für die aufgeführte Elektroanlage wird nachstehende jährliche Vergütung unter Zugrundelegung des zum Zeitpunkt  des Entstehens der Steuer geltenden Umsatzsteuersatzes vereinbart: siehe EP

Mit dieser Vergütung sind abgegolten:
• Die Wartung nach Nr. 2.1,
• die Instandsetzung nach Nr. 2.2 mit Lieferung benötigter Klein-/Ersatzteile bis zum Nettowert von insgesamt 25  €  je Wartung und Anlage (Ersatzteile mit einem Nettowert über 25  €  je Teil werden gesondert vergütet),
• die Kosten für die in Nr. 3.2 bezeichneten Hilfsmittel und -stoffe,
• die Kosten von entsprechend der Arbeitskarte zu liefernden Materialien,
• die Kosten für die entsprechend den gesetzlichen Bestimmungen vorzunehmende Entsorgung von ausgetauschten Teilen, Hilfs-/Betriebsstoffen, Abfällen und Verpackungen,
• alle sich aus den Leistungen nach Nr. 2.1 und 2.2 ergebenden Nebenkosten, z.B. Fahrt- und Transportkosten, Auslösungen, Tage- und Übernachtungsgelder, Schmutz- und Erschwerniszulagen, Überstunden sowie Sonn- und Feiertagszuschläge.
5.2  Leistungen nach Nr. 2.4 werden wie folgt vergütet (Netto):
Stundenverrechnungssatz:

Obermonteur: '........................ € '
Monteur: '........................ € '
Helfer: '........................ € '
Zuschlag für Leistungen außerhalb der betrübl. Arbeitszeit: '...........................%'
Fahrtkosten (An- und Abfahrt) je Auftrag: '.................... €'

5.4  Der Nettowert von im Zusammenhang mit Leistungen nach Nr. 2.4 oder 5.1 benötigten Ersatzteilen wird anhand von Listenpreisen ermittelt.

5.5  Bei Mängelhaftung des Auftragnehmers aus der Errichtung der Anlage/n wird für zur Erfüllung dieser Pflicht erbrachte Leistungen keine Vergütung gewährt.

6.  Mängelansprüche
Die Verjährungsfrist für Mängelansprüche aus diesem Vertrag beträgt 1 Jahr.

7.  Haftung
Werden im Zusammenhang mit der Erbringung der vereinbarten Leistungen Schäden an den Anlagen verursacht, hat der Auftragnehmer die Schäden zu
beseitigen, wenn ihn oder seine Erfüllungsgehilfen Verschulden trifft. Werden im Zusammenhang mit den vereinbarten Leistungen andere Schäden verursacht, hat der Auftragnehmer in vollem Umfang Ersatz zu leisten, wenn
ihn oder seine Erfüllungsgehilfen Vorsatz oder grobe Fahrlässigkeit trifft.
Im Falle leichter Fahrlässigkeit ist die Haftung begrenzt für
• Sachschäden auf  500.000  €  je Schadensfall,
höchstens aber  1.000.000  €  insgesamt
• Vermögensschäden auf  €  je Schadensfall,
höchstens aber  500.000  E  insgesamt.
Für Personenschäden haftet der Auftragnehmer unbegrenzt.
Der Auftragnehmer hat hierfür eine Haftpflichtversicherung abzuschließen und auf Verlangen nachzuweisen.

8.  Vertragslaufzeit, Kündigung und  Leistungsänderungen
8.1  Die Laufzeit des Vertrages beginnt am Tag der Inbetriebnahme 4 Jahre.
Eine Verlängerung der Laufzeit des Vertrages jeweils um ein weiteres Jahr gilt als vereinbart, wenn der Vertrag nicht spätestens 3 Monate vor Ablauf der Laufzeit schriftlich gekündigt wird.
8.2  Fristlose  Kündigung  ist  nur  aus  wichtigem  Grund  möglich.  Als  wichtiger Grund gilt insbesondere, wenn:
• die in der/den Bestandsliste/n aufgeführten Anlage/n verkauft oder nicht nur vorübergehend außer Betrieb genommen werden sollen,
• die  in  der/den  Bestandsliste/n  aufgeführten  Anlage/n  aus  rechtlichen Gründen von Dritten gewartet werden müssen,
• der  Auftragnehmer  seine  Leistung  nicht  oder  nicht  vertragsgemäß  erbracht hat (§ 323 BGB),
• der Betrieb des Auftragnehmers infolge wesentlicher Änderungen der Anlage/n nicht mehr auf die dann erforderlichen Wartungs- und Instandsetzungsarbeiten eingerichtet ist,
• über das Vermögen des Auftragnehmers das Insolvenzverfahren oder ein vergleichbares gesetzliches Verfahren eröffnet oder die Eröffnung beantragt oder dieser Antrag mangels Masse abgelehnt worden ist oder die
ordnungsgemäße Abwicklung des Vertrages dadurch in Frage gestellt ist, dass er seine Zahlungen nicht nur vorübergehend einstellt.
8.3  Wird ein Teil der in der/den Bestandsliste/n aufgeführten Anlagen nicht nur vorübergehend außer Betrieb genommen, ist eine angemessene Herabsetzung der Vergütung zu vereinbaren.
8.4  Werden die in der/n Bestandsliste/n aufgeführten Anlagen oder Teile davon vorübergehend außer Betrieb gesetzt, entfallen für diesen Zeitraum Leistungs- und Vergütungspflicht in entsprechendem Umfang.
Die Absicht, Anlagen außer Betrieb zu setzen, ist dem Auftragnehmer  möglichst frühzeitig mitzuteilen. Dabei ist die voraussichtliche Dauer der vorübergehenden Außerbetriebsetzung anzuzeigen.
Für die bei der Außerbetriebsetzung und Wiederinbetriebnahme gegebenenfalls erforderlichen Leistungen sind ergänzende Vereinbarungen zu treffen.
8.5  Werden die in der Bestandsliste aufgeführten Anlagen wesentlich geändert, kann eine entsprechende Änderung der Leistungs- und Vergütungspflicht verlangt werden.

9.  Pflichten des Auftraggebers
9.1  Der Auftraggeber hat dem Auftragnehmer zur Durchführung seiner Leistung die vorhandenen Einrichtungen, Versorgungsanschlüsse und Betriebsstoffe
(z.B. Strom, Wasser, Brennstoffe) kostenlos zur Verfügung zu stellen und Zutritt zu den Anlagen und Versorgungsanschlüssen zu verschaffen.

**2.2.1.8.10 Wartung der Elektroanlage für das 1. Jahr**
*** Bedarfsposition ohne GB
Wartung der Elektroanlage für das 1. Jahr
In dem angebotenen Preis ist die Wartung für vorbeschriebenen Wartungsumfang enthalten.

Der Bauherr behält sich vor diese Position separat zu beauftragen.

Wartung durchführen
Menge: 1,000 psch

**2.2.1.8.20 Wartung der Elektroanlage für das 2. Jahr**
*** Bedarfsposition ohne GB
Wartung der Elektroanlage für das 2. Jahr
In dem angebotenen Preis ist die Wartung für vorbeschriebenen Wartungsumfang enthalten.

Der Bauherr behält sich vor diese Position separat zu beauftragen.

Wartung durchführen
Menge: 1,000 psch

**2.2.1.8.30 Wartung der Elektroanlage für das 3. Jahr**
*** Bedarfsposition ohne GB
Wartung der Elektroanlage für das 3. Jahr
In dem angebotenen Preis ist die Wartung für vorbeschriebenen Wartungsumfang enthalten.

Der Bauherr behält sich vor diese Position separat zu beauftragen.

Wartung durchführen
Menge: 1,000 psch

**2.2.1.8.40 Wartung der Elektroanlage für das 4. Jahr**
*** Bedarfsposition ohne GB
Wartung der Elektroanlage für das 4. Jahr
In dem angebotenen Preis ist die Wartung für vorbeschriebenen Wartungsumfang enthalten.

Der Bauherr behält sich vor diese Position separat zu beauftragen.

Wartung durchführen
Menge: 1,000 psch

###### 2.2.1.9 Tagelohnarbeiten und Revisionsunterlagen

*Hinweis: Erläuterung Stundenlohnarbeiten*
Stundenlohnarbeiten dürfen nur auf ausdrückliche
Anordnung der Bauleitung ausgeführt werden.
Sie sind durch Stundenlohnzettel zu belegen und der
Bauleitung täglich zur Unterschrift vorzulegen.
BEACHTEN: Verspätet eingereichte und/oder nicht
unterzeichnete Stundenlohnzettel werden nicht
anerkannt - sie sind ungültig.
Meisterstunden werden nicht anerkannt:
Einfache Arbeiten sind von Helfern ausführen zu
lassen!

**2.2.1.9.10 Monteur - Stunden**
*** EP-Aufgliederung gefordert
Monteur - Stunden
Monteur - Stunden zum Nachweis, einschl. aller
Zuschläge, Auslösungen und aller sonstigen
Nebenkosten.
Menge: 8,000 Std

**2.2.1.9.20 Montagehelfer - Stunden**
*** EP-Aufgliederung gefordert
Montagehelfer - Stunden
Montagehelfer - Stunden zum Nachweis, einschl. aller
Zuschläge, Auslösungen und aller sonstigen
Nebenkosten.
Menge: 8,000 Std

**2.2.1.9.30 Lehrlings -Stunden, 3. + 4. Lehrjahr**
*** EP-Aufgliederung gefordert
Lehrlings - Stunden, 3. + 4. Lehrjahr
Lehrlings - Stunden, 3. + 4. Lehrjahr, zum Nachweis, einschl. aller Zuschläge, Auslösungen
und aller sonstigen Nebenkosten.
Menge: 8,000 Std

**2.2.1.9.40 Lehrlings - Stunden, 1.+ 2. Lehrjahr**
*** EP-Aufgliederung gefordert
Lehrlings - Stunden, 1.+ 2. Lehrjahr
Lehrlings - Stunden, 1.+ 2. Lehrjahr, zum Nachweis,
einschl. aller Zuschläge, Auslösungen und aller
sonstigen Nebenkosten.
Menge: 8,000 Std

**2.2.1.9.50 E-Check**
E-Check
Wohnungen und Allgemeinbereich
im E-Check-Prüfsystem
nach Sicherheit und Funktion bewerten.
Erstellen der Dokumentation, Unterrichtung des Anlagenbetreibers und
Anbringen der Prüfplakette im
Stromkreisverteiler

durchführen und dokumentieren
Menge: 6,000 St

**2.2.1.9.60 Herstellen von Revisionsunterlagen**
*** EP-Aufgliederung gefordert
Herstellen von Revisionsunterlagen
Herstellen von Revisionsunterlagen der Anlagen in den
einzelnen Grundrissen,
Schnitte, Details und Schaltschema etc.
- Kompl. Anlagen als Digitalaufzeichnung
  auf DVD oder CD-ROM im DWG- oder
  DXF- Dateiformat.
- 2 Satz als Pausen, farbig angelegt
- firmenseitige Garantiebescheinigungen
- zusammengefasste Bedienungsanleitungen
  mit Funktionsbeschreibung, 2-fach
- Beleg über die erfolgte Einweisung
  des Bedienungspersonals, 2-fach
- Protokolle
  Probebetrieb und Einregulierung der
  gesamten Anlage
- Prospekte und Kopien der Einbauteile
- Auflistung der Firmenanschriften und
  der Vertreteranschriften
- Koordination mit den anderen am Bau
  beteiligten Firmen
- Funktionsprüfung
  Probebetrieb und Einweisung.
Menge: 1,000 St

##### 2.2.2 Haus 6B

###### 2.2.2.1 Wiederholung Haus 06

**2.2.2.1.10 Preis ELT-Installation für weiteres Gebäude mit 3 Whg.,**
Preis ELT-Installation für weiteres Gebäude mit 3 Whg.,
Bei dieser Position handelt es sich um Wiederholungen zu den vorher detailliert aufgeführten Titeln des Loses "Haus 06A"
Die Häuser 06A und 06B sind aus technischer Sicht baugleich!

Hier ist der Einheitspreis aus dem vorausgegangen Titel "Haus 06A" " einzusetzen.

Abrechnungshinweis: Beide Häuser müssen separat aufgemessen und abgerechnet werden!
Menge: 1,000 St
